# Gemeinde-/Feuerwehrzentrum Kummersdorf
Angebotsaufforderung (GAEB DA XML 3.3, DA83)
Projekt: 22-628
Währung: EUR
Erstellt mit: GXML Toolbox V3.3 R20220330, ORCA AVA 27 27.00.00, 02.06.2026

## VORBEMERKUNGEN UND KALKULATIONSHINWEISE
VORBEMERKUNGEN UND KALKULATIONSHINWEISE
Auf einem unbebauten Grundstück im Ortsteil Kummersdorf plant die Stadt Storkow die Errichtung eines Gemeinde- und Feuerwehrzentrums. Das Grundstück, das sich im Geltungsbereich des Bebauungsplans "Gemeindezentrum und Feuerwehrhaus Kummersdorf" der Stadt Storkow befindet, liegt in der Straße der Jugend. Es grenzt an zwei Seiten an das Landschaftsschutzgebiet "Dahme-Heideseen". Die Bebauung der näheren Umgebung ist durch Einfamilienwohnhäuser in offener Bauweise gekennzeichnet.
Die Straße der Jugend ist mit Schotter befestigt und gut mit Kraftfahrzeugen befahrbar. In absehbarer Zeit ist der Komplettausbau dieser Straße geplant.
Das Baugrundstück ist gut erreichbar und weitgehend eben. Das Befahren der Baustelle sowie die Lagerung von Baumaterial werden nur eingeschränkt möglich sein. Fahrzeuge können, sofern der geplante Straßenausbau es zuläßt, entlang der Straße in Baustellennähe abgestellt werden.
Die zur Versorgung des Baugrundstücks erforderlichen Medien sind in der Straße der Jugend vorhanden. Die Herstellung der Hausanschlüsse wird im Verlauf der Bauarbeiten erfolgen.
Das eingeschossige Gemeinde- und Feuerwehrzentrum soll als Mauerwerksbau errichtet werden. Es wird aus einem Hauptgebäude mit mehreren Vorbauten bestehen. Das Hauptgebäude erhält ein flach geneigtes Satteldach aus Brettschichtholzbindern und Brettsperrholz-Platten. Die Flachdächer der Vorbauten werden aus Stahlbeton bestehen. Alle Dächer erhalten Abdichtungen aus Bitumenbahnen. Auf dem Dach des Hauptgebäudes ist die Installation einer Photovoltaik-Anlage geplant.
Laut Baugrunduntersuchung ist der Baugrund gut tragfähig. Die Baugrundverhältnisse werden als unproblematisch eingeschätzt. Im Bereich des Baukörpers ist kein Grundwasser zu erwarten. Das Gebäude wird auf Beton-Streifenfundamenten gegründet. Die Böden der Gebäudeteile werden aus Stahlbeton-Bodenplatten bestehen.
Die Außenabmessungen des geplanten Gebäudes betragen ca. 31,7 m in der Länge und ca. 21,4 m in der Breite.
Die Versickerung des anfallenden Regenwassers erfolgt auf dem Baugrundstück. Dafür werden Versickerungsflächen angelegt. In den Freianlagen werden die Zufahrt zum Feuerwehrgebäude und die Stell- und Bewegungsflächen für Kraftfahrzeuge und Fahrräder errichtet. Die übrigen Flächen sollen begrünt und bepflanzt werden.
Das geplante Gebäude wird die Anforderungen des Gebäudeenergiegesetzes (GEG) erfüllen. Die Beheizung soll mit einer Luft-Wasser-Wärmepumpe in Verbindung mit einer Fußbodenheizung erfolgen. Innenliegende Sozialräume werden mit einer dezentralen Lüftungsanlage ausgestattet. Die Fahrzeughalle wird eine mechanische Abluftanlage erhalten. Die geplante PV-Anlage dient der Eigenstromversorgung.

Das vorliegende LV beinhaltet folgende Leistungen:
- Abwasser-, Wasseranlagen
- Wärmeversorgungsanlagen
- Lufttechnische Anlagen

Mit den Preisen des Angebotes sind folgende Leistungen zu berücksichtigen:
- die verantwortliche Bauleitung
- die Erarbeitung einer qualifizierten Werkplanung sowie notwendige Abstimmungen mit dem Bauherrn
  und dem Planungsbüro
- erforderliche Bemusterungen mit dem Bauherrn und dem Planungsbüro vor der Ausführung
Alle vom Auftraggeber oder dessen Beauftragten zur Verfügung gestellten Unterlagen sind zu überprüfen. Fehlende Angaben sind nachzutragen. Bei Nichtbeachtung gehen eventuelle Mehrkosten zu Lasten des Auftragnehmers.
Einwände über nicht eindeutig beschriebene Leistungen oder Unvollständigkeit können nur bis zum Tage der Auftragsvergabe berücksichtigt werden.
Für die fachgerechte Ausführung und die einwandfreie Funktion der eigenen Leistung haftet allein der Auftragnehmer.
Der Auftragnehmer hat einen verantwortlichen Fachbauleiter im Sinne der BbgBO zu benennen.
Änderungen bedürfen der schriftlichen Zustimmung. Weisungen der Bauleitung und des Auftraggebers entbinden in keinem Fall von der ausschließlichen Verantwortung gegenüber den Aufsichtsbehörden und der genauen Einhaltung aller einschlägigen Normen und Vorschriften.

Der Unternehmer hat alle zur Erfüllung der Vertragsleistungen erforderlichen Anmeldungen, Besichtigungsanzeigen und Abnahmeersuchen rechtzeitig vorzunehmen, unter gleichzeitiger Benachrichtigung der Bauleitung. Kosten und Gebühren sind in die Einheitspreise einzukalkulieren.
Das Angebot hat nur Gültigkeit, wenn am Text der Leistungsbeschreibung nichts geändert wird, und alle Positionen vollständig ausgefüllt sind.
Nebenangebote zu bestimmten Positionen können mit ausführlicher Beschreibung unter Hinzufügung von Zeichnungen und Prospekten eingereicht werden, sie müssen jedoch auf besonderer Anlage dem Hauptangebot beigefügt werden.

Angaben zur Ausführung:
Außer den allgemeinen Vorbemerkungen gelten für die Arbeiten und die Materialien die VOB, die dazugehörigen Nachsätze, die einschlägigen Normen, die Bestimmungen und Richtlinien der zuständigen Behörden, die VDI-Richtlinien und alle Vorschriften ihnen gleichzusetzender örtlicher Stellen und die allgemeinen Regeln der Technik in der jeweils neuesten Form.
Der Auftragnehmer hat vor Beginn der Montagearbeiten die Leitungsführung und Anordnung der Einrichtungsgegenstände ebenfalls mit den Auftragnehmern der anderen Gewerke abzustimmen und zu überprüfen. Unterbleiben diese Maßnahmen und beginnt der Auftragnehmer trotzdem mit der Montage, so hat er sämtliche Mängel, die hierauf zurückzuführen sind, auf seine Kosten zu beseitigen. Durch die Mängelbeseitigung notwendig werdende Nebenarbeiten gehen dann ebenfalls zu Lasten des Auftragnehmers.
Alle für die Leistungen erforderlichen Materialien sind frei Baustelle anzuliefern, und lagern dort auf Rechnung und Gefahr des Auftragnehmers.
Bauschutt, Verpackungsmaterialien, Papier, Pappe usw. sind täglich ohne Zwischenlagerung aus dem Gebäude zu entfernen. Die Bauleitung des Bauhhern (Bauüberwachung) ist jederzeit berechtigt, die Beseitigung durch Dritte zu veranlassen, falls dieser Forderung nicht entsprochen wird. Die Kosten für die Beseitigung, Abfuhr und Einlagerung sind vom Auftragnehmer zu tragen und werden vom Auftraggeber einbehalten.
Sollte sich herausstellen, dass während der Bauzeit zusätzliche Leistungen erforderlich werden, die nicht in der Leistungsbeschreibung aufgeführt sind, hat der Auftragnehmer vor Ausführung dieser Leistungen ein Nachtragsangebot einzureichen und den schriftlichen Auftrag abzuwarten. Leistungen ohne schriftlichen Auftrag werden nicht vergütet.
Der Auftragnehmer verpflichtet sich, den Auftraggeber von allen Ansprüchen Dritter freizustellen, die durch das Verhalten des Auftragnehmers oder seiner Erfüllungsgehilfen bei der Ausführung der Auftragsarbeiten ohne Rücksicht auf Verschulden ausgelöst und gegen den Auftraggeber geltend gemacht werden.
Der Auftragnehmer hat die eigene Leistung in einem kompletten, betriebsbereiten Zustand abnehmen zu lassen.
Die Abnahme gilt als erfolgt, wenn keine Mängel und Beanstandungen mehr vorliegen.

Tägliche Führung eines Bautagebuches und wöchentliche Übergabe an die Bauleitung ist Vertragspflicht!
Die Abrechnung erfolgt nach Aufmaß.
In die Angebotssumme sind anteilige BE-Kosten für das jeweilige Gewerk einzurechnen. (Hebezeuge, Lastenaufzüge etc.)

Die dem Bauherrn entstehenden Kosten für die Baustrom- und Bauwasserversorgung u. dgl. werden in Form einer Umlage von der Bruttoschlussrechnungssumme bei Schlussrechnung abgezogen. Nähere Angaben sind aus der Veröffentlichung zu entnehmen.
Die Ausführungszeit lt. Vertrag wird durch den allgemeinen Bauablaufplan untersetzt. Zwischentermine lt. Bauablaufplan sind unbedingt einzuhalten. Nach Auftragserteilung ist von den Firmen ein Feinablauf mit Zwischenterminen innerhalb von 2 Wochen an die Bauleitung zu übergeben!
Die Leistungen sind in mehreren zeitlichen Abschnitten zu erbringen. Unterbrechungen der Arbeitstätigkeiten und das mehrmalige Anrücken auf die Baustelle sind einzukalkulieren. Nach Leistungsabruf durch die Bauleitung ist spätestens nach 5 Kalendertagen mit den Arbeiten zu
beginnen!
Die regelmäßige Teilnahme an den Bauberatungen ist Pflicht!
Lieferverkehr zur Belieferung der Baustelle ist straßenseitig auf befestigten Zufahrtsstraßen
möglich. Die Platzverhältnisse und die vorhandene BE-Fläche auf dem Grundstück sind zu berücksichtigen. Es bestehen keine Parkmöglichkeiten auf dem Gelände. Nach dem Be- und Entladen sind die Fahrzeuge außerhalb des Grundstücks entlang der öffentlichen Verkehrsflächen abzustellen. Dabei sind Feuerwehrzufahrten und Rettungswege freizuhalten. Dem Bieter wird empfohlen, sich über die örtlichen Verhältnisse vorab zu informieren.

Für die Behandlung von Bauschutt etc. sind die Vorschriften des Kreislaufwirtschafts- und Abfallgesetzes (KrW/AbfG) zu beachten.
Die Gebühren der Entsorgungs- (Verwertungs-/Beseitigungs-) träger werden vom AN unmittelbar an den Entsorgungsträger gezahlt. Die Entsorgung hat auf zugelassenen Deponien zu erfolgen.

Ergänzung zur Erklärung der Aufteilung nach Fördergegenständen
Für das Bauvorhaben werden Fördermittel für die Fördermittelbestandteile "Feuerwehrzentrum" und "Gemeindezentrum" verwendet. Die Fördermittel basieren auf getrennten Fördermittelbescheiden für die jeweiligen Fördermittelbestandteile. Für Leistungen, die nicht eindeutig einem Fördemittelbestandteil zugeordnet werden können, wurde eine Aufteilung der Gesamtleistung nach Anteil des jeweiligen Fördermittelbestandteils an der Gesamt-Bruttogrundfläche des Bauvorhabens (= 100%) festgelegt.
Die Anteile an der Brutto-Grundfläche betragen für das "Feuerwehrzentrum" 34,5% und für das "Gemeindezentrum" 65,5%.

## Hinweis zur Kalkulation
Hinweis zur Kalkulation

Der Bieter ist verpflichtet sich vor Abgabe eines Angebotes ein Bild von der Baustelle zu machen.

Es bestehen grundsätzlich beengte Bauverhältnisse. Demzufolge hat der Bieter seinen Baugeräteeinsatz und seine Bautechnologie zu wählen und Besonderheiten einzukalkulieren.

Für alle Positionen des Leistungsverzeichnisses gilt:
in den Leistungen sind das Liefern, Transportieren und Montieren aller Anlagenteile,
alle Befestigungsmaterialien, einschl. aller Schrauben, Muttern, sowie sonstigen in den Positionstexten nicht erwähnten Kleinmaterialien, sämtliche Verschnitte, Ausschnitte, Einsätze, Endstelle und Verbindungen mit einzurechnen.

Soweit in der Leistungsbeschreibung auf Technische Spezifikationen, z. B. nationale Normen, mit denen Europäische Normen umgesetzt werden, europäische technische Zulassungen, gemeinsame technische Spezifikationen, internationale Normen, Bezug genommen wird, werden auch ohne den ausdrücklichen Zusatz: oder gleichwertig, immer gleichwertige Technische Spezifikationen in Bezug genommen.

Der AN hat sich vor Ausführung der Arbeiten über die Lage von Leitungen, Kabeln, Dränen, Kanälen u.ä. beim AG anhand der Bestandspläne zu unterrichten.

## 01 Los 05 Heizung, Lüftung, Sanitär

### 01 Heizung

*Hinweis: Die Beheizung des Gebäudes erfolgt über ein geschlossenes Heizsystem mit*
Die Beheizung des Gebäudes erfolgt über ein geschlossenes Heizsystem mit aufbereitetem Wasser nach VDI 2035 als Trägermedium.

Als Wärmeerzeuger ist eine Außen aufgestellte Luft- / Wasser-Wärmepumpe in Monoblockbauweise zu errichten.
Das Außengerät wird an der Ostseite des Gebäudes ebenerdig aufgestellt. Die hydraulische Anbindung erfolgt über eine erdverlegte Nahwärmeleitung im isolierten Doppelmantelrohr.
Die Inneneinheit und Hydraulikbaugruppen werden im Hausanschlussraum im EG installiert.
Die Versorgung des Gebäudes erfolgt über einen gemischten Heizkreis. Netz- und Anlagenkreislauf werden über einen Differenzdrucklosen Verteiler hydraulisch getrennt.
Zusätzlich wird im Pufferspeicher ein Elektroheizstab zur Nutzung von PV-Strom integriert.

Das Wärmeverteilnetz wird als Presssystem aus Edelstahlrohr für Heizungsanwendungen als oben liegende Verteilung ausgeführt. Der Leitungsverzug erfolgt oberhalb der Stahlbeton bzw. Abhangdecke im Dachraum. Die Befestigung erfolgt auf der Decke aufgeständert bzw. von den Dachbinder (UK +4,55m)
abgehängt.

Die Heizkreisverteiler werden durch vertikale Stiche erschlossen. Durchdringungen der Wände mit Brandschutzanforderungen sind zu schotten.
Sichtbare Leitungen sind mit einem Blechmantel zu bekleiden. Die Strangregulierventile werden in den Schränken der Heizkreisverteiler untergebracht.

Die Wärmeübergabe im Raum erfolgt durch eine Fußbodenheizung. Für den Bereich des Gemeindezentrums und der Sanitäranlagen ist ein Tackersystem vorgesehen, die Fahrzeughalle erhält ein Industriesystem mit einer Stahlgittermatte als Befestigung.
Zuleitungen durch fremde Räume werden auf dem Rohfußboden in der Dämmebene verzogen, der Sprung in die Heizebene ist abzudichten, um ein Aufschwimmen der Dämmplatten zu verhindern.
Die Raumregelung erfolgt über Thermostate.

Das Funktionsheizen nach DIN EN 1264-4 wird über eine
Mobile Heizzentrale sichergestellt. Der beschriebene Titel stellt keine Bauheizung dar.

#### Titel 01.01 Wärmeerzeugungsanlage

**01.01.1 Luft/Wasser-Wärmepumpe 22kW**
Außenaufgestellte Luft-Wasser-Wärmepumpe in Monoblock-Ausführung Gerätebeschreibung:
-Leistungsgeregelte, außenaufgestellte Luft/Wasser-
 Wärmpumpe für Heizen, Kühlen und Trinkwassererwärmung
- Natürliches Kältemittel R290 (Propan)
-Hohe Leistungszahlen (COP) durch Hochleistungsverdampfer,
 elektronisches Expansionsventil und EC-Lüfter zur Anpassung
 des Luftvolumenstroms
-Verdichter mit Invertertechnologie zur stufenlosen und
 lastabhängigen Anpassung an Gebäudeheizbedarf
-Maximale Betriebssicherheit durch sensorische Überwachung
 des Kältekreises mit optimierter Abtauung
-integriertes Sicherheitskonzept mit R290 Sensor, um im
 Leckagefall die Wärmepumpe zu sperren und das Eindringen
 von R290 in das Gebäude zu verhindern,somit kein
 Trennwärmetauscher notwendig
-Aufstellungsabhängige R290-Sicherheitsbereich (=1,5m) ist der
 Montage- und Gebrauchsanweisung zu entnehmen und
 zwingend zu befolgen
-integrierte Wärmemengenzählung visualisiert die ermittelte
 Wärmemenge für Heizen und Trinkwassererwärmung inkl. der
 genutzten Umweltenergie am Wärmepumpenmanager
 HPC300
-Hydraulischer/elektrischer Anschluss an der Geräterückseite,
 vor Ort ohne zusätzliches Zubehör umbaubar zum
 hydraulischen und elektrischen Anschluss von unten
-thermische Frostschutzventile integriert, um die Wärmepumpe
 auch bei Stromausfall und Außentemperaturen <4°C über
 einen längeren Zeitraum - vor Frostschäden zu schützen
-Schmutzfänger zur Verhinderung von Ablagerungen im
 Plattenwärmetauscher und sensorische Durchflussmessung
 zur Absicherung des minimalen und maximalen
 Heizwasserdurchsatzes integriert
-Verdampferschutzgitter integriert

Wandmontierter Wärmepumpenmanager HPC300
im Lieferumfang enthalten
-7"Farb-Touchdisplay mit kapazitiver Steuerung für eine
 bessere Bedienbarkeit
-Regelung und Verwaltung von bis zu 3 Heiz-/Kühlkreisen mit
 unterschiedlichen Temperaturniveaus
-Zeitprogramme zur Erhöhung/Absenkungder Heizkennlinien
 und Schallmodi
-Vor- und Rücklauffühler integriert; Außenfühler (NTC-2) und
 Anforderungsfühler (NTC-10) im Lieferumfang
-Nutzung lastvariabler Tarife und Photovoltaik (PV) Integration (SG Ready)
-40%-Kontakt zur Leistungslimitierung der Wärmepumpe gem.
 §14a EnWG
-Optionales Online-Monitoring,Fernwartung und Einbindung in
 hybride bzw. multivalente Anlage über Systemregler Control
 8000 (CC8000)

Technische Daten:
Außentemperatur Heizbetrieb min.: -22 C
Außentemperatur Heizbetrieb max.: +40 C
Außentemperatur Kühlbetrieb min: +10°C
Außentemperatur Kühlbetrieb max: +45°C
Max. Heizleistung und COP nach EN14511
Max. Heizleistung bei A-7/W35: 19,6 kW
Min. COP bei A-7/W35: 2,8
Max. Heizleistung bei A-7/W55: 21,7 kW
Min. COP bei A-7/W55: n.n.
Max. Heizleistung bei A7/W35: 19,0 kW
Min. COP bei A7/W35: 5,0
Max. Heizleistung bei A7/W55: 17,5 kW
Min. COP bei A7/W55: 3,2
Max. Heizleistung bei A2/W35: 17,4 kW
Min. COP bei A2/W35: 3,7
Kühlleistung gemäß EN 14511
Max. Kühlleistung bei A35/W7: 13,0 kW
Min. EER bei A35/W7: 2,9
Max. Kühlleistung bei A35/W18: 17,6 kW
Min. EER bei A35/W18: 3,7
Elektrische Daten
 Spannungsversorgung: 400 V / 50 Hz
 Empfohlene Absicherung: 25 A
 Max. Betriebs-/Startstrom: 22,3 A
 Leistungsfaktor cos phi: 0,99-
 max. Leistungsaufnahme: 12,5 kW
 Schalldaten und Luftvolumenstrom
 Luftvolumenstrom: 4.600 - 9.500 m3/h
 Max. Schallleistung:
 Tagbetrieb (Maximal): 66 dB(A)
 Silent Mode (Nachtabsenkung): 57 dB(A)
 ErP-Schallleistung außen: 53 dB(A)
Hydraulische Daten
 Anschlussart: 1 1/4" Gewindeanschluss
 Max. Vorlauftemperatur: 70 °C
 Max. Vorlauftemperatur bis A-10: 70 °C
 Max. Vorlauftemperatur bis A-16: 65 °C
 Min. Vorlauftemp. Kühlbetrieb: 7 °C
 Min. Durchfluss: 2 m3/h
 Max. Durchfluss: 3 m3/h

Abmessungen Außeneinheit
Breite: 1800 mm
Tiefe: 885 mm
Höhe: 1517 mm
Nettogewicht: 380 kg

Abmessungen Inneneinheit (HPC300)
Breite: 300 mm
Tiefe: 145 mm
Höhe: 480 mm
Nettogewicht: 5 kg

UMWELTTECHNISCHER HINWEIS:
Kältemitteltyp: R290 (Propan)
Treibhauspotential - GWP: 0,02 kgCO2-eq
Füllmenge Kältemittel: 2,5 kg
Füllmenge Kältemittel: <0,01 toCO2-eq
EU-RICHTLINIE FÜR ENERGIEEFFIZIENZ
Energieeffizienzklasse
  bei mittlerem Klima und 35 °C: A+++
  bei mittlerem Klima und 55 °C: A+++
Energieeffizienzklassen-Spektrum:
A+++ -> D
Jahreszeitbedingte Raumheizungs-
Energieeffizienz bei mittlerem Klima
  und 35 °C: 205 %
  und 55 °C: 155 %
Schallleistungspegel außen: 53 dB(A)

Fabrikat: Bosch Thermotechnik GmbH
Typ: Compress 5001AW 22

oder gleichwertiger Art,

angebotenes Fabrikat: '.........'

angebotener Typ: '.........'
vom Bieter einzutragen.
Menge: 1,000 Stk

**01.01.2 Selbstregelndes Heizband für Kodensat-Ablauf**
Selbstregelndes Heizband zur Beheizung des
Kondensatablaufschlauches von Luft-Wasser-Wärmepumpen.
Kaltleiter fertig montiert zum Anschluss an die
Stromversorgung der Wärmepumpe. Die Verlegung erfolgt
im Kondensatablaufschlauch (beheizte Länge 1,5 m).

Bemessungsleistung 38 W.

Fabrikat: Bosch Thermotechnik GmbH
Typ: KAH 150

oder gleichwertiger Art,

angebotenes Fabrikat: '.........'

angebotener Typ: '.........'
vom Bieter einzutragen.
Menge: 1,000 Stk

**01.01.3 Anlegetemperaturfühler NTC**
Anlegetemperaturfühler NTC,
zur Verwendung als Warmwasser-, Puffer- oder Kaskaden-Temperaturfühler
 Kann als Anlege- oder Tauchtemperaturfühler verwendet
werden
Menge: 2,000 Stk

**01.01.4 Schlammabscheider mit Isolierung DN40**
Magnetit-/Schlammabscheider mit leistungssteigernder magnetischer Unterstützung durch abnehmbaren, externen Magnet, mit Isolierung.
Technische Daten:
Rohranschluss: Innengewinde, Nennweite: DN 40,
Einbaulänge: 128 mm
Max. Durchfluss: 5,0 m3/h
Max. Betriebsdruck: 10 bar
Fließgeschwindigkeit: Druckverlust 1,00 m/s: 2,6 kPa
Max. Temperatur: 110 °C
Inhalt: 0,75 Liter
Gewicht: 3,7 kg.
Menge: 1,000 Stk

**01.01.5 Luftabscheider mit Isolierung DN40**
Luftabscheider mit drehbarer Anschlussverbindung
für horizontalen und vertikalen Einbau, mit Isolierung.
Technische Daten:
Rohranschluss: Innengewinde, Nennweite: DN 40,
Einbaulänge: 128 mm
Max. Durchfluss: 5,0 m3/h
Max. Betriebsdruck: 10 bar
Gewicht: 4,0 kg.
Menge: 1,000 Stk

**01.01.6 UPH 90-32 Umwälzpumpe**
Energieeffiziente Umwälzpumpe für den Wärmeerzeugerkreis Heizungsumwälzpumpe zur Sicherstellung des Mindestheizwasserdurchsatzes durch die Wärmepumpe, Stichmaß 180 mm. 230 V, 50 Hz
Förderhöhe 9 m bei einem Volumenstrom von 2,8 m3/h;
je 3 Drehzahlstufen dp-v bzw. dp-c einstellbar.
Menge: 1,000 Stk

**01.01.7 Heizkreis-Set ohne Mischer DN32**
Heizkreis-Set ohne Mischer DN32
- HxBxT: 364x290x190 mm
- Die Heizkreis-Anschluss-Sets bestehen aus allen
  Bauteilen, die für einen Heizkreis erforderlich sind
- Das Set ist serienmäßig mit einer
  Kompakt-Wärmedämmung ausgestattet, die zur
  Minimierung der Wärmeverluste beiträgt und zudem
  als Transportschutz dient
- Grundausstattung: Kugelhähne, Thermometer,
  Schwerkraftbremse und Hocheffizienzpumpe mit
  Permanent-Magnet-Technologie.
Menge: 1,000 Stk

**01.01.8 Installationszubehör KSG**
Kesselsicherheitsgruppe 1", gebrauchsfertig bestückt,
bestehend aus Manometer Anzeige bis 4 bar,
automatischer Entlüfter und Sicherheitsventil 1/2" 3bar, Wärmedämmschale
Menge: 2,000 Stk

**01.01.9 Doppelt differenzdruckloser Verteiler DN40**
Doppelt differenzdruckloser Verteiler. Kombinierbare Baugruppe zum montagefreundlichen Anschluss von Wärmepumpe, Pufferspeicher und Heizsystem. Bestehend aus einem 3-Kammer Verteilerbalken mit Prüf- und Wartungsöffnung für Einsteckrückschlagklappen (Bypass), Anschlüsse für einen Heizkreis 1½", Anschluss Pufferspeicher 2", Sicherheitsbaugruppe mit Manometer 4 bar und Sicherheitsventil 1", Füll- und Entleerungshahn und Anschlussmöglichkeit für ein Ausdehnungsgefäß. Empfohlen zum Anschluss einer Wärmepumpe mit einem Heizwasserdurchfluss bis 5 m3/h und bei Einspeisung von Fremdenergie (z. B. Holz, Solar).
Menge: 1,000 Stk

**01.01.10 UPE 100-32K Umwälzpumpe**
Selbstregelnde Umwälzpumpe für den Verbraucherkreis
230V, 50 Hz,
Temperaturbereich des Fördermediums -10°C bis +100°C,
Einsatztemperaturbereich -20°C bis +40°C
Förderhöhe max. 10 m bei einem Durchsatz von 3 m3/h,
Volumenstrom max. 8,5 m3/h mit einer Förderhöhe von 3,4 m
Einbauhöhe 180 mm, Einbautiefe 44 mm,
Breite Pumpenkopf 102 mm
DN 32.
Menge: 1,000 Stk

**01.01.11 Heizkreis-Set mit Mischer DN32**
Heizkreis-Set mit Mischer DN32.
- HxBxT: 364x290x190 mm
- Die Heizkreis-Anschluss-Sets bestehen aus allen
  Bauteilen, die für einen Heizkreis erforderlich sind
- Das Set ist serienmäßig mit einer
  Kompakt-Wärmedämmung ausgestattet, die zur
  Minimierung der Wärmeverluste beiträgt und zudem
  als Transportschutz dient
- Grundausstattung: Kugelhähne, Thermometer,
  Schwerkraftbremse und Hocheffizienzpumpe mit
  Permanent-Magnet-Technologie.
Menge: 1,000 Stk

**01.01.12 Luftabscheider mit Isolierung DN32**
Luftabscheider mit drehbarer Anschlussverbindung
für horizontalen und vertikalen Einbau, mit Isolierung.
Technische Daten:
Rohranschluss: Innengewinde, Nennweite: DN 32,
Einbaulänge: 128 mm
max. Durchfluss: 3,6 m3/h
max. Betriebsdruck: 10 bar
Gewicht: 3,9 kg
Geeignet für Glykolzusatz von bis zu 50%.
Menge: 1,000 Stk

**01.01.13 Pufferspeicher für Wärmepumpen, 1961x700, 500L**
System-Wärmepumpenpufferspeicher
 Dämmung abnehmbar
 Verkleidung silber

Energieeffizienzklasse: C
Warmhalteverlust: 100,5 W
Speichervolumen: 480,0 l
Speicherinhalt: 500 l
Vorlauf/Rücklauf Speicher: G 2 1/2" Zoll
Bereitschafts-Energieverbrauch: 2,4 kWh/d
Maximaler Betriebsdruck Heizwasser: 6 bar
Maximale Betriebstemperatur Heizwasser: 95 °C
Höhe mit Isolierung: 1961 mm
Durchmesser mit Isolierung: 700 mm
Durchmesser ohne Isolierung (Einbringmaß): 597 mm
Kippmaß: 2030 mm
Nettogewicht: 89 kg

Fabrikat: Bosch Thermotechnik GmbH
Typ: STORA BP 500 EP 1 C

oder gleichwertiger Art.

angebotenes Fabrikat: '.........'

angebotener Typ: '.........'
vom Bieter einzutragen.
Menge: 1,000 Stk

**01.01.14 Verlängerungsset Speicher Entlüftung**
Verlängerungsset Entlüftung, zur Entlüftung des
Speichers ohne Abnahme der Isolierung, Flexrohr mit
Anschluss 1/2" und Ventil zum Anschluss an die Muffe
im Speicherdeckel
Menge: 1,000 Stk

**01.01.15 Elektroheizstab 6 kW, 400 V**
Elektroheizstab für Pufferspeicher, 6 kW, 400V.
Menge: 2,000 Stk

**01.01.16 Zubehör Wasseraufbereitung VES NF Füllkombination zum Be- und Nachfüllen**
Füllkombination zum manuellen Be- und Nachfüllen
geschlossener Heizungsanlagen nach DIN EN 12828
Ein- und ausgangsseitige Kugelhähne Systemtrenner BA
Integrierter Schmutzfänger
Druckminderer
Manometer
Gewindetüllen R1/2" und Übergangsstück auf G3/4" zum
direkten Anschluss aller VES-Patronen mit G
3/4"-Anschluss
Max. Betriebsdruck: 10 bar
Einstellbereich: 1,5 - 4 bar
Hinweise:
Hinweis: Sicherheitsarmatur gem. DIN EN 1717,
Ausführung BA für Flüssigkeitskategorie 4
(Heizungswasser mit Inhibitoren).
Menge: 1,000 Stk

**01.01.17 Zubehör für Wasseraufbereitung VES Füllkombination Profi**
VES Füllkombination Profi für Patronen
Material Messing
Mit Wandhalter und Isolierung
Wasserflussrichtung am Füllkopf gekennzeichnet
Anschlussgewinde 3/4 Zoll/ R1/2
Integrierter elektronischer Wasserzähler mit Anzeige
der Restwassermenge
Integriertes Leitfähigkeitsmessgerät mit rot/grün
Anzeige und Unterdrückung des Ioneneffektes in
Stillstandszeiten
Batterie des Leitfähigkeitsmessgerätes wechselbar
Integrierter Wartungshahn auf der Ausgangsseite
Für die Installation von bodenstehenden Patronen
mit Flex Adapter
Der Füllkopf kann mit Füllkombination NF kombiniert
werden.
Menge: 1,000 Stk

**01.01.18 Patrone zur Vollentsalzung 2000 L*grddH**
Patrone zur Vollentsalzung auf Basis von Mischbettharz
zur Befüllung von Heizungsanlagen nach VDI2035
Kapazität 2000 l*°dH, entspricht vollentsalztem
Füllwasser mit 10 ms/cm von 100 l bei 20° dH
Integrierte Fülllanze
Patrone bereits mit Harz befüllt
Nachfüllbar
Verschlussstopfen 2 Zoll
Max. Betriebsdruck 6 bar
Betriebstemperatur Min./Max. 5/30°C
Ein Magnetventil von automatischen Befüllstationen
ist in Fließrichtung des Füllwassers immer vor der VES
Patrone einzubauen.
Menge: 1,000 Stk

**01.01.19 Membran-Druckausdehnungsgefäß, 6/1.5 bar**
Membran-Druckausdehnungsgefäß für geschlossene Heiz- und Kühlwassersysteme. Gefäße sind konstruiert und gefertigt nach DIN EN 13831. Zulassung gemäß Richtlinie für Druckgeräte 2014/68/EU.
- Langlebige Epoxidharzbeschichtung
- Nicht tauschbare Halbmembran nach DIN EN 13831
- Für Frostschutzmittelzusatz mindestens 25 bis 50 %
- Mit Gewindeanschlüssen
- Max. zulässige Systemtemperatur 120 °C
- Max. zulässige Betriebstemperatur 70 °C
Typ: N 80
Farbe: grau
Membranmaterial: SBR
Nennvolumen: 80 l
Max. Nutzvolumen: 72 l
Max. zul. Systemtemperatur: 120 °C
Min. zul. Betriebstemperatur (ft): -10 °C
Max. zul. Betriebstemperatur: 70 °C
Max. zul. Betriebsüberdruck: 6 bar
Gasvordruck werksseitig: 1.5 bar
Anschluss : R 1"
Durchmesser: 512 mm
Max. Höhe: 558 mm
Höhe Wasseranschluss: 172 mm
Kippmaß ca.: 757 mm
Gewicht: 13.28 kg.
Menge: 1,000 Stk
Produkt:
  Artikel:
    Artikelnummer: 8210200
    Artikelkurztext: Membran-Druckausdehnungsgefäß, 6/1.5 bar

**01.01.20 Anschluss-Set für externes MAG**
Anschluss-Set für externes MAG, flexible Leitung und
Kappenventil 3/4"
Menge: 1,000 Stk

**01.01.21 Anschlussset Erweiterung**
Anschlusset 1", als Erweiterung für das Anschlussset eines externen MAG.
Menge: 1,000 Stk

**01.01.22 Inbetriebnahme**
Inbetriebnahme einer Wärmepumpen-Heizungsanlage.
Überprüfung des angeschlossenen Sonderzubehörs und des
Heizwasserdurchsatzes.
Einstellung des Wärmepumpenmanagers nach Vorgabe des Betreibers, inklusive Einweisung.
Menge: 1,000 Stk
Produkt:
  Artikel:
    Artikelnummer: 123456789012345
    Artikelkurztext: Inbetriebnahme

**01.01.23 Elektroarbeiten Heizung**
*** Pauschalposition
Elektroarbeiten Heizung
die Elektroarbeiten für alle elektrisch betriebenen
Teile der Heizungsanlage für o.g. Positionen im Titel sind hier anzubieten.

Falls der Bieter keinen konzessionierten eigenen Elektriker beschäftigt, hat er die Leistungen in eigener Verantwortlichkeit an eine entsprechende Fachfirma zu vergeben.

Unabhängig davon, ob die Elektroarbeiten mit beauftragt
werden oder nicht, hat die Heizungsfirma alle
Elektroangaben dem betreffenden Elektriker zu machen
und soweit nötig Schaltpläne, Kabellisten und
Beipackzettel der Geräte an ihn zu liefern.
Da die Abnahme und Übergabe der Heizungsanlage die
Funktion aller Teile voraussetzt, hat der Gesamt-AN in
jedem Fall den ordnungsgemäßen Abschluss der
Elektroarbeiten vor der Abnahme unaufgefordert zu
kontrollieren und die elektrischen Teile in Betrieb zu
nehmen.

Elektroarbeiten, soweit sie zum Betrieb der Heizungsanlage erforderlich sind, wie z.B.:
einführen, abisolieren und anklemmen der bezeichneten und verlegten elektrischen Kabel an allen betreffenden Geräten der vorhergehenden Positionen,
der eingebauten bzw. lose mitgelieferten Bauteile.
Installation der Kabel und Leitungen als Einzelverlegung auf Putz mit Abstandsschellen bzw. auf Kabelbahn oder im Installationskanal,
einschl. Lieferung und Montage der hierfür notwendigen Kleinteile, z.B. Verschraubungen, Klemmen, Schellen usw.,
Messen der Ströme, Prüfen der Drehrichtungen,
Einregulierungen der Geräte, Dokumentieren technischer
Daten (soweit erforderlich).

Standort Regler: 0.21 HA-Raum,
Anschluss Außenfühler, Pumpen, Temperaturfühler
Standort Außengerät: Eingang östlich der Waschhalle,
Entfernung: max. 30 m.
Menge: 1,000 psch

#### Titel 01.02 Nahwärmeleitung und Erdarbeiten

**01.02.1 Nahwärmeleitung als Systemrohr für Wärmepumpen,**
Nahwärmeleitung als Systemrohr für Wärmepumpen,
mit zwei Mediumrohre Heizung und zwei Leerrohre für Strom- und Steuerkabel,
flexibles, vorgedämmtes, selbstkompensierendes Kunststoff-Rohrleitungssystem produziert gemäß DIN EN 15632 für die Erdverlegung zum Transport von Heiz- oder Kühlwasser,
Zweifarbiges Zentrierprofil "Dogbone" zur eindeutigen Zuordnung von Vor- und Rücklaufleitung,
Wärmedurchlasskoeffizient nach VDI-2055 fremdüberwacht,

Mediumrohr:
- Vernetztes Polyethylen (PE-Xa) gemäß EN ISO 15875 und
  DIN 16892/16893
- Naturfarben, SDR 11 (PN6)
- Sauerstoff-diffusionsdicht gemäß DIN EN 15632 und DIN4726
- Korrosions- und verrottungsfrei
- Max. Temperatur- und Druckbelastung: +95°C/ 6 bar
  Betriebstemperatur 80°C gemäß DIN EN 15632
Leerrohre:
- 2 Leerrohre für Kabel
Dämmmaterial:
- Mehrlagiger, alterungsbeständiger, geschlossenzelliger,
  vernetzter Polyethylen Dämmstoff, dauerelastisch,
- Wasseraufnahme gem. DIN EN 15632 und EN 489 kleiner
  1 % vol.
Mantelrohr:
- Korrugiertes Polyethylen (PE-HD)
- Mit statischer Nachweisführung bei Erd- und Verkehrslasten
  (SLW 60 = 60 t) nach ATV-DVWK-A127

Abmessung: 2x50x4,6-2x32x3.5/200

Fabrikat: Uponor
Typ: System: Ecoflex Thermo Twin HP

oder gleichwertiger Art,

angebotenes Fabrikat: '.........'

angebotener Typ: '.........'
Vom Bieter auszufüllen!
Menge: 26,000 m
Produkt:
  Artikel:
    Artikelnummer: 1093895
    Artikelkurztext: Nahwärmeleitung als Systemrohr für Wärmepumpen,

**01.02.2 Mauerdurchführung DWD 200**
Mauerdurchführung,
zur Gebäudeeinführung des Mantelrohres bei drückendem Wasser,
zum direkten Einsatz in einer WU-Beton Kernlochbohrung
oder in ein einbetoniertes Faserzementrohr,
Dimension 200,
Länge: 110 mm
Innendurchmesser: 200 mm
Außendurchmesser: 300 mm

Fabrikat: Uponor
Typ: Ecoflex Mauerdurchführung DWD

oder gleichwertiger Art,

angebotenes Fabrikat: '.........'

angebotener Typ: '.........'
Vom Bieter auszufüllen!
Menge: 1,000 Stk
Produkt:
  Artikel:
    Artikelnummer: 1007362
    Artikelkurztext: Mauerdurchführung DWD 200

**01.02.3 NDW Ergänzungssatz 200**
Zubehör zum Abbau möglicher radialer
Spannungen des Mantelrohres bei schräger, nicht rechtwinkliger Einführung in die Wand.
Zum direkten Einsatz in einer
WU-Beton Kernlochbohrung oder in ein
einbetoniertes Faserzementrohr DWD.
Einsatz in Verbindung mit
Mauerdurchführung DWD.

Fabrikat: Uponor
Typ: Ecoflex Ergänzungssatz 200

oder gleichwertiger Art,

angebotenes Fabrikat: '.........'

angebotener Typ: '.........'
Vom Bieter auszufüllen!
Menge: 1,000 Stk
Produkt:
  Artikel:
    Artikelnummer: 1007367
    Artikelkurztext: NDW Ergänzungssatz 200

**01.02.4 Faserzementrohr DWD 200**
Faserzementrohr,
zum Einbetonieren in eine WU-Betonwand
oder in eine WU-Betonplatte für den Einsatz der Mauerdurchführung DWD, als Alternative zu einer
WU-Beton-Kernlochbohrung.
DWD = druckwasserdicht
Dimension 200,
Länge: 400 mm
Innendurchmesser: 300 mm
Außendurchmesser: 400 mm
Menge: 1,000 Stk
Produkt:
  Artikel:
    Artikelnummer: 1007372
    Artikelkurztext: Faserzementrohr DWD 200

**01.02.5 Epoxidharz Set für DWD 1,1 kg/3,5m2**
*** Bedarfsposition ohne GB
Epoxidharz Set,
zur Beschichtung der Wandung von WU-Beton-Kernlochbohrungen,
für Mauerdurchführung DWD.
Dimension: 1,1 kg / 3,5 m².
Menge: 1,000 Stk
Produkt:
  Artikel:
    Artikelnummer: 1007373
    Artikelkurztext: Epoxidharz Set für DWD 1,1 kg/3,5m2

**01.02.6 Gummi-Endkappe, Quattro 32-50+50-63/200**
Gummi-Endkappe,
zum Schutz der Dämmung an den Rohrenden
und zur Bauteilabschottung,
bestehend aus:
EPDM Gummi-Endkappe,
Klemmring aus Edelstahl und Quell-Dichtungsring,
- wasserdicht bis 0,3 bar bei 30°C.
Menge: 2,000 Stk
Produkt:
  Artikel:
    Artikelnummer: 1094252
    Artikelkurztext: Gummi-Endkappe, Quattro 32-50+50-63/200

**01.02.7 Übergangsnippel PN6 50x4,6-G1 1/4"**
Übergangsnippel PN6 - 50x4,6-G1 1/4",
für den Übergang von PE-Xa- Rohr auf zylindrisches G-Außengewinde,
O-Ring dichtend, passend zu vorhergend
beschriebenem Rohr.
Fitting und Klemmhülse aus korrosionsbeständigem Messing, entzinkungsbeständig nach DIN EN ISO 6509.
Inbussschraube aus Edelstahl,
Mutter und Unterlegscheibe aus Messing.
Max. +95°C/6 bar oder +20°C/16 bar.
Menge: 4,000 Stk
Produkt:
  Artikel:
    Artikelnummer: 1018332
    Artikelkurztext: Übergangsnippel PN6 50x4,6-G1 1/4"

**01.02.8 Fixpunktmuffe G1 1/4**
als Fixierungshilfe von Leitungsenden,
aus korrosionsbeständigem Messing, entzinkungsbeständig nach DIN EN ISO 6509
mit zylindrischem G-Außen- und Innengewinde, O-Ring dichtend.
Lieferung inkl. O-Ring.
Max. +95°C/10 bar oder +20°C/16 bar.
Menge: 2,000 Stk
Produkt:
  Artikel:
    Artikelnummer: 1018304
    Artikelkurztext: Fixpunktmuffe G1 1/4

**01.02.9 Festpunktkonstruktion 2xG1 1/4"**
Festpunktkonstruktion an den Übergangspunkten der Nahwärmeleitung für je zwei Rohrleitungen zur Aufnahme der Axial- und Radialkräfte.
Befestigung der Fixpunkt Muffe. Es ist ein für die verwendete Rohrleitung geeignetes System zu verwenden.
Menge: 1,000 Stk

**01.02.10 Trassenwarnband, rot 40mm**
Trassenwarnband,
zur Kenntlichmachung von im Erdreich verlegten Rohrleitungen,
Reißfestes Kunststoffband mit Aufdruck:
"ACHTUNG Fernwärmeleitung,  zur Trassenkennzeichnung,
Farbe: rot,
Abmessung: Breite 40 mm,
Länge: 30 m,
20-30 cm über Rohrscheitel liefern und verlegen.
Menge: 1,000 Stk
Produkt:
  Artikel:
    Artikelnummer: 1018385
    Artikelkurztext: Trassenwarnband, rot 40mm

**01.02.11 Dichtigkeitsprüfung Nahwärmeleitung**
*** Pauschalposition
Dichtigkeitsprüfung Nahwärmeleitung,
im Freien (Rohrgraben), mit Wasser,
Prüfdruck gemäß Herstellervorschrift,
Prüfzeit gemäß Herstellervorschrift,
vor Fertigstellung der Anlage,
einschl. der hierfür erforderlichen Verschlüsse und
Anschlüsse, sowie deren Beseitigung nach der
Druckprobe,
einschl. Protokollierung der Druckprüfung.
Menge: 1,000 psch

**01.02.12 Anlage nach der Druckprobe entleeren**
*** Pauschalposition
Anlage nach der Druckprobe entleeren,
durchspülen, entschlammen, einschl. reinigen der
Schmutzfänger und füllen der Anlagen, mit aufbereitetem
Wasser, sowie Entlüften der Anlage,
mit Vorlage von Protokollen.
Menge: 1,000 psch

**01.02.13 Bodenaushub, Klasse 3 - 5**
Bodenaushub, Klasse 3 - 5
Boden für Rohrleitungsbau,
Baugruben und Gräben profilgerecht ausheben,
die Grabentiefe wird gerechnet ab OK Gelände oder
Straße, unter Abzug der Oberflächenbefestigung,
abgerechnet wird nach der Länge des Leitungsgrabens / der Baugrube, gemessen in der Achse der Leitung,
Bodenklasse 3 bis 5,
Grabentiefe bis 1,00 m,
lichte Grubenbreite bis 0,5 m,
Verbau wird gesondert vergütet,
offene Wasserhaltung erfolgt durch den AN und wird nicht
gesondert vergütet,
Aushub und Tragschichten, soweit zum Verfüllen geeignet,
zur Wiederverwendung  lagern, vor Witterung  schützen
nach Verlegung der Leitung lagenweise einbauen und
verdichten.
erforderlicher Längstransport wird nicht gesondert vergütet,
Verdichten auf 97% einfache Proctordichte,
Verdrängter Aushub geht in Eigentum des AN und wird beseitigt. Aushubarbeiten im Bereich Gelände.
Menge: 20,000 m³

**01.02.14 Bodenaushub in Handschachtung, Zulage**
Bodenaushub in Handschachtung,
Zulage Handschachtung in vorkommenden Tiefen in Verbindung mit maschinellen Rohrgrabenaushub nach Angabe der Bauleitung,
als Zulage zum Rohrgrabenaushub herstellen.
Nur nach Absprache mit der Bauleitung.
Menge: 5,000 m³

**01.02.15 Grabenverbau herstellen**
Grabenverbau herstellen,
Verbau für Leitungsgräben gem. DIN 4124 nach Wahl des AN
entsprechend statischen, konstruktiven und bautechnischen
Erfordernissen herstellen und nach Einbau der Leitung mit dem Zufüllen des Grabens fortschreitend zurückbauen. Erschwernisse durch kreuzende Hindernisse sind einzukalkulieren,
abgerechnet wird nach verbauter Fläche aus der Länge in der Achse des Verbaus,
Grabentiefe bis 1,00 m.
Menge: 40,000 m²

**01.02.16 Kiessandunterbettung 10 cm stark herstellen**
Kiessandunterbettung 10 cm stark herstellen,
Kiessand-Unterbettung, steinfrei, 10 cm stark,
in verdichtetem Zustand gemessen,
in voller Grabenbreite zur Auflagerung der
Rohrleitungen einbringen und verdichten und
das Rohrauflager ausbilden,
eine ggf. notwendige offene Wasserhaltung wird nicht gesondert vergütet,
der verdrängte Boden geht in Eigentum des AN über
und ist zu beseitigen.
Menge: 3,000 m³

**01.02.17 Rohrummantelung aus Füllsand**
Rohrummantelung bis 20 cm über Rohrscheitel,
Rohrummantelung aus steinfreiem Füllsand bis 20 cm
über Rohrscheitel der Rohleitung in verdichtetem Zustand gemessen,
in voller Grabenbreite einbringen und verdichten,
der verdrängte Boden geht in Eigentum des AN über und ist
zu beseitigen.
Menge: 5,000 m³

**01.02.18 Bodenaustausch**
*** Bedarfsposition ohne GB
Bodenaustausch,
Anstehenden, nicht wieder einbaufähigen Boden
in Eigentum des AN übernehmen und auf geeignete Kippe des AN entsorgen. Füllsand liefern, lagenweise einbauen und verdichten.
Menge: 5,000 m³

**01.02.19 Fundament für Wärmepumpe herstellen**
Herstellen eines Fundaments aus Ortbeton
Frostfreie Gründung (mind. 80 cm unter OK Gelände)
LxBxH: ca. 150x100x20cm
Kondensatableitung vorsehen.
OK Fundament = +20cm ab OK Gelände.
Folge Teilleistungen sind zu erbringen:
- Ausheben der Grube, Aushub entsorgen
- Grubensohle verdichten
- Frostfreie Tragschicht aus Mineralgemisch in Schichten
  einbauen und verdichten, Vorbereitung und Verzug
  Nahwärmeleitung und Kondensatablauf, Anschluss der
  Kondensatleitung an Grundleitung Regenentwäserung
- Schalung für Fundament herstellen, Kanten gefast
- Einbau Wärmeleitung und Kondensatablauf nach
  Herstellervorgaben.
- Herstellung und Einbau Ortbeton, Verdichtung mittels
  Flaschenrüttler, Oberfläche glatt abziehen, Oberfläche in
  Waage, Ebenheitstoleranz 5 mm
- Ausschalen und Entsorgung der Schalung

Erforderliche Materialien wie Mineralgemisch, Beton, Befestigungen, Schalung u.a. sind in den Einheitspreis einzukalkulieren.
Menge: 1,000 Stk

**01.02.20 Kondensatleitung**
Kondensatleitung im Zusammenhang mit Herstellung des Fundaments verlegen und an vorhandenen Stutzen der Regenentwässerung anschließen.

DN 100, Rohrmaterial KG 2000, Länge 5 m,
einschließlich Form- und Verbindungsstücke.
Menge: 1,000 Stk

#### Titel 01.03 Wärmeverteilnetze

*Hinweis: Vorbeschrieb Edelstahl 1.4520 Heizung*
Edelstahl Versorgungssystem für Heizungswasser
in den Abmessungen d 15-108 mm
aus nichtrostendem CrTi-Stahl, Werkstoff-Nr.: 1.4520
nach DIN EN 10088,
Rohrverbindungen mit Verbinder mit dem Nachweis der Zwangsundichtigkeit in unverpresstem Zustand.

Systemkomponenten:
Edelstahl Systemrohre 1.4520 (CrTi-Stahl), d 15-54 mm geprüft nach DVGW- Arbeitsblatt GW 541 und Werksnorm, biegbar, Rohrlänge 6 m.

Edelstahl Pressfittings d12 - d54 mm, mit Pressindikator zur Erkennung nicht verpresster Verbindung vor der Druckprobe, mit Kennzeichnung "Kein Trinkwasser" und Konturdichtringen aus Butylkautschuk (CIIR) schwarz.

Bei den verpressten Pressfittings d12 - d108 mm, kann die Einstecktiefe durch eine zerstörungsfreie Prüfung, im entleerten Zustand der Anlage, überprüft und dokumentiert werden.

Betriebsbedingungen für Heizungsanlage:

- maximaler Betriebsdruck: 6 bar
- Vorlauftemperatur: 35°C
- Rücklauftemperatur: 28°C

Für das ausgeschriebene Produkt liegt eine Haftungsübernahmevereinbarung zwischen dem Hersteller und dem ZVSHK bzw. dem BTGA vor.

Liefern und verlegen als Heizungs- oder Heizungsanschlussleitungen unter Beachtung der DIN EN 12828 und DIN EN 14336, einschließlich Ablängen, Ausrichten und Befestigen, unter Berücksichtigung der temperaturabhängigen Längenänderung, Dichtheitsprüfung und Spülen.

Fabrikat: Geberit
Typ : Geberit Mapress Therm
oder gleichwertiger Art,

angebotenes Fabrikat/Typ:

'.............................................'

*Hinweis: Sämtliche Stemm-, Bohr- und Fräsarbeiten*
Sämtliche Stemm-, Bohr- und Fräsarbeiten für die Befestigungen von Konsolen und Halterungen sind in die Einheitspreise mit einzurechnen.

**01.03.1 Rohrleitungen DN20**
Rohrleitung aus Edelstahl Systemrohr CrTi, 1.4520,
für Heizungswasser,
Technische Eigenschaften
- Werkstoff: CrTi-Stahl 1,4520 (EN 10088)
- Oberflächenrauheit: 1,5 µm
DN 20, d 22 x 1,0 mm,
einschl. Dichtungsmittel,
sowie Herstellen der Verbindungen,
in Bereichen mit Behinderung durch technische Einrichtungen, in Gebäuden, verbinden durch pressen,
einschl. Rohrbefestigung, körperschallgedämmt DIN 4109,
Montagehöhe über Fußboden bis 3,5 m.
Menge: 15,000 m

**01.03.2 Rohrleitungen DN25**
Leistung wie zuletzt in vollem Wortlaut beschrieben,
jedoch Abmessung DN25, d28mm.
Menge: 38,000 m

**01.03.3 Rohrleitungen DN32**
Leistung wie zuletzt in vollem Wortlaut beschrieben,
jedoch Abmessung DN32, d35mm.
Menge: 36,000 m

**01.03.4 Rohrleitungen DN40**
Leistung wie zuletzt in vollem Wortlaut beschrieben,
jedoch Abmessung DN40, d42mm.
Menge: 64,000 m

**01.03.5 Reduktion mit Einschubende d28-22**
Reduktion mit Einschubende d28-22

Eigenschaften
- Nicht zulässig für Trinkwasserinstallationen
- Unverpresst undicht
- Pressindikator
- Dichtring aus CIIR schwarz
Technische Eigenschaften
- Werkstoff: Edelstahl
- Form: Reduktion
- DN / Nennweite: 25 / 20
Menge: 2,000 Stk

**01.03.6 Reduktion mit Einschubende d35-28**
Leistung wie zuletzt in vollem Wortlaut beschrieben,
jedoch Reduktion DN35/DN25.
Menge: 6,000 Stk
Produkt:
  Artikel:
    Artikelnummer: 42409
    Artikelkurztext: Reduktion mit Einschubende d35-28

**01.03.7 Reduktion mit Einschubende d42-35**
Leistung wie zuletzt in vollem Wortlaut beschrieben,
jedoch Reduktion DN40/DN32.
Menge: 6,000 Stk
Produkt:
  Artikel:
    Artikelnummer: 42424
    Artikelkurztext: Reduktion mit Einschubende d42-35

**01.03.8 Bogen 90Gr d22**
Bogen

Eigenschaften
- Nicht zulässig für Trinkwasserinstallationen
- Unverpresst undicht
- Pressindikator
- Dichtring aus CIIR schwarz
Technische Eigenschaften
- Werkstoff: Edelstahl
- Form: Bogen
- Nennweite: DN20
- Außendurchmesser: 22 mm
- Winkel: 90°
Menge: 6,000 Stk
Produkt:
  Artikel:
    Artikelnummer: 41103
    Artikelkurztext: Bogen 90Gr d22

**01.03.9 Bogen 90Gr d28**
Leistung wie zuletzt in vollem Wortlaut beschrieben,
jedoch Bogen DN25.
Menge: 16,000 Stk
Produkt:
  Artikel:
    Artikelnummer: 41105
    Artikelkurztext: Bogen 90Gr d28

**01.03.10 Bogen 90Gr d35**
Leistung wie zuletzt  in vollem Wortlaut beschrieben,
jedoch Bogen DN32.
Menge: 12,000 Stk
Produkt:
  Artikel:
    Artikelnummer: 41106
    Artikelkurztext: Bogen 90Gr d35

**01.03.11 Bogen 90Gr d42**
Leistung wie zuletzt in vollem Wortlaut beschrieben,
jedoch Bogen DN40.
Menge: 22,000 Stk
Produkt:
  Artikel:
    Artikelnummer: 41107
    Artikelkurztext: Bogen 90Gr d42

**01.03.12 T-Stück egal d42**
T-Stück egal d42-42-42

Eigenschaften
- Nicht zulässig für Trinkwasserinstallationen
- Unverpresst undicht
- Pressindikator
- Dichtring aus CIIR schwarz

Technische Eigenschaften
- Werkstoff: Edelstahl
- DN / Nennweite: 40
- Winkel: 90 °
Menge: 3,000 Stk
Produkt:
  Artikel:
    Artikelnummer: 43002
    Artikelkurztext: T-Stück egal d42

**01.03.13 T-Stück reduziert d35-28-35**
T-Stück reduziert
Eigenschaften
- Nicht zulässig für Trinkwasserinstallationen
- Unverpresst undicht
- Pressindikator
- Dichtring aus CIIR schwarz

Technische Eigenschaften
- Werkstoff: Edelstahl
- Form: T-Stück
- DN / Nennweite: 32 / 25 / 32
Menge: 2,000 Stk
Produkt:
  Artikel:
    Artikelnummer: 41211
    Artikelkurztext: T-Stück reduziert d35-28-35

**01.03.14 T-Stück reduziert d42-28-42**
Leistung wie zuletzt in vollem Wortlaut beschrieben,
jedoch T-Stück mit Reduktion DN40/25/40.
Menge: 3,000 Stk
Produkt:
  Artikel:
    Artikelnummer: 41215
    Artikelkurztext: T-Stück reduziert d42-28-42

**01.03.15 Übergang mit AG d22-R1"**
Übergang mit Außengewinde
Eigenschaften
- Nicht zulässig für
Trinkwasserinstallationen
- Unverpresst undicht
- Dichtring aus CIIR schwarz
- Pressindikator
- Flachdichtung aus EPDM
- Überwurfmutter aus Messing
Technische Eigenschaften
- Werkstoff: Edelstahl
- Form: gerade
- DN / Nennweite: 20
- d, d / Außendurchmesser (mm): 22 mm
- R / kegeliges Außengewinde ("): 1"
Menge: 2,000 Stk
Produkt:
  Artikel:
    Artikelnummer: 41705
    Artikelkurztext: Übergang mit AG d22-R1"

**01.03.16 Übergang mit AG d28-R1"**
Leistung wie zuletzt in vollem Wortlaut beschrieben,
jedoch Übergang DN25-R1".
Menge: 4,000 Stk
Produkt:
  Artikel:
    Artikelnummer: 41707
    Artikelkurztext: Übergang mit AG d28-R1"

**01.03.17 Übergang mit AG d35-R1"**
Leistung wie zuletzt in vollem Wortlaut beschrieben,
jedoch Übergang DN32-R1".
Menge: 4,000 Stk
Produkt:
  Artikel:
    Artikelnummer: 41716
    Artikelkurztext: Übergang mit AG d35-R1"

**01.03.18 Übergang mit AG d42-R1 1/4**
Leistung wie zuletzt in vollem Wortlaut beschrieben,
jedoch Übergang DN40-R1 1/4".
Menge: 2,000 Stk
Produkt:
  Artikel:
    Artikelnummer: 41708
    Artikelkurztext: Übergang mit AG d42-R1 1/4

**01.03.19 Übergang mit AG d42-R1 1/2**
Leistung wie zuletzt in vollem Wortlaut beschrieben,
jedoch Übergang DN40-R1 1/2".
Menge: 28,000 Stk
Produkt:
  Artikel:
    Artikelnummer: 41709
    Artikelkurztext: Übergang mit AG d42-R1 1/2

**01.03.20 Tragkonstruktion aus Profilstahl.**
Menge: 200,000 kg

**01.03.21 Kugelhahn DN20**
Kugelhahn, Hebelgriff DN15, G 3/4"IG, PN16, Messing
Kugel Messing verchromt, voller Durchgang, Dichtschalen aus PTFE, O-Ring-Abdichtung. Hebelgriff aus verzinktem Stahl mit Kunststoffummantelung. beiderseits Innengewinde.
Menge: 2,000 Stk
Produkt:
  Artikel:
    Artikelnummer: 1076004
    Artikelkurztext: Kugelhahn DN20

**01.03.22 Kugelhahn DN25**
Leistung wie zuletzt in vollem Wortlaut beschrieben,
jedoch DN25 / 1"IG.
Menge: 4,000 Stk
Produkt:
  Artikel:
    Artikelnummer: 1076004
    Artikelkurztext: Kugelhahn DN25

**01.03.23 Kugelhahn DN32**
Leistung wie zuletzt in vollem Wortlaut beschrieben,
jedoch DN32 / 1 1/4"IG.
Menge: 2,000 Stk
Produkt:
  Artikel:
    Artikelnummer: 1076004
    Artikelkurztext: Kugelhahn DN32

**01.03.24 Kugelhahn DN40**
Leistung wie zuletzt in vollem Wortlaut beschrieben,
jedoch DN40 / 1 1/2"IG.
Menge: 6,000 Stk
Produkt:
  Artikel:
    Artikelnummer: 1076004
    Artikelkurztext: Kugelhahn DN40

**01.03.25 Entleerungs-Kugelhahn**
Entleerungs-Kugelhahn,
mit Verschlusskappe, Dichtung und Kette,
einschl. Schlauchverschraubung und Schlüssel,
Gehäuse aus Schmiedestahl, mit Grundanstrich,
PN 10,
mit Gewindeanschluss,
DN 15.
Menge: 5,000 Stk

**01.03.26 Be- und Entlüfter**
Be- und Entlüfter,
Betriebsdruck 6 bar,
Betriebstemperatur 70°C,
mit Schwimmer aus Kupfer,
metallisch dichtend, Dichtflächen Messing,
Gehäuse aus Messing,
PN 10,
mit Gewindeanschluss,
R 1/2.
Menge: 6,000 Stk

#### Titel 01.04 Raumheizflächen-Fußbodenheizung

*Hinweis: Beschreibung Fußbodenheizung*
Beschreibung Fußbodenheizung
Im Gebäude ist eine Fußbodenheizung mit der Auslegung von 42/35°C vorgesehen.

Die Fußbodenheizung ist in Abstimmung mit beteiligten Gewerken raumweise zu verlegen, ggf. in Teilflächen. Dies gilt insbesondere für Absprachen mit dem Gewerk Estricharbeiten und ggf. zu übergebende Komponenten und Materialien. Die Übergabe ist schriftlich zu protokollieren, vor Beginn der Arbeiten ist ein Baubesprechungstermin der Kolonnenführer Heizung/Estrich obligatorisch. Während der Montagephase und in der Vor- Estrichphase ist das Gewerk zu schützen (Flatterband etc.),
am Bau beteiligte Gewerke sind schriftlich auf die Nicht-
Begehbarkeit der entsprechenden Bereiche hinzuweisen.
Es gelten die einschlägigen Verlegerichtlinien, Herstellerrichtlinien und die DIN 4725. Für die Verlegung der Bodenisolierung ist die jeweils aktuelle Fassung des GEG maßgebend. Diese gelten als Mindestanforderungen.
Desweiteren gelten für alle verwendeten Komponenten mindestens folgende Anforderungen:

Wärme- und Trittschalldämmung DIN 18164 T 1/2, 4102,
4108, 4109

Randdämmstreifen DIN 18560 T2, 4102

Fußbodenheizungsrohr, DIN-registriert DIN 16892,
DIN 4726/29

Abdeckfolie und EstrichkomponentenVD 450/ VD 550 N,
DIN 18560

Einregulierung und Aufheizung

Die Einstellung der Anlage ist gem. VOB / C DIN 18380, 3.5 durch hydraulischen Abgleich der Heizkreise und der Verteiler
untereinander vorzunehmen, einschließlich Dokumentation
in den Abnahmeunterlagen gem. Punkt 3.7 der VOB / C DIN
18380 mit Übergabe der Haftungserklärung.
Das Aufheizen kann - bei Verwendung von VD 450, 21 Tage
und bei VD 550N, 8 Tage nach Einbringen des Zement-Estrichs - entsprechend DIN 4725 T4 - beginnen.
Ein entsprechendes Formular (Checkliste) als Aufheizprotokoll mit den Aufheizanweisungen ist beim Systemhersteller anzufordern.

Alle Komponenten sind betriebsfertig auszuführen gem. GEG
und DIN 4725 für eine Verkehrslast von 5kN/m². Diese Anforderungen sind einzukalkulieren.

Mit Haftungs-Erklärung: 10-jährige, unverfallbare, erweiterte Produkthaftung für Sach- und Folgeschäden, unabhängig von der Laufzeit des Versicherungsvertrages, bei Verwendung aller vorgeschriebenen Systemkomponenten.

Inbetriebnahme und Koordination

Inbetriebnahme und Koordination der Lieferung, Montage und
Terminierung der Fußbodenheizung durch folgende Arbeiten:

Druckspülen des Fußbodenheizungskreises, vor Einbau der Pumpen, Ventile und Regelorgane, sowie Abdrücken der
Anlage nach Fertigstellung nach DIN 4725-4

An- und Abheizen des Estrichs (Funktionsheizen), nach EN 1264 sowie nach Herstellerangabe beschrieben Koordination und Bereitstellen aller Unterlagen für das Gewerk Estricharbeiten

Über die Druckprobe und das Anheizen ist ein entsprechendes
Protokoll zu erstellen und zu liefern

Vorbereiten der Bodenlegearbeiten durch Belegreifheizen des
Estrichs nach SHK Merkblatt FBH-M1 sowie in Abstimmung mit dem Gewerk Estricharbeiten

Über das Belegreifheizen ist ein entsprechendes Protokoll zu erstellen.

Vorbereiten des Betonbodens vor Verlegen der Dämmplatten
mit folgenden Arbeiten:

Fegen des Betonbodens oder der Dichtungsbahn

Absperren der Arbeitsflächen durch Flatterband

Die Fußbodenheizungsflächen werden an die vorbeschriebenen Fußbodenheizungsverteiler angeschlossen.

Alle nachfolgenden Positionen verstehen sich einschließlich Lieferung, Montage und Inbetriebnahme.

**01.04.1 Wärmetrittschalldämmung (Dämmrolle),**
Wärmetrittschalldämmung (Dämmrolle),
Tacker-System DES 30-2 je 10 m²,
als Rohrträger in gerollter Ausführung,
mit Wärme-Trittschall-Dämmrolle,
nach DIN EN 13163 und DIN 4108-10,
aus EPS-Hartschaum WLG040 mit aufkaschierter Gewebefolie,
Dicke: 30 mm (30-2),
WLG 040,
Trittschallverb.: 28 dB,
Verkehrslast: 5 kN/m²,
Raster der Folie: 100 x 100 mm,
Baustoffklasse: DIN 4102-B2,
Brandverhalten: gem. DIN EN 13501-1 Klasse E.

Fabrikat: Uponor
Typ: Tacker Rolle

oder gleichwertiger Art,

angebotenes Fabrikat: '.........'

angebotener Typ: '.........'
vom Bieter einzutragen.
Menge: 320,000 m²

**01.04.2 Wärme-Trittschalldämmung,**
*** Bedarfsposition ohne GB
Wärme-Trittschalldämmung,
für niedrige Bodenaufbauten,
aus hochelastischem, extrudiertem Polyethylen-Schaumstoff,
geschlossenzellig unter schwimmenden Estrichen und Parkettböden,
auch als fugenlose Überdeckung von Trittschall-Platten zur zusätzlichen Verbesserung des Trittschallschutzmaßes
der gesamten Fußbodenkonstruktion geeignet,
Stoß- und Nahtüberlappung mind. 80 mm,
bei mehrlagiger Ausführung sind die Bahnen kreuzweise
zu verlegen
Stärke: 5 mm.
Menge: 320,000 m²

**01.04.3 Multiklebeband,**
Multi Klebeband,
zum nahtlosen Verbinden der Dämmrollen an deren Stösse,
zur Schnittstellenverklebung,
Verarbeitung mit Handabroller,
Länge: 66 m,
Breite: 50 mm.
Menge: 6,000 Stk

**01.04.4 PE-Xa Rohr 16x1,8 mm**
PE-Xa-Kunststoff-FBH-Rohr,
zur Verwendung als Flächenheizungsrohr,
aus vernetztem Polyethylen nach DIN 16895 und DIN 4724,
sauerstoffdicht nach DIN 4726,
Verbindung mit Klemmringverschraubungen,
Maximale Auslegungstemperatur: 70 °C
max. Betriebsdruck 6 bar bei 70 °C,
Dimension: 16 x 1,8 mm.

Fabrikat: Uponor
Typ: Comfort Pipe

oder gleichwertiger Art,

angebotenes Fabrikat: '.........'

angebotener Typ: '.........'
vom Bieter einzutragen.
Menge: 3200,000 m

**01.04.5 Tackernadel-Set 14-20 mm H=40 mm**
Tackernadel-Set 14-20 mm H=40 mm
Inhalt 1000 Stk.
- Geeignet für Platten mit Aufbauhöhe größer 25 mm
Menge: 7,000 Set

**01.04.6 Sandwichplatte EPS DES 2000x1000x35-3 mm**
Sandwichplatte EPS DES 2000x1000x35-3 mm
Dämmplatte aus EPS Hartschaum mit doppelt
aufkaschierter Gewebehaftfolie nach EN 13163 und DIN
4108-10
- Mit Klebeband an der Längsseite
- Rastermarkierung 100 x 100 mm
- Systemplatte mit Wärme- und Trittschalldämmung
- Kombinierbar mit allen MLCP-RED oder PE-Xa Rohren in
  den Dimensionen 14 und 16 mm
- Max. Flächenlast 4 kN/m².
Menge: 30,000 m²

**01.04.7 Klettfolienband 160 mm, 100 m**
Klettfolienband 160 mm, 100 m
- Transparentes, selbsthaftendes Klettfolienband für
  das Verschließen von Anbindeleitungen auf der Vario
  heat protect Systemplatte
- Kombinierbar mit allen MLCP-RED oder PE-Xa Rohren in
  den Dimensionen 14 und 16 mm.
Menge: 200,000 m

**01.04.8 Stahlmatte 100mm 2100x1200x3mm**
Stahlmatte 100mm 2100x1200x3mm
3mm Stahlmatte ohne Grundierung,
zur stabilen Aufnahme von Classic Rohrhalter
zur normgerechten Montage
von PE-Xa Flächenheizungsrohren.
Werkstoff: Stahl
Fabrikat: Uponor
Typ: Classic

oder gleichwertiger Art,

angebotenes Fabrikat: '.........'

angebotener Typ: '.........'
vom Bieter einzutragen.
Menge: 163,000 m²
Produkt:
  Artikel:
    Artikelnummer: 1063406
    Artikelkurztext: Stahlmatte 100mm 2100x1200x3mm

**01.04.9 Mattenbinder 80mm**
Mattenbinder 80 mm,
zur Verbindung der Stahlmatten.
Werkstoff: Stahl, korrosionsgeschützt
1 Set beinhaltet 100 Mattenbinder.
Menge: 4,000 Set
Produkt:
  Artikel:
    Artikelnummer: 1007393
    Artikelkurztext: Mattenbinder 80mm

**01.04.10 Rohrhalter 20mm 3mm**
Rohrhalter 20 mm 3 mm,
zur Befestigung und Fixierung der PE-Xa Rohre auf den Trägerelementen.
Werkstoff: Polyamid PA.
Menge: 1703,000 Stk
Produkt:
  Artikel:
    Artikelnummer: 1005190
    Artikelkurztext: Rohrhalter 20mm 3mm

**01.04.11 Magna pipe PLUS 20x2,0**
PE-Xa-Rohr mit Sauerstoffdiffusionsschicht aus EVOH (Ethylenvinylalkohol),
mit einer zusätzlichen äußeren Schutzschicht in weißer Farbe mit zwei blauen Streifen. Entsprechend EN ISO 15875
"Kunststoff-Rohrleitungssysteme für
Warm- und Kaltwasserinstallation - vernetztes Polyethylen", erfüllt die Anforderungen an die Sauerstoffdiffusionsdichtheit nach DIN 4726,
Dimension: 20x2,0mm
Anwendungsklasse 4 + 5/6 bar
Max. Ausführungstemperatur: 90 ° C
Störfalltemperatur: 100 ° C
max. Betriebsdruck 6 bar bei 90°C
Baustoffklasse E nach DIN EN 13501-1
Fabrikat: Uponor
Typ:Magna Pipe Plus 20x2,0

oder gleichwertiger Art,

angebotenes Fabrikat: '.........'

angebotener Typ: '.........'
vom Bieter einzutragen.
Menge: 851,000 m
Produkt:
  Artikel:
    Artikelnummer: 1091276
    Artikelkurztext: Magna pipe PLUS 20x2,0

**01.04.12 Randdämmstreifen mit Folie 150/8 150 mm**
Randdämmstreifen mit Folie 150/8 mm,
für die normgerechte Trennung des Estrichs zu angrenzenden Bauteilen bei Fußbodenkonstruktionen gem. DIN 18560
und DIN EN 1264, mit mehrfacher Abreißschlitzung,
mit aufkaschierter PE-Folie,
Werkstoff: geschlossenzelliges Polyethylen PE-LD,
Baustoffklasse: B2,
Farbe: blau,
Länge: 50 m,
Höhe: 150 mm,
Stärke: 8 mm.
Menge: 380,000 m

**01.04.13 Schutzrohr**
Schutzrohr
zum Schutz der Anbindeleitung im Bereich der Heizestrich-Bewegungsfugen gem. DIN 18560,
Werkstoff: geschlossenzelliges Polyethylen mit Selbstklebestreifen,
Dimension: für Rohre bis 20 mm,
Länge: 400 mm.
Menge: 68,000 Stk

**01.04.14 Dehnungsfugenprofil 1800x100x10 mm**
Dehnungsfugenprofil,
Selbstklebendes Fugenprofil Element aus PP
mit Polyethylen-Schaum Expansion Band,
10 mm dick, für die zuverlässige
Trennung der Estrichprofile (z.B. in Hauseingängen),
sowie zum Absorbieren der Ausdehnung des Estrichs,
für Dehnungsfugen nach DIN 18560-2,
Höhe: 100 mm
Materialstärke: 10 mm
Länge: 1,8 m.
Menge: 20,000 m

**01.04.15 Rohrführungsbogen 90 Grad 14-18,**
Rohrführungsbogen 90 Grad,
für Heizrohr bis 17 mm,
aus schlagfestem Kunststoff für 90° Bogen,
zur Richtungsänderung, z.B. im Verteilerbereich.
Menge: 58,000 Stk

**01.04.16 Rohrführungsbogen 90 Grad 20-22,**
Rohrführungsbogen 90 Grad,
für Heizrohr bis 22 mm,
aus schlagfestem Kunststoff für 90° Bogen,
zur Richtungsänderung, z.B. im Verteilerbereich.
Menge: 10,000 Stk

**01.04.17 Messstellenmarkierung**
Messstellenmarkierung für Feuchtemessung im Estrich
zur Ausweisung einer Messstelle für die Feuchtemessung
im Estrich, mit rotem Markierungsende,
die Befestigung auf der Abdeckung gem. DIN 18560 erfolgt mittels Klebestreifen,
die Abdeckung wird nicht zerstört, der Mindestabstand von der Messstelle bis zum nächsten Heizungsrohr muss 10 cm betragen,
Materialbedarf: 1 St. / Raum oder größer 50 m² entsprechend mehr,
Werkstoff: Rundstab Kautschuk,
Fuß aus Kunststoff mit Klebestreifen,
Höhe: 100 mm.
Menge: 20,000 Stk

**01.04.18 Folie**
Folie,
zur Abdeckung von Materialien der Bauwerksabdichtung mit weichmacherabscheidenden Stoffen zum Schutz für die
darüber liegende Polystyrol-Wärmedämmung,
Werkstoff: Polyethylen PE-LD,
Länge: 100 m,
Breite: 1,5 m,
Stärke: 0,1 mm.
Menge: 360,000 m²

**01.04.19 Gebundene Schüttung,**
Gebundene Schüttung,
zum Höhenausgleich von Rohren in der Ausgleichsschicht gemäß DIN 18560-2 mit dem Ergebnis einer vollflächigen, festen Auflage für die Trittschall- und / oder Wärmedämmung,
Werkstoff: Vermiculite,
Werkstoffummantelung: Bitumen,
Baustoffklasse gem. DIN 4102: B2,
Brandverhalten gem. DIN EN 13501: Klasse E,
Nachweis der Brauchbarkeit gem. DIN 18560-2: Prüfzeugnis Nr. 1058/3435 MP Braunschweig,
Wärmeleitfähigkeit: 0,07 W/mK,
Schüttdichte: 145 kg/m³
Verpackungseinheit: 100 l.
Menge: 100,000 l

**01.04.20 Regler mit Autoabgleich-Funktion**
Regler mit Autoabgleich-Funktion
für 230V-Standardverkabelung,
-Unterstützt pro Regler bis zu 6 Raumthermostate (230V),
-Unterstützt pro Regler bis zu 12 Stellantriebe (230V), hierfür
 müssen jedem Raumthermostat mind. 2 Stellantriebe
 zugewiesen sein
-Geräuschloses Umschalten der Stellantriebe
-der Autoabgleich optimiert Energieverbrauch und Komfort
-Schalter zum Aktivieren/Deaktivieren der Autobalance-Funktion
-Pumpenrelais
-Zeitbegrenzung Bypass mit Autoabgleich
-Eingang: Tag / Nacht - Schalter
-4 Drähte für Thermostatanschluss mit allen Funktionen (Tag /
 Nacht - Signal)
-Arbeitet auch als 3 - Draht - Thermostat (2 Drähte für
 Stromversorgung 230 V, 1 Ausgang 230 V Bedarf)
-Anschlussklemmen für Thermostat / Stellantrieb 0,13  1,5 mm²
-Überlastungsschutz
-Schutzklasse: IP20

bestehend aus:
-Basisregler
-Montagematerial, inklusive DIN-Schiene

Fabrikat: Uponor
Typ: Base X-60

oder gleichwertiger Art,

angebotenes Fabrikat: '.........'

angebotener Typ: '.........'
vom Bieter einzutragen.
Menge: 4,000 Stk
Produkt:
  Artikel:
    Artikelnummer: 1058426
    Artikelkurztext: Regler mit Autoabgleich-Funktion

**01.04.21 Stellantrieb NC FT 230V**
Stellantrieb 230 V NC,
-Stellantrieb zur Ansteuerung der Rücklaufventile am Verteiler
-mit first open Funktion
-Höhe des Stellantriebes 61 mm +
 Höhe Adapterring Hublänge 5 mm
-Anschlusskabel: 2 x 0,75 mm² x 1 m

angebotenes Fabrikat: '.........'

angebotener Typ: '.........'
vom Bieter einzutragen.
Menge: 34,000 Stk
Produkt:
  Artikel:
    Artikelnummer: 1013006
    Artikelkurztext: Stellantrieb NC FT 230V

**01.04.22 Raumfühler mit Skala 230V RAL9010**
Raumfühler mit Skala,
einfach zu bedienendes Standard Thermostat 230V,
mit dem Stellrad wird die Raumtemperatur-Sollwert eingestellt,
zum Anschluss an das Regelmodul,

bestehend aus:
- Raumfühler mit aufgedruckter Skala

Funktionen:
- Bimetal Ein/Aus-Regelung,
- Temperaturbereich 5-30 °C,
- Einstellbarer Regelbereich mit Einsteckpins unter der
  Drehskala
- Spannungsversorgung 230V über Regelmodul

Konformität: CE
Farbe: ähnlich RAL 9010
Spannung: max. 230V
Schutzklasse: IP 30

Drahtverbindung: 4 x 1,5 mm²
max. Kabellänge: 100 m
angebotenes Fabrikat: '.........'

angebotener Typ: '.........'
vom Bieter einzutragen.
Menge: 21,000 Stk
Produkt:
  Artikel:
    Artikelnummer: 1058422
    Artikelkurztext: Raumfühler mit Skala 230V RAL9010

**01.04.23 Heizkreisverteiler 5-fach**
Heizkreisverteiler 5-fach,
Heizkreisverteiler aus Edelstahlrohren,
mit Durchflussmengenmessern im Vorlauf,
Anzahl Heizkreise : 5
Länge  : 364 mm
Abgänge  :  ¾"
Anschluss  : 1"
Heizkreisverteiler aus blankgezogenen Edelstahlrohren
FeCrNi 1.42.01 gemäß DIN 17457.
die Vor- und Rücksammler liegen versetzt übereinander,
schallgedämmten Tragkonstruktion,
die Verteiler sind mit Rücklaufventilen und Vorlaufmengenbegrenzern ausgerüstet,
integrierte Durchflussanzeiger mit einem Anzeigebereich von
0,5-4 l/min., Rücklaufventile sind mit Thermostateinsätzen
ausgerüstet, so dass der elektrothermische Stellantrieb direkt
aufgeschraubt werden kann,
Abgänge passend für Difustop Klemmverschraubungen,
Überwurfmuttern 1" IG, flachdichtend zum direkten Anschluss
der Kugelventile 1", Entlüftungsstopfen, Endstopfen,
drehbaren Füll- und Entleerungsventilen,
Wandhalter mit Schallschutzeinlage,
komplett mit Schrauben und Dübeln,
Heizkreisbezeichnungsetiketten.

Zubehör:
Verteilerisolierung

einschließlich aller im Lieferumfang des Herstellers
enthaltene Zubehörteile sowie der erforderlichen
Klein-, Dicht- und Befestiungsmaterialien sowie der
Anschlußverschraubungen.
Menge: 1,000 Stk

**01.04.24 Heizkreisverteiler 7-fach**
Leistung wie zuletzt in vollem Wortlaut beschrieben,
jedoch Anzahl Heizkreise : 7,
Länge  : 464 mm
Abgänge  :  ¾"
Anschluss  : 1".
Menge: 1,000 Stk

**01.04.25 Heizkreisverteiler 9-fach**
Leistung wie zuletzt in vollem Wortlaut beschrieben,
jedoch Anzahl Heizkreise : 9,
Länge  : 564 mm
Abgänge  :  ¾"
Anschluss  : 1".
Menge: 1,000 Stk

**01.04.26 Heizkreisverteiler 13-fach**
Leistung wie zuletzt in vollem Wortlaut beschrieben,
jedoch Anzahl Heizkreise : 13,
Länge  : 764 mm
Abgänge  :  ¾"
Anschluss  : 1".
Menge: 1,000 Stk

**01.04.27 Klemmverschraubung 16 - G3/4"**
Klemmverschraubung aus Messing,
mit Überwurfmutter und Druckhülse,
zum Anschluss von PE-X Rohren 16 x 2 mm,
an Heizkreisverteiler mit Eurokonus 16 - G3/4", gem. EN 16313.
Menge: 58,000 Stk

**01.04.28 Klemmverschraubung 20 - G3/4"**
Klemmverschraubung aus Messing,
mit Überwurfmutter und Druckhülse,
zum Anschluss von PE-X Rohren 20 x 2 mm,
an Heizkreisverteiler mit Eurokonus 20 - G3/4", gem. EN 16313.
Menge: 10,000 Stk

**01.04.29 Bezeichnungsschilder 47x10mm**
Bezeichnungsschilder
zur Beschriftung der Heizkreise am Verteiler an der eingelassenen Fläche,
selbstklebend, 47 x 10 mm, mit Folienschreiber.
Menge: 34,000 Stk
Produkt:
  Artikel:
    Artikelnummer: 1005063
    Artikelkurztext: Bezeichnungsschilder 47x10mm

**01.04.30 Verteilerschrank UP 1000x730x80mm**
Verteilerschrank ohne Rahmen und Tür,
als Unterputzlösung,
Verteilergröße für bis zu 10 Heizkreise mit Differenzdruckregler.
Einbauort für Regelung (über dem Verteiler),
verstellbare Füße zur Anpassung an den Bodenaufbau,
Kompatibel zu allen Rahmen / Türen,
Unterputz,
Abmessungen:
- Breite 1000 mm
- Höhenverstellbar: 730 - 930mm
- Fußbodenhöhe: 30 - 230 mm
- Tiefe 80 mm bis 120 mm,
erweiterbar um Rahmen / Tür
- Material: verzinktes Stahlblech.
Menge: 1,000 Stk
Produkt:
  Artikel:
    Artikelnummer: 1093493
    Artikelkurztext: Verteilerschrank UP 1000x730x80mm

**01.04.31 Schrank Rahmen/Tür UP 1000x730mm**
Rahmen und Tür für Schrankinstallation Unterputz,
Tür und Rahmen separat verpackt,
Schmutzschutz vor Montage von Schrankrahmen und Tür.

- Dimension 1000x730 mm
- höhenverstellbarer Rahmen
- Tür absperrbar
- Material: Stahl pulverbeschichtet, weiß (RAL 9010).
Menge: 1,000 Stk
Produkt:
  Artikel:
    Artikelnummer: 1093542
    Artikelkurztext: Schrank Rahmen/Tür UP 1000x730mm

**01.04.32 Verteilerschrank UP 1150x730x80mm**
Verteilerschrank ohne Rahmen und Tür,
als Unterputzlösung,
Verteilergröße für bis zu 13 Heizkreise mit Differenzdruckregler.
Einbauort für Regelung (über dem Verteiler),
verstellbare Füße zur Anpassung an den Bodenaufbau,
Kompatibel zu allen Rahmen / Türen,
Unterputz,
Abmessungen:
- Breite 1150 mm
- Höhenverstellbar: 730 - 930mm
- Fußbodenhöhe: 30 - 230 mm
- Tiefe 80 mm bis 120 mm,
erweiterbar um Rahmen / Tür
- Material: verzinktes Stahlblech.
Menge: 1,000 Stk
Produkt:
  Artikel:
    Artikelnummer: 1093493
    Artikelkurztext: Verteilerschrank UP 1150x730x80mm

**01.04.33 Schrank Rahmen/Tür UP 1150x730mm**
Rahmen und Tür für Schrankinstallation Unterputz,
Tür und Rahmen separat verpackt,
Schmutzschutz vor Montage von Schrankrahmen und Tür.

- Dimension 1150x730 mm
- höhenverstellbarer Rahmen
- Tür absperrbar
- Material: Stahl pulverbeschichtet, weiß (RAL 9010).
Menge: 1,000 Stk
Produkt:
  Artikel:
    Artikelnummer: 1093542
    Artikelkurztext: Schrank Rahmen/Tür UP 1150x730mm

**01.04.34 Verteilerschrank AP 900x730x135mm**
Verteilerschrank mit Tür,
als Aufputzlösung,
Verteilergröße für 9 Heizkreise mit Differenzdruckregler.
Einbauort für Regelung (über dem Verteiler),
verstellbare Füße zur Anpassung an den Bodenaufbau,
Kompatibel zu allen Rahmen / Türen,
Unterputz,
Abmessungen:
- Breite 900 mm
- Höhe: 730 mm
- Tiefe 135 mm,
erweiterbar um Rückwand
- Material: verzinktes Stahlblech.
- Farbe: weiß RAL 9016
Menge: 2,000 Stk
Produkt:
  Artikel:
    Artikelnummer: 1093493
    Artikelkurztext: Verteilerschrank AP 900x730x135mm

**01.04.35 Schrankrückwand AP 900x730**
Schrankrückwand AP,
Breite 900 mm,
Höhe 730 mm,
zur optionalen Montage im
Aufputz-Verteilerschrank, zum Anbau von
Heizkreisverteilern auf einer universellen
Schienenbefesstigung inkl. Befestigungsset.
Menge: 2,000 Stk
Produkt:
  Artikel:
    Artikelnummer: 1136225
    Artikelkurztext: Schrankrückwand AP 900x730

**01.04.36 Regulierventil G1 - Rp1**
Regulierventil für den hydraulischen Abgleich und Absperrung der Verteiler sowie zur Zonenregelung, bestehend aus:
- Vorlauf-Regulierventil G 1/Rp 1 zum
  hydraulischen Abgleich und zur unabhängigen Absperrung des
  Verteilers/Sammlers, inkl. Handrad und Anzeige der
  Voreinstellung/Absperrung
  kvs-Wert: 6,4 m3/h
- Rücklaufventil G 1/Rp 1 zur Absperrung des
  Verteilers/Sammlers, inkl.
  Handrad, Anzeige der Absperrung und
  Adaptierbarkeit eines Stellantriebs.
  kvs-Wert: 5,2 m3/h
Werkstoff: Gehäuse aus Messing,
Handräder aus Polyamid
max. Prüfdruck: 10 bar (Wasser).
Menge: 4,000 Stk
Produkt:
  Artikel:
    Artikelnummer: 1137413
    Artikelkurztext: Regulierventil G1 - Rp1

**01.04.37 Anschlussarbeiten Regler**
Anschlussarbeiten für bauseits verlegte Kabel oder Leitungen,
Zuleitung zum Regler,
Querschnitt bis 3 x 1,5 mm²,
einschl. Ablängen, Einführen, Abdichten, Absetzen, Anklemmen und Zugentlastung.
Menge: 4,000 Stk

**01.04.38 Anschlussarbeiten Raumthermostate**
Anschlussarbeiten für bauseits verlegte Kabel oder Leitungen,
Zuleitung zum Thermostat,
Querschnitt bis 3 x 1,5 mm²,
einschl. Ablängen, Einführen, Abdichten, Absetzen, Anklemmen und Zugentlastung.
Menge: 21,000 Stk

#### Titel 01.05 Dämmung und Brandschutz

**01.05.1 Wärmedämmung DN20 100%**
Wärmedämmung an Heizungsrohrleitungen
Anforderung: Dämmung zur Vermeidung von Wärmeverlusten
 gem. Anlage 8 (zu den §§ 69 und 70), GEG1)
Ausführung: Dämmarbeiten nach DIN 4140
Baustoffklasse: A2L - s1, d0 nach DIN 13501-1
Schmelzpunkt: > 1000 °C nach DIN 4102-17
Wärmeleitfähigkeit: 40 0,035 W/(m·K) nach GEG
Oberfläche: gitternetzverstärkte Aluminiumfolie
Rundstöße mit selbstklebendem Alufix Klebeband verkleben.
Lagesicherung der Dämmschale mit verzinktem Bindedraht, 6 Windungen pro Meter Leitungslänge, auf der Rohrleitung befestigen.
Anforderungen: Dämmstärke 100% gem. GEG
Die ordnungsgemäße Ausführung ist vom Ersteller der Dämmarbeiten ist nach Abschluss der Arbeiten zu bescheinigen (Unternehmererklärung nach § 96 GEG).
Rohraußendurchmesser [mm]: 22
Dämmstärke [mm]: 20.
Menge: 15,000 m

**01.05.2 Wärmedämmung DN25 100%**
Leistung wie zuletzt in vollem Wortlaut beschrieben,
jedoch Rohrleitung DN 25, d 28 mm,
Dämmdicke 30 mm.
Menge: 38,000 m

**01.05.3 Wärmedämmung DN32 100%**
Leistung wie zuletzt in vollem Wortlaut beschrieben,
jedoch Rohrleitung DN 32, d 35 mm,
Dämmdicke 30 mm.
Menge: 36,000 m

**01.05.4 Wärmedämmung DN40 100%**
Leistung wie zuletzt in vollem Wortlaut beschrieben,
jedoch Rohrleitung DN 40, d 42 mm,
Dämmdicke 40 mm.
Menge: 64,000 m

**01.05.5 Zulage zur Dämmung an Rohrleitungen, Bg d22**
Zulage zur Dämmung an Rohrleitungen,
für Bogen, Abmessung DN 20, d 22 mm,
Dämmdicke 20 mm.
Menge: 6,000 Stk

**01.05.6 Zulage zur Dämmung an Rohrleitungen, Bg d28**
Leistung wie zuletzt in vollem Wortlaut beschrieben,
jedoch Bogen DN 25, d 28 mm,
Dämmdicke 30 mm.
Menge: 16,000 Stk

**01.05.7 Zulage zur Dämmung an Rohrleitungen, Bg d35**
Leistung wie zuletzt in vollem Wortlaut beschrieben,
jedoch Bogen DN 32, d 35 mm,
Dämmdicke 30 mm.
Menge: 12,000 Stk

**01.05.8 Zulage zur Dämmung an Rohrleitungen, Bg d42**
Leistung wie zuletzt in vollem Wortlaut beschrieben,
jedoch Bogen DN 40, d 42 mm,
Dämmdicke 40 mm.
Menge: 22,000 Stk

**01.05.9 Zulage zur Dämmung an Rohrleitungen, T-Stück d28**
Zulage zur Dämmung an Rohrleitungen,
für T-Stück egal, T-Stück reduziert,
Abmessung: DN 25, d 28.
Menge: 2,000 Stk

**01.05.10 Zulage zur Dämmung an Rohrleitungen, T-Stück d32**
Leistung wie zuletzt in vollem Wortlaut beschrieben,
jedoch T-Stück DN 32, d 35.
Menge: 5,000 Stk

**01.05.11 Zulage zur Dämmung an Rohrleitungen, T-Stück d42**
Leistung wie zuletzt in vollem Wortlaut beschrieben,
jedoch T-Stück DN 40, d 42.
Menge: 5,000 Stk

**01.05.12 Zulage zur Dämmung an Rohrleitungen, Red d28/22**
Zulage zur Dämmung an Rohrleitungen,
für Reduzierung, DN20/15.
Menge: 2,000 Stk

**01.05.13 Zulage zur Dämmung an Rohrleitungen, Red d35/28**
Leistung wie zuletzt in vollem Wortlaut beschrieben,
jedoch Reduzierung DN32/25.
Menge: 6,000 Stk

**01.05.14 Zulage zur Dämmung an Rohrleitungen, Red d42/35**
Leistung wie zuletzt in vollem Wortlaut beschrieben,
jedoch Reduzierung DN40/35.
Menge: 6,000 Stk

**01.05.15 Zulage zur Dämmung**
*** Pauschalposition
Zulage zur Dämmung für alle
vorgenannten Isolierpositionen
für Ausschnitte, Blenden, Abschlüsse, Verbindungen, Befestigungen, Kreuzungspunkte,
Endabschlüsse an Wand- und
Deckendurchführungen, Rohrenden.
Menge: 1,000 psch

**01.05.16 Zulage für Dämmung Ummantelung DN25**
Zulage für Dämmung an Rohrleitungen,
für Ummantelung,
einschl. Form- und Verbindungsteile,
Rohrverbindung als Pressverbindung,
in Gebäuden,
Ummantelung aus verzinktem Stahlblech,
Nähte vernietet,
Rohrleitung DN 25, d 28 mm, Dämmdicke 30 mm.
Menge: 12,000 m

**01.05.17 Zulage für Dämmung Ummantelung DN32**
Leistung wie zuletzt in vollem Wortlaut beschrieben,
jedoch Ummantelung für Rohrleitung DN32, d35mm, Dämmdicke 30mm.
Menge: 20,000 m

**01.05.18 Zulage für Dämmung Ummantelung DN40**
Leistung wie zuletzt in vollem Wortlaut beschrieben,
jedoch Ummantelung für Rohrleitung DN40, d42mm, Dämmdicke 40mm.
Menge: 20,000 m

*Hinweis: Brandschutzdurchführungen als Rohrabschottung R 90*
Brandschutzdurchführungen als Rohrabschottung R 90,
für nichtbrennbare Versorgungsleitungen in Massivbauteilen
und leichten Trennwänden.
Gemäß LAR und LBO sind Leitungsdurchführungen durch
klassifizierte Wände abzuschotten.
Die Abschottungen sind nach ABP auszuführen und die
ordnungsgemäße Ausführung nach Abschluss der Arbeiten
durch eine Übereinstimmungserklärung zu bescheinigen.

**01.05.19 Rohrabschottung DN 20**
Rohrabschottung
für nichtbrennbare Versorgungsleitungen in
Massivbauteilen und leichten Trennwänden,
formschlüssig in Kernbohrungen eingebaut,
mit allgemeinem bauaufsichtlichen Prüfzeugnis,
Feuerwiderstandsklasse R 90 DIN 4102-11,
Baustoffklasse: A2 nach DIN 4102-1,
Schmelzpunkt: >1000 °C nach DIN 4102-17
Rohdichte: 150 kg/m³
Wärmeleitfähigkeit: 0,040 W/mK nach EnEV
in Gebäuden,
für Wand- und Deckendurchführungen,
runder Durchbruch ohne Hüllrohr,
Rohrleitung aus Edelstahl, DN 20 / 22 mm,
Abmessung: 22 x 19 mm,
einschl. schließen Restspalt mit mineralischem
Mörtel(Mörtel MG II, IIa, III) oder mit Brandschutzkitt.
Menge: 1,000 m

**01.05.20 Rohrabschottung DN 25**
Leistung wie zuletzt in vollem Wortlaut beschrieben,
jedoch für Rohrleitung DN 25 / 28 mm,
Abmessung: 28 x 26 mm.
Menge: 1,000 m

**01.05.21 Rohrabschottung DN 32**
Leistung wie zuletzt in vollem Wortlaut beschrieben,
jedoch für Rohrleitung DN 32 / 35 mm,
Abmessung: 35 x 22,5 mm.
Menge: 1,000 m

**01.05.22 Kennzeichnungsschild**
Kennzeichnungsschild,
Kennzeichnung für Rohrabschottungen (abP),
Kennzeichnungsschild aus Hartplastik,
Abmessung: 135 x 110 mm,
zur dauerhaften Kennzeichnung von Rohrabschottungen.
Menge: 6,000 Stk

**01.05.23 brandschutztechnische Ausstopfung**
brandschutztechnische Ausstopfung,
Restspaltverschluss mit Steinwolle,
Baustoffklasse: A1 nach DIN EN 13501-1,
Schmelzpunkt: > 1000 °C nach DIN 4102-17,
Wärmeleitfähigkeit: 0,040 W/(m K) nach GEG.
Menge: 1,500 m²

#### Titel 01.06 Bauleistungen

*Hinweis: Vorbemerkung Durchführung von Rohrleitungen*
Die Kerbohrungen in den Wänden und Decken
für die Durchführung von Heizungsleitungen werden hochbauseitig hergestellt.

Das Anzeichnen der Kernbohrungen erfolgt durch den AN,
Die Bohrungen sind so zu bemessen, dass
Brandabschottungen ohne nachträgliche Einschalung und
Vermörtelung eingebaut werden können.

Nach erfolgter Installation sind die Durchführungen entsprechend den Schall- und Brandschutzanforderungen der jeweiligen Wand/Decke durch den AN fachgerecht zu verschließen.

*Hinweis: Sämtliche Stemm-, Bohr- und Fräsarbeiten*
Sämtliche Stemm-, Bohr- und Fräsarbeiten für die Befestigungen von Konsolen und Halterungen sind in die Einheitspreise mit einzurechnen.

**01.06.1 Kernbohrung Decke, BD 60mm**
Kernbohrung an der Decke,
für Rohrleitungen,
senkrecht, Bohrdurchmesser 60 mm,
Deckenstärke über 20 bis 25 cm,
Bohrstellenhöhe über der Standebene, Höhe bis 3,5 m,
auch abschnittsweise je nach Baufortschritt.
Menge: 2,000 Stk

**01.06.2 Kernbohrung Decke, BD 80mm**
Kernbohrung an der Decke,
für Rohrleitungen,
senkrecht, Bohrdurchmesser 80 mm,
Deckenstärke über 20 bis 25 cm,
Bohrstellenhöhe über der Standebene, Höhe bis 3,5 m,
auch abschnittsweise je nach Baufortschritt.
Menge: 6,000 Stk

**01.06.3 Kernbohrung Decke, BD 100mm**
Kernbohrung an der Decke,
für Rohrleitungen,
senkrecht, Bohrdurchmesser 100 mm,
Deckenstärke über 20 bis 25 cm,
Bohrstellenhöhe über der Standebene, Höhe bis 3,5 m,
auch abschnittsweise je nach Baufortschritt.
Menge: 2,000 Stk

**01.06.4 Schließen der Restöffnung Kernbohrung, Decke**
*** Bedarfsposition ohne GB
Schließen der Restöffnung Durchbruch,
(umlaufender Spalt),
für Rohrdurchführung, rund,
nach erfolgter Installation, in Gebäuden,
Decke, Deckenstärke 20 bis 25 cm,
Höhe bis 3,5 m,
Abmessung Kernbohrung: Ø 60 - 80 mm,
Restspalt umlaufend und vollständig ausfüllen,
bis 50 mm mit Mörtel der Gruppe II, IIa, III, IIIa
nach DIN 1053, ggf. Beton schließen, Mörteltiefen müssen der Wanddicke gemäß der geforderten Feuerwiderstandsdauer entsprechen.
Menge: 10,000 Stk

**01.06.5 Kernbohrung Wand BD 80mm**
Kernbohrung an der Wand,
für Rohrleitungen,
waagerecht, Bohrdurchmesser 80 mm,
Wandstärke über 20 bis 25 cm,
Bohrstellenhöhe über der Standebene, Höhe bis 3,5 m,
auch abschnittsweise, je nach Baufortschritt.
Menge: 12,000 Stk

**01.06.6 Kernbohrung Wand BD 100mm**
Leistung wie zuletzt in vollem Wortlaut beschrieben,
jedoch Bohrdurchmesser 100 mm,
Wandstärke über 20 bis 25 cm.
Menge: 2,000 Stk

**01.06.7 Schließen der Restöffnung Kernbohrung, Wand**
*** Bedarfsposition ohne GB
Schließen der Restöffnung Kernbohrung,
nach erfolgter Installation, in Gebäuden,
Wand, Wandstärke von 20 bis 30 cm,
Höhe bis 3,5 m,
äusserer Umfang der Fuge bis 500 mm,
Restspalt bis 10 mm mit Mörtel der Gruppe II, IIa, III, IIIa DIN 1053-1, ggf. Beton schließen, Mörteltiefen müssen geforderte Feuerwiderstandsdauer erfüllen.
Menge: 12,000 Stk

**01.06.8 Zuschlag f. Ausschitte in den U-Profilen**
Zuschlag für das Herstellen der Ausschnitte in den U-Profilen Trockenbau, für Anschlussleitungen herstellen.
Menge: 2,000 Stk

#### Titel 01.07 Sonstige Leistungen

**01.07.1 Arbeitsbühne, fahrbar,**
Arbeitsbühne, fahrbar,
bis 5 m² Grundfläche,
auf- und abbauen, bereitstellen, vorhalten,
als Hilfsmittel für die Montage,
mittels Hubarbeitsbühne, Rollrüstung, Montagegerüst,
Aufstellen in Gebäuden,
Arbeitshöhenbereich bis 5,0 m,
Lichte Raumhöhe bis UK Leimholzbinder: 4,55 - 5,06 m
Höhe bis UK Dachschalung (Brettsperrholz): 5,10 - 5,99 m,
für die Ausführungszeit, während der Arbeitszeit,
Standzeit: 1 Woche (5 Werktage).
Menge: 1,000 Stk

**01.07.2 Standzeitverlängerung für Arbeitsbühne, fahrbar,**
Standzeitverlängerung für Arbeitsbühne, fahrbar,
Standzeitverlängerung: 1 Woche (5 Werktage).
Menge: 5,000 Stk

**01.07.3 Einregulierung der Heizungsanlage, FB-Heizkreise**
Einregulierung der Heizungsanlage
Hydraulischer Abgleich der einzelnen Stränge
und der Fußbodenheizkreise.
Menge: 1,000 Stk

**01.07.4 Inbetriebnahme**
*** Pauschalposition
Inbetriebnahme, Übergabe der Anlage an den Betreiber und Einweisung an das Bedienpersonal in die Bedienung der Heizungsanlage, für den gesamten Leistungsbereich.
Über die Einweisung ist ein Protokoll anzufertigen.
Das Protokoll ist vom AG zu unterschreiben und muß zur
Abnahme vorliegen.
Menge: 1,000 psch

**01.07.5 Einweisung Bedienpersonal**
*** Pauschalposition
Einweisung an das Bedienpersonal in die Bedienung der Heizungsanlage, für den gesamten Leistungsbereich.
Über die Einweisung ist ein Protokoll anzufertigen.
Das Protokoll ist vom AG zu unterschreiben und muss zur
Abnahme vorliegen.
Menge: 1,000 psch

**01.07.6 Druckproben**
Druckproben für die gesamte neu installierte
Heizungsanlage, im Anschluss an die Rohrmontage sind
sämtliche von Heizungswasser durchströmten
Rohrstrecken, Armaturen und Apparateteile einer
Kaltwasser-Druckprobe zu unterziehen,
der Prüfdruck ist mindestens 5 Std. ungestört aufrecht zu erhalten,
die Probe ist mit dem 1,3 fachen des max.
Betriebsdruckes mindestens jedoch 1 bar über dem
höchstzulässigen Betriebsdruck vorzunehmen (DIN 18380),
die erforderliche Druckprobe ist von der ausführenden
Firma zu bescheinigen,
die Bescheinigung ist dem Betreiber der Anlage auszuhändigen,
die Druckprobe ist entsprechend DIN 4379 durchzuführen,
im Einheitspreis sind enthalten:
alle für die Durchführung der Druckprobe erforderlichen
Vorkehrungen und Geräte, wie das Beistellen und
Anschweißen der Deckel, das Abflanschen von Abzweigen,
das Beistellen und Montieren der erforderlichen
Armaturen des Prüfmanometers, der Hilfsrohrleitungen
und eines Kurzschlusses, die Kosten für das Wasser
einschl. Füllen und Entleeren der Rohrleitungen, das
Demontieren der Druckprobenaufbauten, das Abtrennen
der Deckel und Herstellen der Schweißfasen an den
Rohrenden, einschl. aller Schweißarbeiten,
die Druckproben sind in mehreren Teilabschnitten
durchzuführen.
Menge: 2,000 psch

**01.07.7 Entleeren, Spülen, Wiederbefüllen, Entlüften**
*** Pauschalposition
Entleeren, Spülen, Wiederbefüllen,
mit aufbereitetem Wasser von 0,1 Grad dH,
mittels einer Leihanlage füllen,
Erstellung eines Messprotokoll über Befüllung der Heizungsanlage, mit Betriebsbuch nach VDI 2035,
einschl. entlüften der Heizungsanlage, nach Befüllung.
Menge: 1,000 psch

**01.07.8 Überprüfung und Nachregulierung der Heizungsanlage,**
Überprüfung und Nachregulierung der Heizungsanlage,
nach VOB Teil C, DIN 18380 Punkt 3.5,
endgültige Einstellung von regelungsspezifischen Werten (Vorlauftemperatur, Heizkurve) ist zum Ende der ersten Heizperiode nach Fertigstellung des Gebäudes vorzunehmen.
Menge: 8,000 h

**01.07.9 Schaltschema farbig angelegt, gerahmt und hinter Glas**
Schaltschema der Anlage,
farbig angelegt,
laminiert,
Größe: A3,
aufgehängt im HA TGA.
Menge: 1,000 Stk

*Hinweis: Nach DIN 2403 sollen in Betrieben aller Art, die Rohrleitungen*
Nach DIN 2403 sollen in Betrieben aller Art, die Rohrleitungen nach dem Durchflussstoff durch farbige Schilder deutlich gekennzeichnet sein. Diese Rohrkennzeichnung trägt zur wirksamen Unfallverhütung, Vermeidung von Gesundheitsschäden und zur Brandbekämpfung bei. Die Schilder mit Pfeilen für die Durchflussrichtung enthalten die Bezeichnung der Durchflussstoffes oder ein hierfür festgelegtes Kennzeichen und wenn nötig die entsprechenden Gefahrensysmbole. Sie sollten an den Rohr- / Luftleitungen gut sichtbar angebracht werden. Sie ersetzen Bedienungsschilder nicht.

**01.07.10 Rohrkennzeichnung nach DIN 2403**
Rohrkennzeichnung nach DIN 2403 mit Standard-Stoffbezeichnungen,
Kennzeichnung für Durchflussstoff und Fließrichtung,
durch Schutzlaminat extrem UV-resistent, kratz- und abriebfest, beständig gegen Chemikalien, Temperatur- und Umwelteinflüsse,
für jede Fließrichtung einsetzbar, Pfeilspitzen in beide Richtungen,
Material: Polyesterfolie, laminiert,
  Rückseite selbstklebend,
Temperaturbereich: -40°C bis +120°C,
Farben: gemäß DIN 2403, Gruppe 1,
Kennfarbe: Grün,
für Heizung Rücklauf,
Abmessung: 15 x 150 mm.
Menge: 10,000 Stk

**01.07.11 Rohrkennzeichnung nach DIN 2403**
Leistung wie zuletzt in vollem Wortlaut beschrieben,
jedoch für Heizung Vorlauf.
Menge: 10,000 Stk

**01.07.12 Bezeichnungsschild**
Bezeichnungsschild 100x50 mm
für Armaturen, Rohrleitungsbeschriftung und Durchflußrichtung
Kennzeichnung (Farbe und Schriftgröße) nach DIN 2403
Beschriftung mehrzeilig,
Schild aus mehrschichtigem Kunststoff, gedruckt,
auf Halter mit Spannband,
Befestigungsuntergrund Rohrleitung.
Menge: 12,000 Stk

#### Titel 01.08 Funktionsheizen

**01.08.1 Mobile Elektroheizung 40 kW**
Mobile Elektroheizung 40 kW, leistungsstark und flexibel einsetzbar.
Einsatz: auf Mietbasis (Kurzzeitmiete < 60 Tage)
Lieferung: durch Vermieter

Anbindung mit flexiblen Anschlussleitungen an das lokale Versorgungsnetz mittels bauseitig zu erstellender Anschlussmöglichkeit.
Mobile Elektroheizung mit stufenweise schaltbarer Heizleistung von 10 bis 40 kW. Elektrisch betrieben, temperaturgeregelt von 10-80°C. Integrierter Stromzähler. Optionaler Plattenwärmetauscher. Kompakte Bauform mit 1" AG Anschluss. Keine Frostschutzeinrichtung erforderlich. Anschluss über CEE 16A / 32A / 63A 5-polig / 400 V. Förderleistung bis 1,72 m³/h. Installation durch zertifizierten Mobil in Time Service Techniker.

Technische Daten:

Anwendungsbereiche: Wohngebäude Beheizung, Bürogebäude Beheizung, Gewerbegebäude Beheizung, Baubeheizung, Estrichtrocknung, Prozesswärme, Notfallheizung, Interimsbeheizung, Bautrocknung, Gebäudetrocknung

Leistung: 40 kW
Brennstoff/Energiequelle: Strom (elektrisch)
Expansion: 10 Liter
Fördermenge Hauptpumpe: 0.43 / 0.86 / 1.72 m³/h bei 7.5 / 7.5 / 5.6 mWS
Max. Betriebstemperatur: 80°C
Regulierung Heizung: 10-80°C
Frostschutzeinrichtung: Nein
Plattenwärmetauscher: Optional
Stromzähler: Integriert
Sicherheitseinrichtung: Heizung 3 bar
Anschlussstutzen: 1" AG
Stromanschluss: Stecker CEE 63A 5-polig / 400 V
Abmessungen (L x B x H): 600 x 520 x 1150 mm

Aufbau, Inbetriebnahme und technische Einweisung in den Betrieb der Heizzentrale durch einen Techniker.
Lieferung von Anschlussschläuche in der erforderlichen Dimension und Länge nach Anforderung.
Rückholung der mobilen Heizzentrale nach Beendigung der Mietzeit, sowie Wartung und Endreinigung der Heizzentrale.
Menge: 15,000 d

**01.08.2 Verbindungsleitung Heizung**
*** Pauschalposition
Verbindungsleitung Heizung,
1 Zoll, Satz für Vorlauf und Rücklauf,
bis zu 30 Meter.
Menge: 1,000 psch
Produkt:
  Artikel:
    Artikelnummer: QVL-HZ-2Z-30
    Artikelkurztext: Verbindungsleitung Heizung

**01.08.3 Anschlusskabel Strom**
Anschlusskabel Strom für Heizzentrale
CEE 230V 63A, 3-polig, Länge 25m.
Menge: 15,000 d
Produkt:
  Artikel:
    Artikelnummer: QSK230V
    Artikelkurztext: Anschlusskabel Strom

**01.08.4 Funktionsheizen nach DIN EN 1264-4,**
Funktionsheizen nach DIN EN 1264-4,
für Fußbodenheizung,
in Bodenflächen aus Estrich,
durch Handregelung oder durch spezielles Reglerprogramm,
Heizbeginn entsprechend Estricheinsatz,
Zementestrich nicht vor dem 21. Tag nach Estrichschüttung,
Anhydritestrich nicht vor dem 7 Tag nach der Estrichschüttung,
einschließlich Erstellung Funktionsheizprotokoll.
Das Funktionsheizprotokoll mit Funktionsheizanweisungen ist beim Systemhersteller abzufordern.
Menge: 15,000 d

### 02 Lüftung

#### Titel 02.01 FW+GZ - Innenliegender Sanitärbereich

**02.01.1 Lüftungsgerät mit WRG**
Lüftungsgerät als Deckengerät,
Zentrales Kompakt-Lüftungsgerät mit Wärmerückgewinnung,
für die Innenaufstellung,
Gerät Montagevariante: Deckenmontage,

Gerät inkl. Regelung und Bypass,
zusätzliche Optionen werden dem Gerät lose beigelegt und vor Ort installiert,

Typ des Gerätes: Lüftunggerät für Nichtwohngebäude (NRVU)  Bidirektionale Lüftungsanlage (BVU)
Typ des Antriebs: mit variabler Drehzahl
Art der Wärmerückgewinnung: Plattenwärmetauscher
Thermischer Wirkungsgrad d. WRG: 78,6 %
Nominaler Luftstrom: 800 m³/h
Effektive Leistungsaufnahme: 0,40 kW
SFP int: 994 Ws/m3
Effektive Anströmgeschwindigkeit: 1,6 / 1,6 m/s Zu-/Abluft)
Nominaler Außendruck: 200 / 200 Pa (Zuluft/Abluft)
Int. Druckverlust der Lüftungskomp. 268 / 219 Pa (Zu-/Abluft)
Stat. Wirkungsgrad Ventilatoren: 56,9 / 56,9 % (Zu-/Abluft)
Maximale äußere Undichtigkeit: 1,0 %
Maximale innere Undichtigkeit: 2,1 %
Energieklassifizierung der Filter: Nicht verfügbar
Filterwarnanzeige: Die Luftfilter müssen regelmäßig gewechselt
  werden, verschmutzte Luftfilter führen zu einer Verringerung
  der Leistung und der Gesamteffizienz des Lüftungsgerätes,
  über Druckdosen wird die Filtersättigung ermittelt
Gehäuse Schallleistungspegel (LwA): 60,2 dB (A)

Gehäuse:
bestehend aus kältebrückenfreier rahmenloser Konstruktion,
aus ISO-Paneelen,
doppelwandig mit Mineralwollfüllung, Stärke 30 mm,

Kondensatwanne:
aus rostfreiem Edelstahl, (316 l)
mit Kondensatanschluss (2 Stück),
einschl. Siphon

Revisionstür:
2-teilig mit Scharnieren, für freien Zugang zu allen eingebauten Aggregaten, dem Wärmetauscher, Filtereinschüben, Ventilatoren, etc,

Abmessung: (ohne Anbauten)
Länge:  1920 mm
Höhe:  384 mm
Tiefe:  1100 mm
Gewicht:  127 kg (inkl. Zubehör)

Lieferung in einem Stück,

Komponenten in Luftrichtung - Zuluft:

Elastischer Verbindungsstutzen:
Außenluft-Segeltuchstutzen Ø 250 mm, einschließlich Befestigungsmaterial zur Schallentkopplung

Außenluftklappe:
Außenluftklappe Ø 250 mm am Lüftungsgerät außen verbaut,
Rahmen aus verzinktem Metall (Klasse 10, Stärke 1 mm),
Flügel aus Aluminium,
Getriebewelle, Lager und Motorwelle aus Kunststoff

Außenluftfilter:
Filtertyp: ePM1 55% (F7) Kassettenfilter
Maße: 440 x 310 x 96 mm
Anzahl: 1 Stück + Ersatzfilter

Druckverlust bei sauberen Filtern: 94 Pa
Druckverlust bei gesättigten Filtern: 300 Pa
Volumenstrom bei gesättigten Filtern: 800 m3/h

Bypass-Klappe:
Bypass-Klappe werksseitig montiert, (dient der Umgehung der Wärmerückgewinnung), Sommerbypass,
Rahmen aus verzinktem Metall (Klasse 10, Stärke 1 mm),
dicht schließende Jalousieklappen aus Aluminium

Wärmerückgewinnung:
Gegenstrom-Platten-Wärmetauscher aus Polystyrol (hPS), korrosionsbeständig,
Temperaturbereich von -25 °C bis +80 °C,
entspricht Klasse H1 nach DIN 13779

Winterbetrieb:
AUL-Eintritt:  -14 °C / 90 % r.F.
ZUL-Austritt:  16 °C / 9 % r.F.
ABL-Eintritt:  20 °C / 40 % r.F.
FOL-Austritt:  -2 °C / 100 % r.F.

WRG:  87,2 % / 8,2 kW
Kondensatanfall:  2,7 l/h
Sommerbetrieb:
AUL-Eintritt:  32 °C / 40 % r.F.
ZUL-Austritt:  27 °C / 52 % r.F.
ABL-Eintritt:  26 °C / 50 % r.F.
FOL-Austritt:  31 °C / 38 % r.F.

WRG:  78,6 % / 1,3 kW

Zuluftventilator: (800 m³/h - 200 Pa)
Stufenlos regulierbarer EC-Ventilator mit rückwärts gekrümmten Schaufeln.
- Spannung:  230 V/ 50 Hz
- Schutzklasse:  IP 54

Nenn-Werte:
- Stromaufnahme:  2,5 A
- Leistungsaufnahme:  385 W
- Drehzahl:  3400 U/min

Werte bei 800 m³/h zu 200 Pa externer Pressung
- Stromaufnahme:  1,5 A
- Leistungsaufnahme:  231 W
- Drehzahl:  2791 U/min
- SFP-Wert:  1041 Ws/m3
- SFP-Klasse:  SFP2

Schallleistung LwA
Frequenz  Total  63  125  250  500  1k  2k  4k
Lufteintritt  53  44  42  51  43  46  38  <25
Luftaustritt  76  56  62  70  70  71  68  62
Umgebung  60  40  42  53  57  52  46  27

Schalldruck LpA beider Ventilatoren in 3 m Entfernung
Frequenz  Total  63  125  250  500  1k  2k  4k
Lufteintritt  39  <25  <25  32  37  32  26 <25

Elektrisches Nachheizregister:
integrierte Elektro-Nacheizregister zur Erwärmung der Zulufttemperatur,
Typ: E.1800
Maximale Leistung: 1,6 kW
Benötigte Leistung: 1,0 kW
Spannungsversorgung: 230 V
Temperatur vor dem Erhitzer: 16 °C
Temperatur nach dem Erhitzer: 19 °C

Elastischer Verbindungsstutzen:
Zuluft-Segeltuchstutzen 350 x 200 mm,
einschließlich Befestigungsmaterial zur Schallentkopplung

Komponenten in Luftrichtung - Abluft:

Elastischer Verbindungsstutzen:
Abluft-Segeltuchstutzen Ø 250 mm,
einschließlich Befestigungsmaterial zur Schallentkopplung

Abluftklappe:
dicht schließende Abluftklappe Ø 250 mm, am Lüftungsgerät außen verbaut,
Rahmen aus verzinktem Metall (Klasse 10, Stärke 1 mm), Flügel aus Aluminium,
Getriebewelle, Lager und Motorwelle aus Kunststoff

Abluftfilter:
Filtertyp: ePM10 50% (M5) Kassettenfilter
Maße: 440 x 310 x 96 mm
Anzahl: 1 Stück + Ersatzfilter
Druckverlust bei sauberen Filtern: 26 Pa
Druckverlust bei gesättigten Filtern: 150 Pa
Volumenstrom bei gesättigten Filtern: 800 m3/h

Wärmerückgewinnung:
Gegenstrom-Platten-Wärmetauscher aus Polystyrol (hPS), korrosionsbeständig,
Temperaturbereich von -25 °C bis +80 °C

Winterbetrieb:
AUL-Eintritt:  -14 °C / 90 % r.F.
ZUL-Austritt:  16 °C / 9 % r.F.
ABL-Eintritt:  20 °C / 40 % r.F.
FOL-Austritt:  -2 °C / 100 % r.F.

WRG:  87 % / 8,2 kW
Kondensatanfall:  2,7 l/h
Sommerbetrieb:
AUL-Eintritt:  32 °C / 40 % r.F.
ZUL-Austritt:  27 °C / 52 % r.F.
ABL-Eintritt:  26 °C / 50 % r.F.
FOL-Austritt:  31 °C / 38 % r.F.

WRG:  79 % / 1,3 kW

Abluftventilator: (800 m³/h - 200 Pa)
Stufenlos regulierbarer EC-Ventilator mit rückwärts gekrümmten Schaufeln,

- Spannung:  230 V/ 50 Hz
- Schutzklasse:  IP 54

Nenn-Werte:
- Stromaufnahme:  2,5 A
- Leistung:  385 W
- Drehzahl:  3400 U/min

Werte bei 800 m³/h zu 200 Pa externer Pressung
- Stromaufnahme:  1,2 A
- Leistung:  179 W
- Drehzahl:  2614 U/min
- SFP-Wert:  807 Ws/m3
- SFP-Klasse:  SFP2

Schallleistung LwA
Frequenz  Total  63  125  250  500  1k  2k  4k
Lufteintritt  56  41  40  54  48  41  33  <25
Luftaustritt  76  51  59  73  68  69  66  60

Schalldruck LpA beider Ventilatoren in 3 m Entfernung
Frequenz  Total  63  125  250  500  1k  2k  4k
Lufteintritt  39  <25  <25  32  37  32  26 <25

Elastischer Verbindungsstutzen:
Fortluft-Segeltuchstutzen 350 x 200 mm,
einschließlich Befestigungsmaterial zur Schallentkopplung

Regelung:
Digitale Regelung
Haupt-Regelmodul für folgende interne oder externe Einbauteile:
- Ein- und Ausschalten des Lüftungsgerätes
- getrennte, stufenlose Ansteuerung der Ventilatoren
- Kalenderfunktion mit programmierbaren Tages- und
  Wochenprogramm
- programmierbare Benutzerprofile
- Regelung wahlweise nach ZUL/ABL/RAUM
- Sommer-/Winterkompensation
- Freie Nachtkühlung
- Regelung Vor-(Elektro) und/oder Nachheizregister(PWW,
  Elektro)
- Filterüberwachung
- Vereisungsschutz des Plattenwärmetauschers
- Regelung modulierende Bypassklappe
- Bypassenteisung
- Regelung der Verschlussklappen
- Digitaleingänge/Analogeingänge 0-10 V
- Analogeingänge
- Programmierbare Ein- und Ausgänge
- automatische Erkennung von Erweiterungsmodulen
- Fernkommunikation über RS485 und Ethernet
- Kommunikation über ModBus
- externer Freigabe Kontakt (Ein/Aus)
- Notaus-Kontakt
- Sammelstörmeldung (potentialfreier Kontakt)
- integrierter Datenlogger
Benutzeroberfläche WEB, Mobile, Bedienteil und Cloud
- integrierter Webserver und Cloud-Anbindung
- Fernwartungsmöglichkeit

Web-Server
integriertes Modul zur Steuerung und Überwachung des Lüftungsgerätes per Webserver (LAN/Internet),
dieses Modul erleichtert die Inbetriebnahme und Wartung und gewährleistet ein einfaches Auslesen der Betriebsdaten oder die komfortable Bedienung aller Menüpunkte (Wochenprogramm, Temperatur, Betriebsarten, etc.) über PC, Laptop, Tablet oder Smartphone,
standardmäßig mit ModBus TCP zur Kommunikation,

Bedieneinheit:
CP-Touch, Farbe weiß,
selbsterklärende, benutzerfreundliche Bedieneinheit mit einem Touch-Screen Displey und integriertem Raumtemperaturfühler, zur Aufputz-Montage,
zur Einstellung und Kontrolle aller Regelungsparameter,
zur Anzeige der Betriebszustände und zur Fehlervisualisierung,
Bedieneinheit mit komfortabler Benutzerebene und passwort-geschützte Serviceebene,
Zugriff auf alle gängigen Funktionen und die intuitive Auswahl der Betriebsparameter, die im manuellen/automatischen Modus geregelt werden können, für den Anwender,
Anzeige der Daten auf einem übersichtlichen Farb-Display,
Abmessung HxBxT: 84 x 125 x 32 mm,
die eingebauten Regelmodule sind in einem Schaltkasten verdrahtet, Schaltkasten außen am Gerät montiert,
inklusive Reparaturschalter,

Interne Sensoren:
1 Stück Außenlufttemperatursensor: ANS T1
1 Stück Zulufttemperatursensor: ANS TM1
1 Stück Ablufttemperatursensor: ANS T2
1 Stück Fortlufttemperatursensor: ANS TM2
1 Stück Druckdose Zuluftfilter: 0 - 500 Pa (on/off)
1 Stück Druckdose Abluftfilter: 0 - 500 Pa (on/off)

Externe Sensoren:
1 Stück Raumsensor CO2 CO2-24
1 Stück Raum-Feuchtesensor RH-24

Zubehör:
1 Stück Ersatz-Filtertyp: ePM1 55% (F7) Kassettenfilter
1 Stück Filtertyp: ePM10 50% (M5) Kassettenfilter
2 Stück Kondensatablauf mit Kugelsiphon
1 Stück Reparaturschalter SW

Stellantriebe:
Außenluftklappe: CM24, 24 V, Auf-Zu, 3-Punkt
Abluftklappe: CM24, 24 V, Auf-Zu, 3-Punkt
Bypassklappe: LM24, 24 V, Auf-Zu, 3-Punkt

Fabrikat: Airflow Lufttechnik GmbH
Typ: DUPLEX 1100 Multi Eco (RD 6)

oder gleichwertiger Art,

angebotenes Fabrikat: '.....................................'

angebotener Typ: '.....................................'
vom Bieter einzutragen.
Menge: 1,000 Stk

**02.01.2 Befestigungskit für Lüftungsgerät,**
Befestigungskit für Lüftungsgerät,
als Deckengerät in vorgenannter Position,
Befestigungsuntergrund: Stahlbetondecke.
Menge: 1,000 Stk

**02.01.3 Schrägrohrmanometer, Set VDI 6022,**
Schrägrohrmanometer, Set VDI 6022,
inklusive Befestigungsmaterial,
zur visuellen Anzeige der Filterverschmutzung,
Messbereich 0 - 250 Pa und 0 - 500 Pa,
inkl. Zubehör:
-  50 ml Messflüssigkeit blau
- Befestigungsschrauben
- Datenscheibe
-  2 m Messschlauch
- Winkelanschlüsse.
Menge: 2,000 Stk

**02.01.4 Kanalrauchmelder mit Konsole**
Kanalrauchmelder mit Konsole,
zur frühzeitigen Erkennung von Schwelbränden und Bränden mit Rauchentwicklung,
der Sensor arbeitet nach dem Steuerlichtprinzip,
mit Alarmschwellennachführung,
dadurch längere Standzeit,
kontinuierliche Anzeige der Verschmutzung durch 2-stellige LED-Anzeige im Klartext,
bei Verschmutzung über 70 % fällt das Relais ab,
Anzeige von Rauchalarm, fehlender Luftströmung, Systemstörung und Betriebsbereitschaft durch LED´s Entriegelung und Funktionsprüfung durch Taster,
Rauchalarmrelais mit potentionalfreiem Umschalt-/Öffnerkontakt,
Überprüfung mit Testspray ohne Öffnung des Deckels möglich,

Lieferung mit Luftkanalentnahmerohr 160 mm lang,
Anschlussverschraubung 3x M 16,
Abmessungen ohne Rohr 166 x 257 x 77 mm (BxHxT),
Umgebungstemperatur: -10 +50°C,
Schutzart: IP 54,
Vds-Anerkennung G 210059.

Fabrikat: Oppermann Regelgeräte
Typ: KRM-X-1.0.6 230 V AC

oder gleichwertiger Art,

angebotenes Fabrikat: '.....................................'

angebotener Typ: '.....................................'
vom Bieter einzutragen.
Menge: 1,000 Stk

**02.01.5 Elektroseitige Verkabelung und Schaltung**
*** Pauschalposition
Elektroseitige Verkabelung und Schaltung,
die Elektroarbeiten für alle elektrisch betriebenen Teile
der Lüftungsanlage für o.g. Positionen im Titel 01
sind hier anzubieten,

elektrische Anschlüsse, Verlegung der Installationskabel und Leitungen (Steuer- und Fühlerleitungen),
nach Verdrahtungsplan des Lieferers der Steuer- und Regelanlage,
einschl. Klein- und Befestigungsmaterial (Verschraubungen, Klemmen, Schellen),
einführen, abisolieren und anklemmen der bezeichneten und verlegten elektrischen Kabel an allen betreffenden Geräten der vorhergehenden Positionen,

Falls der Bieter keinen konzessionierten eigenen
Elektriker beschäftigt, hat er die Leistungen in
eigener Verantwortlichkeit an eine entsprechende
Fachfirma zu vergeben.
Unabhängig davon, ob die Elektroarbeiten mit beauftragt
werden oder nicht, hat die Firma alle
Elektroangaben dem betreffenden Elektriker zu machen
und soweit nötig Schaltpläne, Kabellisten und
Beipackzettel der Geräte an ihn zu liefern.
Da die Abnahme und Übergabe der Heizungsanlage die
Funktion aller Teile voraussetzt, hat der Gesamt-AN in
jedem Fall den ordnungsgemäßen Abschluss der
Elektroarbeiten vor der Abnahme unaufgefordert zu
kontrollieren und die elektrischen Teile in Betrieb zu
nehmen.

Dezentrales Lüftungsgerät (230 V, 50 Hz, 1 Ph),
Regeleinheit, lose beigelegte Feldgeräte, Kanalrauchmelder,
Standort: R.07 Lager 2 (GZ)
Entfernung: max. 20 m.
Menge: 1,000 psch

**02.01.6 Wickelfalzrohr DN100**
Wickelfalzrohr aus verzinktem Stahl, Nähte gefalzt,
DIN EN 12237, Dichtheitsklasse C,
Maße DIN EN 1506, Wanddicke 0,6 mm,
DN 100,
mit Einsteckenden, mit Lippendichtung,
min./max. Temperatur der geförderten Luft: -15 bis 40°C,
Montagehöhe über Fußboden bis 5 m,
mit Aufhänge-/Auflagekonstruktion, schallgedämmt,
mit bauaufsichtlich zugelassenen Befestigungsmitteln,
Befestigungsuntergrund Stahlbetondecke bzw. Leimholzbinder oder Dachschalung (Brettsperrholz).
Menge: 25,000 m

**02.01.7 Wickelfalzrohr DN125**
Leistung wie zuletzt in vollem Wortlaut beschrieben,
jedoch Nenndurchmesser 125 mm.
Menge: 20,000 m

**02.01.8 Wickelfalzrohr DN140**
Leistung wie zuletzt in vollem Wortlaut beschrieben,
jedoch Nenndurchmesser 140 mm.
Menge: 3,000 m

**02.01.9 Wickelfalzrohr DN160**
Leistung wie zuletzt in vollem Wortlaut beschrieben,
jedoch Nenndurchmesser 160 mm.
Menge: 3,000 m

**02.01.10 Wickelfalzrohr DN180**
Leistung wie zuletzt in vollem Wortlaut beschrieben,
jedoch Nenndurchmesser 180 mm.
Menge: 10,000 m

**02.01.11 Wickelfalzrohr DN200**
Leistung wie zuletzt in vollem Wortlaut beschrieben,
jedoch Nenndurchmesser 2020 mm.
Menge: 2,000 m

**02.01.12 Wickelfalzrohr DN224**
Leistung wie zuletzt in vollem Wortlaut beschrieben,
jedoch Nenndurchmesser 224 mm.
Menge: 6,000 m

**02.01.13 Wickelfalzrohr DN250**
Leistung wie zuletzt in vollem Wortlaut beschrieben,
jedoch Nenndurchmesser 250 mm.
Menge: 10,000 m

**02.01.14 Formstück Bogen DN100**
Formstück als Bogen,
Biegeradius größer gleich 1 DN, 15 - 90 Grad,
Maße DIN EN 1506, aus verzinktem Stahl, glatt,
Abmessung: DN 100,
mit Einsteckenden, mit Lippendichtung,
Montagehöhe über Gelände/Fußboden bis 5 m.
Menge: 17,000 Stk

**02.01.15 Formstück Bogen DN125**
Leistung wie zuletzt in vollem Wortlaut beschrieben,
jedoch Nenndurchmesser 125 mm.
Menge: 8,000 Stk

**02.01.16 Formstück Bogen DN180**
Leistung wie zuletzt in vollem Wortlaut beschrieben,
jedoch Nenndurchmesser 180 mm.
Menge: 1,000 Stk

**02.01.17 Formstück Bogen DN250**
Leistung wie zuletzt in vollem Wortlaut beschrieben,
jedoch Nenndurchmesser 250 mm.
Menge: 8,000 Stk

**02.01.18 Formstück Übergangsstück,**
Formstück als Übergangsstück,
rund auf eckig,
symetrisch, Maße DIN EN 1506,
aus verzinktem Stahl, glatt,
Abmessung: Ø 250 / 350 x 200 mm,
mit Einsteckenden, mit Lippendichtung,
Montagehöhe über Gelände/Fußboden bis 5 m.
Menge: 2,000 Stk

**02.01.19 Formstück Reduzierung, DN125/100**
Formstück als Reduzierung,
konisch, Maße DIN EN 1506,
aus verzinktem Stahl, glatt,
Abmessung: DN 125 / 100,
mit Einsteckenden, mit Lippendichtung,
Montagehöhe über Gelände/Fußboden bis 5 m.
Menge: 3,000 Stk

**02.01.20 Formstück Reduzierung, DN140/125**
Leistung wie zuletzt in vollem Wortlaut beschrieben,
jedoch Abmessung: DN 140 / 125.
Menge: 1,000 Stk

**02.01.21 Formstück Reduzierung, DN160/125**
Leistung wie zuletzt in vollem Wortlaut beschrieben,
jedoch Abmessung: DN 160 / 125.
Menge: 2,000 Stk

**02.01.22 Formstück Reduzierung, DN180/160**
Leistung wie zuletzt in vollem Wortlaut beschrieben,
jedoch Abmessung: DN 180 / 160.
Menge: 1,000 Stk

**02.01.23 Formstück Reduzierung, DN200/160**
Leistung wie zuletzt in vollem Wortlaut beschrieben,
jedoch Abmessung: DN 200 / 160.
Menge: 1,000 Stk

**02.01.24 Formstück Reduzierung, DN224/180**
Leistung wie zuletzt in vollem Wortlaut beschrieben,
jedoch Abmessung: DN 224 / 180.
Menge: 1,000 Stk

**02.01.25 Formstück Reduzierung, DN250/200**
Leistung wie zuletzt in vollem Wortlaut beschrieben,
jedoch Abmessung: DN 250 / 200.
Menge: 1,000 Stk

**02.01.26 Formstück Reduzierung, DN250/224**
Leistung wie zuletzt in vollem Wortlaut beschrieben,
jedoch Abmessung: DN 250 / 224.
Menge: 1,000 Stk

**02.01.27 Formstück Abzweigstück**
Formstück als Abzweigstück,
90 Grad, Maße DIN EN 1506, aus verzinktem Stahl,
Abmessung: DN 100 / 100 / 100, symmetrisch,
mit Einsteckenden, mit Lippendichtung,
Montagehöhe über Gelände/Fußboden bis 5 m.
Menge: 2,000 Stk

**02.01.28 Formstück Abzweigstück**
Leistung wie zuletzt in vollem Wortlaut beschrieben,
jedoch DN 100 / 125 / 100.
Menge: 1,000 Stk

**02.01.29 Formstück Abzweigstück**
Leistung wie zuletzt in vollem Wortlaut beschrieben,
jedoch DN 125 / 100 / 125.
Menge: 1,000 Stk

**02.01.30 Formstück Abzweigstück**
Leistung wie zuletzt in vollem Wortlaut beschrieben,
jedoch DN 140 / 100 / 140.
Menge: 1,000 Stk

**02.01.31 Formstück Abzweigstück**
Leistung wie zuletzt in vollem Wortlaut beschrieben,
jedoch DN 160 / 100 / 160.
Menge: 1,000 Stk

**02.01.32 Formstück Abzweigstück**
Leistung wie zuletzt in vollem Wortlaut beschrieben,
jedoch DN 160 / 125 / 160.
Menge: 1,000 Stk

**02.01.33 Formstück Abzweigstück**
Leistung wie zuletzt in vollem Wortlaut beschrieben,
jedoch DN 180 / 125 / 180.
Menge: 2,000 Stk

**02.01.34 Formstück Abzweigstück**
Leistung wie zuletzt in vollem Wortlaut beschrieben,
jedoch DN 200 / 100 / 200.
Menge: 1,000 Stk

**02.01.35 Formstück Abzweigstück**
Leistung wie zuletzt in vollem Wortlaut beschrieben,
jedoch DN 224 / 125 / 224.
Menge: 2,000 Stk

**02.01.36 Formstück Abzweigstück**
Leistung wie zuletzt in vollem Wortlaut beschrieben,
jedoch DN 250 / 125 / 250.
Menge: 2,000 Stk

**02.01.37 Formstück Abzweigstück**
Leistung wie zuletzt in vollem Wortlaut beschrieben,
jedoch DN 250 / 180 / 250.
Menge: 1,000 Stk

**02.01.38 Formstück als Sattelstutzen,**
Formstück als Sattelstutzen,
Maße DIN EN 1506, aus verzinktem Stahl,
Abmessung: DN 100,
für Rohr Nenngröße DN 112 - 140,
mit Einsteckenden, mit Lippendichtung,
Montagehöhe über Gelände/Fußboden bis 5 m.
Menge: 1,000 Stk

**02.01.39 Wandrosette 2-teilig,**
Wandrosette 2-teilig,
aus Qualitätsblech, sendzimirverzinkt,
nach DIN EN 1506 bzw. DIN EN 12237,
Abmessung: Nenngröße DN 250.
Menge: 2,000 Stk

**02.01.40 Flex-Rohr DN 100**
Luftleitung als flexibles Rundrohr DIN 24146 Teil1,
mit korrosionsgeschützter Tragkonstruktion einschl.
Befestigungsschrauben mit zugelassenen Dübeln,
mit schalldämmender Zwischenlage.
Ausführung:
Innen- und Außenlage aus Aluminium,
einschl. Verbindungen und Dichtungen,
Montagehöhe über Fußboden bis 3,5 m,
als Anschlussleitungen, Einzellängen bis 5 m,
Nenndurchmesser: 100 mm.
Menge: 20,000 m

**02.01.41 Flex-Rohr DN 125**
Leistung wie zuletzt in vollem Wortlaut beschrieben,
jedoch DN 125.
Menge: 10,000 m

**02.01.42 Flex-Rohr DN 250**
Leistung wie zuletzt in vollem Wortlaut beschrieben,
jedoch DN 250.
Menge: 2,000 m

**02.01.43 Zulage zu Luftleitungen und Formstücke (Rohr)**
*** Pauschalposition
Zulage zu Luftleitungen und Formstücke (Rohr)
für vorgenannte Positionen:
für Verschnitte, Ausschnitte, Einsätze,
Verbindungen,Rohr- und Kanalenden.
Menge: 1,000 psch

**02.01.44 Inspektions- und Wartungsöffnung**
Inspektions- und Wartungsdeckel,
mit Einbaurahmen und Dichtung,
für runde Luftleitungen, DN 100 bis DN 125,
als Deckel, oval,
aus verzinktem Stahl,
Abmessung 180 x 80 mm,
mit Schraubverschluss.
Menge: 18,000 Stk

**02.01.45 Inspektions- und Wartungsöffnung**
Leistung wie zuletzt in vollem Wortlaut beschrieben,
jedoch für Luftleitung DN 140 bis DN 355,
Abmessung 200 x 100 mm.
Menge: 10,000 Stk

**02.01.46 Tellerventil, für Abluft, DN 100**
Tellerventil, für Abluft,
aus Metall,
mit Ventilsitz und drehbarem Ventilteller,
für stufenlose Einstellung,
weiß beschichtet, RAL 9010,
luftdichter Abschluss der Öffnung durch umlaufenden Schaumstoffring,
mit Einbaurahmen aus verzinktem Stahl,
mit Bajonettverschluss,
max. Abluftvolumenstrom: 90 m³/h,
max. Druckverlust: 30 Pa,
Nenngröße 100.
Menge: 12,000 Stk

**02.01.47 Tellerventil, für Zuluft, DN125**
Tellerventil, für Zuluft,
aus Metall,
mit Ventilsitz und drehbarem Ventilteller,
für stufenlose Einstellung,
weiß beschichtet, RAL 9010,
luftdichter Abschluss der Öffnung durch umlaufenden Schaumstoffring,
mit Einbaurahmen aus verzinktem Stahl,
mit Bajonettverschluss,
max. Abluftvolumenstrom: 140 m³/h,
max. Druckverlust: 30 Pa,
Nenngröße 125.
Menge: 6,000 Stk

**02.01.48 Volumenstrom-Konstanthalter, DN100/15-50m³/h**
Volumenstrom-Konstanthalter,
DN 100 mm,
einstellbar 15-50 m³/h,
zum Einschub in Lüftungsrohre und
Leitungs-Formstücke, aus Kunststoff,
mit Gummi-Dichtungsring,
für vertikalen oder horizontalen Einbau,
durch Regelung des Öffnungsquerschnitts wird der
Volumenstrom konstant gehalten.
Menge: 3,000 Stk
Produkt:
  Artikel:
    Artikelnummer: 00002
    Artikelkurztext: Volumenstrom-Konstanthalter, DN100/15-50m³/h

**02.01.49 Volumenstrom-Konstanthalter, DN100/50-100m³/h**
Leistung wie zuletzt in vollem Wortlaut beschrieben,
jedoch DN 100 mm, einstellbar 50-100 m³/h.
Menge: 9,000 Stk
Produkt:
  Artikel:
    Artikelnummer: 00003
    Artikelkurztext: Volumenstrom-Konstanthalter, DN100/50-100m³/h

**02.01.50 Volumenstrom-Konstanthalter DN125/100-180**
Leistung wie zuletzt in vollem Wortlaut beschrieben,
jedoch DN 125 mm, einstellbar 100-180 m³/h.
Menge: 6,000 Stk
Produkt:
  Artikel:
    Artikelnummer: 00006
    Artikelkurztext: Volumenstrom-Konstanthalter DN125/100-180

**02.01.51 Einschub-Telefonieschalldämpfer DN 100**
Einschub-Telefonieschalldämpfer,
einfache Montage durch Einschieben in das Rohr,
vor dem Luftdurchlass setzen,
Material aus geschmeidigen Polyurethanschaum mit verbessertem Verhalten im Brandfall,
erfüllt DIN 4102, Klasse B1,
Abmessung DN 100,
Länge 200 mm,
Einfügungsdämmmaß 5 dB bei 250 Hz.
Menge: 12,000 Stk

**02.01.52 Einschub-Telefonieschalldämpfer DN 125**
Leistung wie zuletzt in vollem Wortlaut beschrieben,
jedoch Abmessung DN 125.
Menge: 6,000 Stk

**02.01.53 Rohrschalldämpfer,**
Rohrschalldämpfer,
mit Schalldämmpackung,
Außenmantel als Wickelfalzrohr,
schalltransparentes perforiertes Innenrohr,
Absorptionsmaterial nicht brennbar nach DIN 4102,
Brandverhalten A1, mit Rieselschutz kaschiert,
Mediumtemperatur bis 80°C,
Anschlussstutzen mit Dichtlippe,
Abmessung: Nenngröße DN 250,
Länge: 600 mm,
Schalldämmpackung: 50 mm,
Einfügungsdämpfung 250 Hz: 6 dB,
Gewicht: 7,7 kg.
Menge: 1,000 Stk

**02.01.54 Rohrschalldämpfer,**
Leistung wie zuletzt in vollem Wortlaut beschrieben,
jedoch Abmessung: Nenngröße DN 250,
Länge: 900 mm,
Schalldämmpackung: 50 mm,
Einfügungsdämpfung 250 Hz: 9 dB,
Gewicht: 10,6 kg.
Menge: 2,000 Stk

**02.01.55 Rohrschalldämpfer,**
Leistung wie zuletzt in vollem Wortlaut beschrieben,
jedoch Abmessung: Nenngröße DN 250,
Länge: 1200 mm,
Schalldämmpackung: 50 mm,
Einfügungsdämpfung 250 Hz: 12 dB,
Gewicht: 13,5 kg.
Menge: 1,000 Stk

**02.01.56 Brandschutzklappe, DN250**
Wartungsfreie Brandschutzklappen nach EN 15650
mit Leistungserklärung und CE-Kennzeichnung,
bis zu 120 Minuten Feuerwiderstandsdauer und den Feuerwiderstandsklassen EI 30/60/90/120 (ve - ho, i <-> o) S C 10000,
Wartungsfrei: durch vollständige Kapselung von Antriebseinheit, Auslöseeinrichtung und Auslöseelement ist kein funktionserhaltendes Reinigen sowie wiederkehrendes Schmieren und Justieren notwendig,
einfache Funktionsprüfung (Öffnen und Schließen) über äußere Bedienung und Stellungsanzeige,
Luftdichtes Gehäuse, Klasse C nach EN 1751,
aus verzinktem Stahlblech mit angeformten Steckverbindungen für Wickelfalzrohr, Flexrohr und für gleichartige Rohrleitungen lufttechnischer Anlagen,
Gehäuse beidseitig mit Lippendichtungen,
Austauschbares Absperrklappenblatt aus abriebfestem Kalziumsilikat, mit verschleißfesten Elastomer-Lippendichtungen,
vollständig gekapseltes, wartungsfreies Kurbelschleifengetriebe im Gehäusewandbereich als selbstverriegelnde Antriebsmechanik für bruchsichere Drehmomentübertragungen,
abgedichtete Antriebsachsen aus rostfreiem Edelstahl, Lager aus Rotmetall,
geeignet zum Einbau mit minimalem Abstand und mit beliebiger Absperrklappenblattachslage, auch im Paketeinbau mit bis zu 4 Brandschutzklappen gleicher Größe nebeneinander, übereinander oder kombiniert, in massiven Wänden und Decken, auch als Weichschotteinbau,
direkter Anschluss an Lüftungsleitungen aus nichtbrennbaren oder brennbaren Baustoffen oder mit Schutzgittern,
Gekapselte, wartungsfreie thermische Auslösung,

Auslösetemperatur:
Standard: 70°C korrosionsgeschützt

Gehäuse- / Klappenblattausführung:
Standard: Gehäuse aus verzinktem Stahl

Endschalter und Antriebe:
Standard: Thermisch-mechanische Auslöseeinrichtung, manuelle Einhandbedienung

Zubehör:
- mit zwei elektrischen Endschaltern zur Signalisierung der
  Absperrklappenblattstellung AUF und ZU

Geprüft nach EN 15650, Anhang B, mit 20%-iger Salzlösung zum Nachweis dauerhafter Funktion unter hoher Korrosionsbeanspruchung.
Nachweis zur Erfüllung der Hygiene-Anforderungen gemäß VDI 6022-1, VDI 3803-1, DIN 1946-4, der erforderlichen Widerstandsfähigkeit aller Baustoffe gegen Mikroorganismen (Pilze, Bakterien) und der Desinfektionsmittelbeständigkeit.
Mit Umwelt-Produktdeklaration nach ISO 14025 und EN 15804.

Größen DN 250

Fabrikat: Wildeboer
Typ: FR90/FR92

oder gleichwertiger Art,

angebotenes Fabrikat: '.....................................'

angebotener Typ: '.....................................'
vom Bieter einzutragen.
Menge: 2,000 Stk

**02.01.57 Elastischer Stutzen für runde Brandschutzklappen,**
Elastischer Stutzen für runde Brandschutzklappen,
aus Polyester mit cadmiumfreier Beschichtung,
mit Anschlussrahmen,
gestreckte Länge ca. 210 mm,
mind. 100 mm axiale Dehnungsaufnahme,
Baustoffklasse B1 nach DIN 4102,
mit Zertifikat zur Hygiene-Konformitätsprüfung als Erfüllungsnachweis gemäß VDI 6022-1, VDI 3803-1,
DIN 1946-4, DIN EN 16798-3,
Abmessung: DN 250.
Menge: 2,000 Stk

**02.01.58 Potentialausgleichskabel**
Potentialausgleichskabel
für elestische Verbindungen, gemäß VDE 0.1000,
16 mm², gn / ge, ca. 450 mm lang,
beiderseits mit Kabelschuh 8 mm.
Menge: 2,000 Stk

**02.01.59 Fassadengitter Außen-/ bzw. Fortluft,**
Fassadengitter Außen-/ bzw. Fortluft,
aus seewasserbeständigem Aluminium,
mit aerodynanischen Design der Lamellen,
Abmessung DN 250,
freie Fläche: 0,038 m²,
Gewicht: 1,72 kg,

Fabrikat: Airflow Lufttechnik GmbH
Typ: Boomerain Ø250-1

oder gleichwertiger Art,

angebotenes Fabrikat: '.....................................'

angebotener Typ: '.....................................'
vom Bieter einzutragen.
Menge: 2,000 Stk

**02.01.60 Mehrpreis Farbbeschichtung**
Mehrpreis für zuvor beschriebene Position,
Fassadengitter,
für Beschichtung RAL Farbton`  `,
vor Bestellung Farbabstimmung Architekt/Bauleitung.
Menge: 2,000 Stk

**02.01.61 Tragkonstruktion aus Profilstahl**
Tragkonstruktion aus Profilstahl
(Montageschienen bzw. -konsolen),
für Stütz-, Hänge- und Tragkonstruktion,
feuerverzinkt, gelocht,
für die Halterung/Befestigung von Luftleitungen,
für vertikale und horizontale Installation,
zur Montage an der Wand (Kalksandstein), Decke,
Arbeitshöhenbereich bis 5,0 m,
Lichte Raumhöhe bis UK Leimholzbinder: 4,55 - 5,06 m
Höhe bis UK Dachschalung (Brettsperrholz): 5,10 - 5,99 m,
Kantenlänge bis 500 mm,
einschl. zugelassenes Befestigungsmaterial, schallentkoppelt,
einschl. dem erforderlichen Kleinmaterial,
nach örtlichem Aufmaß und Anfertigung
entsprechend den Montagebedingungen,
bei Notwendigkeit ist für die Befestigungen eine statische Berechnung beizubringen,
einschl. Endkappen für Montageschienen.
Menge: 100,000 kg

#### Titel 02.02 GZ - Küche

**02.02.1 Fassadengitter, rund**
Fassadengitter, rund
zur ausblasseitigen Abdeckung von Lüftungsöffnungen
an der Fassade,
stabile Konstruktion aus Aluminium,
feststehende Lamellen mit dahinterliegendem Maschengitter,
aus Edelstahldraht,
Maschenweite 10 x 10 mm,
Nenngröße 125 mm,

Technische Daten:
Durchmesser Anschlussstutzen: 125 mm
Einstecktiefe: 17 mm
Außendurchmesser Sichtseite: 151 mm
Gewicht: 0,2 kg
Außenabmessung: 151 mm.
Menge: 1,000 Stk

**02.02.2 Mehrpreis Farbbeschichtung**
Mehrpreis für zuvor beschriebene Position,
Fassadengitter,
für Beschichtung RAL Farbton: '.....................................'
vor Bestellung Farbabstimmung Architekt/Bauleitung.
Menge: 1,000 Stk

**02.02.3 Zuluftautomat,**
Zuluftautomat,
für Wandeinbau,
Set aus Thermostatventil, ausziehbarem Wandrohr
aus Kunststoff für variable Wandstärken,
integrierter Luftfilter-Patrone Klasse G 3 und feststehendem Außengitter aus Kunststoff,
alle Teile aus schlagfestem Kunststoff, weiß,
eingebauter Temperaturfühler regelt Ventilteller-Spaltöffnung in Abhängigkeit zur Außentemperatur von -6 bis +20°C,
Ventiltellerinnenseite zur Kondenswasservermeidung
isolierend beschichtet,
Filtereinsatz leicht wechselbar durch abnehmbaren Ventilteller, Anschlag für Grundstellungslüftung und Mindestvolumen,
Variable Volumenstrom-Einstellung durch Tellerverstellung,
Entsprechend DIN 1946, T.6,
Mittleres Schalldämmaß 30-35 dB,
Abmessung: DN160,
Menge: 1,000 Stk

**02.02.4 Wickelfalzrohr fettdicht, DN 125**
Wickelfalzrohr aus sendzimierverzinktem Feinblech, aerosolatdicht,
mit abgedichteter Falz,
Luftdichtheitsklasse C DIN EN 13779,
Maße DIN EN 1506,
mit aerosolatbeständigen Dichtungen,
für Küchenabluft,
DN 125,
mit Flanschverbinder,
min./max. Temperatur der geförderten Luft: -15 bis 80°C,
Montagehöhe über Fußboden bis 3,5 m,
Druckbereich von -750 bis 2000 Pa,
mit Aufhänge-/Auflagekonstruktion, schallgedämmt,
mit bauaufsichtlich zugelassenen Befestigungsmitteln,
Befestigungsuntergrund Stahlbeton.
Menge: 2,000 m

**02.02.5 Anschluss Wickelfalzrohr DN 125,**
Anschluss Wickelfalzrohr DN 125,
an Abluftstutzen Dunstabzugshaube,
Abluftstutzen DN150/125,
Dunszabzugshaube wird bauseitig gestellt.
Menge: 1,000 Stk

#### Titel 02.03 FW - Fahrzeughalle

*Hinweis: Abgasabsauganlage*
Die beschriebene Abgasabsauganlage ist für 3 Einsatz- fahrzeuge der Feuerwehr, die nebeneinander stehen.

Anlagenbeschreibung:
Vollautomatische Abgasabsauganlage,
System als ein serienmäßig ab Werk TÜV geprüftes und zertifiziertes Abgasabsaugsystem,
die TÜV Prüfung und Zertifizierung erstreckt sich auf Produktsicherheit, Dokumentation, Fertigungsstätte und Bedienerfreundlichkeit sowie auf das Umweltmanagement,
die Zertifizierung ist durch beigefügte Kopien der TÜV-Zertifikate zu belegen,
sollten die TÜV-Zertifikate in Kopie bei Angebotsabgabe nicht vorliegen, kann das Angebot von der Wertung ausgeschlossen werden,
das Abgasabsaugsystem ist ausgelegt für eine Fahrstrecke von 4 - 11 Metern, abhängig von der Länge des Aluminium-Schienenprofils,
der Kontakt zum Fahrzeug erfolgt über die Absaugdüse,
die Absaugdüse umschließt das Auspuffrohr fest und garantiert im Gegensatz zu offenen Systemen ein 100% dichtschließendes System - und somit 100% Absaugung der Abgase,
es ist keine zusätzliche Kontaktstelle mittels Halteplatten erforderlich (kein Bohren in die Fahrzeugkarosserie, keine Gefahr von Korrosion),
das dichtschließende System trägt auch zur Energieersparnis bei, da keine erwärmte Hallenluft abgesaugt wird.
Die Absaugdüse verfügt über eine zusätzliche eingearbeitete Gewebeeinlage aus NOMEX, die gewährleistet, dass keine Beschädigungen durch Temperatureinwirkung und den, bei Feuerwehrfahrzeugen nach DIN 14572 vorgeschriebenen Bajonettstift am Auspuffrohr, auftreten können.
Die Abgasabsauganlage wird mittels Druckdifferenz-Steuerung gestartet und gestoppt. Wartungsfreie Drucksensoren gewährleisten einen ökonomischen Betrieb der Anlage und erfordern keinen Eingriff in die Fahrzeugelektrik sowie kein Öffnen von Hallentoren o.ä. Ebenso ist durch diese Steuerung gewährleistet, dass die Abgasabsauganlage auch bei Fahrzeugwechseln oder Ersatzfahrzeugen ohne Umbaumaßnahmen jederzeit einwandfrei reagiert.
Durch den Vorteil des pneumatischen System ist der Synergieeffekt zur Nutzung der Druckluft für weitere Entnahmestellen gegeben.
Eine Begrenzung der Ausfahrtgeschwindigkeit besteht nicht. Bei der Ausfahrt löst die Absaugdüse an einem frei einstellbaren Punkt ab, und gleitet am Hallentor vom Auspuff, so dass keine Abgase in die Halle gelangen.
Bei der Rückkehr der Einsatzfahrzeuge wird die Absaugdüse außerhalb der Fahrzeughalle wieder angeschlossen, damit auch bei der Einfahrt keine giftigen Abgase in die Fahrzeughalle gelangen.

**02.03.1 Feuerwehr-Abgasabsaugsystem**
Feuerwehr-Abgasabsaugsystem, als mitfahrende Anlage, bestehend aus:
Systemlaufschienen (stranggepreßtes Aluminium), 6 m lang,
das Profil hat eine Wandstärke von bis zu 3,5mm für eine hohe Verschleißfestigkeit und beste Rolleigenschaften,
einschließlich Führungs-, Befestigungs- und Stabilitätsprofil,
aus einem Stück gefertigt,
7,50 m Hochtemperatur-Abgasschlauch DN 100,
geeignet bis 210°C Abgastemperatur,
Federbalancer aus schlagfestem Aluminium, druckluftgesteuerte Ablöseautomatik mit Druckregler und Manometer,
Abkopplungsventil, drehbare Sicherheitsablösung (Vermeidung von Schlauchverdrehungen beim Aufstecken),
Handschalter am Schlauch, Druckluftschlauchpaket (Druckluftkomponenten bis 10bar geeignet), Spezialerfassungsdüse DN125 (abweichenden Ø bitte angeben) für 100%ige Erfassung der Fahrzeugabgase,
Fahrweg: ca. 9m

BG geprüft und zertifiziert auf Produktsicherheit
BG geprüfte und zertifizierte Produktionsstätte
BG freigegebenes GS-Siegel
GS-Zertifikat-Nr.: HM 240109

Fabrikat: ecovent GmbH + Co. KG
Typ: LS 10-D

oder gleichwertiger Art,

angebotenes Fabrikat: '.....................................'

angebotener Typ: '.....................................'
vom Bieter einzutragen.
Menge: 2,000 Stk

**02.03.2 Befestigungssatz für Systemlaufschiene**
Befestigungssatz für Systemlaufschiene
zur Decken- / Trägermontage über Konsolen bzw. Rohrabhängungen.

BG geprüft und zertifiziert auf Produktsicherheit
BG geprüfte und zertifizierte Produktionsstätte
BG freigegebenes GS-Siegel
GS-Zertifikat-Nr.: HM 240109

Fabrikat: ecovent GmbH + Co. KG
Typ: LS

oder gleichwertiger Art,

angebotenes Fabrikat: '.....................................'

angebotener Typ: '.....................................'
vom Bieter einzutragen.
Menge: 4,000 Stk

**02.03.3 C-Schiene verzinkt,**
C-Schiene verzinkt,
Abmessung: 41/52/2,5,
2 x 6 m.
Menge: 12,000 m

**02.03.4 Überschubbegrenzer**
Überschubbegrenzer,
gefertigt aus galvanisch verzinktem Stahl,
durch die genaue Positionierung ist eine 100%ige Erfassung der Abgase sichergestellt,
geeignet zur Befestigung am Auspuffendrohr,
Fertigung nach Aufmaß.

BG geprüft und zertifiziert auf Produktsicherheit
BG geprüfte und zertifizierte Produktionsstätte
BG freigegebenes GS-Siegel
GS-Zertifikat-Nr.: HM 240109

Fabrikat: ecovent GmbH + Co. KG
Typ: UB

oder gleichwertiger Art,

angebotenes Fabrikat: '.....................................'

angebotener Typ: '.....................................'
vom Bieter einzutragen.
Menge: 2,000 Stk

**02.03.5 Kolben-Kompressor**
*** Grundposition ZZ 1.0
Kolben-Kompressor,
geräuscharme Ausführung durch reduzierte Verdichterdrehzahl, 2-Zylinder-Technik,
max. Druck 8 bar,
6 l Druckbehälter, 90 l/min Ansaugleistung, 0,45 kW Motor,
mit Manometer und Schnellkupplung,
230-V-Ausführung

Fabrikat: ecovent GmbH + Co. KG
Typ: K 105-8-6

oder gleichwertiger Art,

angebotenes Fabrikat: '.....................................'

angebotener Typ: '.....................................'
vom Bieter einzutragen.
Menge: 1,000 Stk

**02.03.6 Kolben-Kompressor**
*** Wahlposition ZZ 1.1
Kolben-Kompressor, graue Industrieserie,
geräuscharme Ausführung durch Keilriemenantrieb und reduzierter Verdichterdrehzahl,
max. Druck 10 bar, 50 l Druckbehälter,
400 l/min Ansaugleistung, 2,2-kW-Motor,
mit Manometer und Schnellkupplung,
400-V-Ausführung.

Fabrikat: ecovent GmbH + Co. KG
Typ: K 400-10-50

oder gleichwertiger Art,

angebotenes Fabrikat: '.....................................'

angebotener Typ: '.....................................'
vom Bieter einzutragen.
Menge: 1,000 Stk

**02.03.7 Wandkonsolensatz zur losen Aufstellung eines Kompressors**
*** Grundposition ZZ 2.0
Wandkonsolensatz zur losen Aufstellung eines Kompressors,
Kompessor Typ K 105-8-6.
Menge: 1,000 Stk

**02.03.8 Wandkonsolensatz zur losen Aufstellung eines Kompressors,**
*** Wahlposition ZZ 2.1
Wandkonsolensatz zur losen Aufstellung eines Kompressors,
Kompressor Typ K 400-10-50.
Menge: 1,000 Stk

**02.03.9 Filterregler als Anbauteil**
Filterregler als Anbauteil,
für in vorangegangener Position genannter Kolben-Kompressor,
bestehend aus: Druckminderer, Manometer und Wasserabscheider.
Menge: 1,000 Stk

**02.03.10 Druckluftinstallationsmaterial**
Druckluftinstallationsmaterial,
bestehend aus:
PE-Schutzrohr mit Befestigung,
Druckschlauch 4/6,
allen Verbindungsbauteilen für eine Stellplatzversorgung, einschließlich anteiliger Sammelleitung,
das Schutzrohr hat Reserve für die Elektroinstallation.
Menge: 2,000 Stk

**02.03.11 Radialventilator**
Radialventilator,
solide Industrieausführung aus Stahlblech gefertigt,
lackiert in RAL 5015,
Flügelrad statisch und dynamisch ausgewuchtet,
hoher Wirkungsgrad durch rückwärtsgekrümmte Schaufeln, einschließlich Standfuß oder saugseitiger Schnellspannflansch (bitte angeben),
Saugstutzen: DN 160
Druckstutzen; DN 200,
Volumenstrom: max. 1450 m³/h,
Pressung: 120 Pa,
0,75 kW, 3ph., 400V.

BG geprüft und zertifiziert auf Produktsicherheit
BG geprüfte und zertifizierte Produktionsstätte
BG freigegebenes GS-Siegel
GS-Zertifikat-Nr.: HM 240109

Fabrikat: ecovent GmbH + Co. KG
Typ: VBT 100

oder gleichwertiger Art,

angebotenes Fabrikat: '.....................................'

angebotener Typ: '.....................................'
vom Bieter einzutragen.
Menge: 1,000 Stk

**02.03.12 Wandkonsole für Ventilator bis 3 kW**
Wandkonsole für Ventilator bis 3 kW,
für in vorangegangener Position genannten Radialventilator,
verzinkt, 1 Satz = 2 Stück.
Menge: 1,000 Satz

**02.03.13 Schwingmetall-Satz**
Schwingmetall-Satz,
für in vorangegangener Position genannten Radialventilator,
4 Stück, Größe 1, bis 3 kW.
Menge: 1,000 Satz

**02.03.14 Gummimanschette mit Befestigungsschellen, DN 160**
Gummimanschette mit Befestigungsschellen, DN 160.
Menge: 1,000 Stk

**02.03.15 Gummimanschette mit Befestigungsschellen, DN 200.**
Menge: 1,000 Stk

**02.03.16 Schalldämmhaube, aus verzinktem Stahlblech,**
*** Bedarfsposition ohne GB
Schalldämmhaube, aus verzinktem Stahlblech,
aufgebaut auf solidem Grundrahmen,
mit Mineralwoll- / Noppenschaumdämmung,
einschl. Einbau des Ventilators (bitte Einbaulage angeben), Schalldämpfung ca. 15dB(A),
Haubengrundfläche ca. 650 x 650 mm,
Höhe mit Fuß ca. 765 mm,
für Radialventilator VB100 in vorgenannter Position.
Menge: 1,000 Stk

**02.03.17 Aufpreis Kühlluftzuführung für den Ventilatormotor**
*** Bedarfsposition ohne GB
Aufpreis Kühlluftzuführung für den Ventilatormotor,
bei Einsatz Schalldämmhaube (SD-Haube).
Menge: 1,000 Stk

**02.03.18 Aufpreis für verstärkte Wandkonsole**
*** Bedarfsposition ohne GB
Aufpreis für verstärkte Wandkonsole,
(erforderlich bei Einsatz SD-Haube).
Menge: 1,000 Stk

**02.03.19 Reparatur-Notschalter,**
Reparatur-Notschalter,
allpolige Abschaltung,
Schaltleistung bis 4 kW.
Menge: 1,000 Stk

**02.03.20 Ventilator-Nachlaufsteuerung,**
Ventilator-Nachlaufsteuerung,
in solidem, pulverbeschichteten Metallgehäuse,
diese Schaltung ermöglicht das automatische Anlaufen der Absauganlage beim Öffnen der Tore über einen potentialfreien Kontakt (Taster, bauseitiger Impulsschalter) oder durch den Druckdifferenzschalter DS-12,
Zeitschaltrelais, mit Motorschutzschalter,
Betriebsmeldung mit potentialfreiem Kontakt am Schütz, Störmeldung,
Schaltstellungen: AUTOMATIK/AUS/HAND,
für Ventilatoren von 0,55 kW - 1,5 kW.

BG geprüft und zertifiziert auf Produktsicherheit
BG geprüfte und zertifizierte Produktionsstätte
BG freigegebenes GS-Siegel
GS-Zertifikat-Nr.: HM 240109

Fabrikat: ecovent GmbH + Co. KG
Typ: FST

oder gleichwertiger Art,

angebotenes Fabrikat: '.....................................'

angebotener Typ: '.....................................'
vom Bieter einzutragen.
Menge: 1,000 Stk

**02.03.21 Signalleuchte grün**
Signalleuchte grün (bei Anforderung alternativ weiß),
zur Anzeige des Betriebszustandes einer Abgasabsauganlage,
einschließlich LED-Leuchtmittel und Beschriftung,
230V.
Menge: 1,000 Stk

**02.03.22 Druckschalter, Kunststoffgehäuse schlagfest,**
Druckschalter, Kunststoffgehäuse schlagfest, werkseingestellt, hysteresefreie Ausführung,
mit Metallgewindeanschluß.

BG geprüft und zertifiziert auf Produktsicherheit
BG geprüfte und zertifizierte Produktionsstätte
BG freigegebenes GS-Siegel
GS-Zertifikat-Nr.: HM 240109

Fabrikat: ecovent GmbH + Co. KG
Typ: DS-12

oder gleichwertiger Art,

angebotenes Fabrikat: '.....................................'

angebotener Typ: '.....................................'
vom Bieter einzutragen.
Menge: 2,000 Stk

**02.03.23 Torkontaktschalter,**
Torkontaktschalter,
stabile mechanische Ausführung,
potentialfreier Öffner- und Schließerkontakt,
Schutzart IP 65,
max. Schaltvermögen AC15, 240 V, 3 A.
Menge: 2,000 Stk

**02.03.24 Interne Elektroinstallation**
Interne Elektroinstallation,
soweit sie zum Betrieb der Anlage erforderlich sind, wie z.B.:
einführen, abisolieren und anklemmen der bezeichneten und verlegten elektrischen Kabel an allen betreffenden Geräten der vorhergehenden Positionen,
der eingebauten bzw. lose mitgelieferten Bauteile,
einschl. sonstige Kabel, deren Verlegung und Anschlüsse für die Funktion der Anlage notwendig sind,
Installation der Kabel und Leitungen als Einzelverlegung auf Putz mit Abstandsschellen bzw. auf Kabelbahn oder im Installationskanal,
einschl. Lieferung und Montage der hierfür notwendigen Kleinteile, z.B. Verschraubungen, Klemmen, Schellen usw.,
Messen der Ströme, Prüfen der Drehrichtungen,
Einregulierungen der Geräte, Dokumentieren technischer
Daten (soweit erforderlich),

Interne Elektroinstallation
10 m Steuerleitung (2x0,75 mm²) je Stellplatz
10 m Verbindungsleitung (4x2,5 mm²) Steuerkasten/Ventilator
inkl. Anschlußsteckern, Verbindungsklemmen, Abzweigdosen und PE-Schutzrohr, einschl. Befestigungsmaterial,
die Zuleitung und die vorschriftsmässige Messung erfolgen bauseits.

Entlüftung Fahrzeughalle
Standort Abluftventilator: R.03 Fahrzeughalle,
Standort Ventilatorsteuerung: R.03 Fahrzeughalle,
Standort Drucksensoren: R.03 Fahrzeughalle,
Standort Tor: R.03 Fahrzeughalle
Standort Kompressor: R.03 Fahrzeughalle
Standort Druckschalter: R.03 Fahrzeughalle
Entfernung: max. 50 m,

Hat der Bieter keinen konzessionierten eigenen
Elektriker beschäftigt, hat er die Leistungen in
eigener Verantwortlichkeit an eine entsprechende
Fachfirma zu vergeben.
Menge: 1,000 Stk

**02.03.25 Installationskanal als Leitungsführungskanal**
Installationskanal als Leitungsführungskanal,
nach DIN VDE 0604,
Außenmaß Höhe/Breite mind. 15 x 15 mm,
aus PVC hart,
Farbe weiß,
einschl. aller systembedingten Form-, Eck-, Verbindungs-, Abdeck- und Zubehörteile,
liefern und auf Beton bzw. Mauerwerk verlegen.
Menge: 65,000 m

**02.03.26 Elektroinstallationskanal 20 x 35 PVC**
Leistung wie zuletzt in vollem Wortlaut beschrieben,
jedoch Außenmaße  Tiefe:  20 mm
  Breite:  35 mm.
Menge: 10,000 m

*Hinweis: Kunststoff-Montagerohr*
Kunststoff-Montagerohr
nach VDE 0605, DIN EN 50086-1, DIN EN 50086-2-1,
als glattes Rohr,
Mindestdruckfestigkeit: mittel (750 N / 5 cm), flammwidrig,
Farbe grau RAL 7035,
mit einseitig angeformter Muffe.
für eine sichere Aufputzinstallation im Anlagenbau,
Material: PVC-hart,
mit folgenden Einzelpositionen:

**02.03.27 Isolierstoffrohr Nenngröße M 16 starr, offen**
Kunststoff-Montagerohr
entsprechend vorstehendem Hinweistext
Nenngröße M 16,
Verlegung offen mit Kunststoff-Klemmschellen,
max. Schellenabstand = 25-facher Rohrdurchmesser
einschl. Zubehör wie: Endtülle, Steckmuffe, Verschlussstopfen.
Liefern und in Teillängen verlegen.
Menge: 25,000 m

**02.03.28 Isolierstoffrohr Nenngröße M 25 starr, offen**
Leistung wie zuletzt in vollem Wortlaut beschrieben,
jedoch Nenngröße M 25.
Menge: 25,000 m

**02.03.29 Wickelfalzrohr, incl. Zubehör, DN100**
Wickelfalzrohr, incl. Zubehör
(Abdichtung, je 3 m: 1x Strangschelle, 1x Rohrverbinder),
Lüftungsrohr aus verzinktem Stahlblech,
als Spiralfalzrohr nach DIN EN 1506 und DIN EN 12237 mit entsprechenden Wanddicken,
Rohr-Schnittstellegratfrei,
Verbindungen der Rohre und Formstücke mittels Steckverbindungen, zusätzlich durch Nieten oder Schrauben gesichert,
DN 100,
Montagehöhe über Fußboden bis 5,0 m,
mit Aufhänge-/Auflagekonstruktion, schallgedämmt,
mit bauaufsichtlich zugelassenen Befestigungsmitteln.
Befestigungsuntergrund: Nagelplatten-Dachbinder.
Menge: 10,000 m

**02.03.30 Wickelfalzrohr, incl. Zubehör, DN160**
Leistung wie zuletzt in vollem Wortlaut beschrieben,
jedoch DN 160.
Menge: 15,000 m

**02.03.31 Wickelfalzrohr, incl. Zubehör, DN200**
Leistung wie zuletzt in vollem Wortlaut beschrieben,
jedoch DN 200.
Menge: 5,000 m

**02.03.32 Formstück als Bogen, DN100**
Formstück als Bogen,
Biegeradius größer gleich 1 DN, 15 - 90 Grad,
verzinkt, Abmessung: DN 100,
Montagehöhe über Gelände/Fußboden bis 5,0 m.
Menge: 3,000 Stk

**02.03.33 Formstück als Bogen, DN160**
Leistung wie zuletzt in vollem Wortlaut beschrieben,
jedoch Abmessung DN 160.
Menge: 4,000 Stk

**02.03.34 Formstück als Bogen, DN200**
Leistung wie zuletzt in vollem Wortlaut beschrieben,
jedoch Abmessung DN 200.
Menge: 3,000 Stk

**02.03.35 Formstück als Abzweigstück, DN160/100/100**
Formstück als Abzweigstück,
90 Grad, aus verzinktem Stahl,
Abmessung: 160 / 100 / 100, symmetrisch,
Montagehöhe über Gelände/Fußboden bis 5,0 m.
Menge: 1,000 Stk

**02.03.36 Formstück als Reduzierung, DN160/100**
Formstück als Reduzierung,
konisch,
aus verzinktem Stahl,
Abmessung: DN 160 / 100,
Montagehöhe über Gelände/Fußboden bis 5,0 m.
Menge: 1,000 Stk

**02.03.37 Formstück als Reduzierung, DN200/160**
Leistung wie zuletzt in vollem Wortlaut beschrieben,
jedoch Abmessung DN 200 / 160.
Menge: 1,000 Stk

**02.03.38 Zulage zu Luftleitungen und Formstücke (Kanal, Rohr)**
*** Pauschalposition
Zulage zu Luftleitungen und Formstücke (Kanal, Rohr)
für vorgenannte Positionen:
für Verschnitte, Ausschnitte, Einsätze,
Verbindungen, Rohr- und Kanalenden.
Menge: 1,000 psch

**02.03.39 Drosselklappe, DN100**
Drosselklappe,
verzinkt,
Abmessung DN 100.
Menge: 2,000 Stk

**02.03.40 Rückschlagklappe, dichtschließend, DN160**
Rückschlagklappe, dichtschließend,
verzinkt,
Abmessung DN 160.
Menge: 1,000 Stk

**02.03.41 Rohrschalldämpfer mit 100 mm Dämmpaket,**
Rohrschalldämpfer mit 100 mm Dämmpaket,
verzinkte Ausführung,
Länge: 900 mm,
Abmessung DN 200.
Menge: 1,000 Stk

**02.03.42 Abdeckrosetten für Wanddurchführung, DN200**
Abdeckrosetten für Wanddurchführung, 2-teilig,
aus verzinktem Stahlblech,
1 Satz = 2 Stück,
für Rohrdurchmesser DN 200.
Menge: 1,000 Satz

**02.03.43 Deflektorhaube, verzinkt, DN200**
*** Grundposition ZZ 3.0
Deflektorhaube, verzinkt,
in strömungsoptimierter Ausführung,
Abmessung DN 200.
Menge: 1,000 Stk

**02.03.44 Ausblasstutzen, schräg, DN200**
*** Wahlposition ZZ 3.1
Ausblasstutzen, schräg, 45°,
mit eingebautem Schutzgitter,
aus verzinktem Stahl,
Abmessung DN 200.
Menge: 1,000 Stk

**02.03.45 Mehrpreis Farbbeschichtung**
*** Grundposition ZZ 4.0
Mehrpreis für zuvor beschriebene Position,
Deflektorhaube, DN 200,
für Beschichtung RAL Farbton`  `,
vor Bestellung Farbabstimmung Architekt/Bauleitung.
Menge: 1,000 Stk

**02.03.46 Mehrpreis Farbbeschichtung**
*** Wahlposition ZZ 4.1
Mehrpreis für zuvor beschriebene Position,
Ausblasstutzen, DN 200,
für Beschichtung RAL Farbton`  `,
vor Bestellung Farbabstimmung Architekt/Bauleitung.
Menge: 1,000 Stk

**02.03.47 Mauerhülse, DN200**
*** Grundposition ZZ 5.0
Mauerhülse,
aus Qualitätsstahlblech, sendzimirverzinkt,
nach DIN EN 1506 bzw. DIN EN 12237,
für Nenngröße DN 200.
Menge: 1,000 Stk

**02.03.48 Dachdurchführung zweiteilig,**
*** Wahlposition ZZ 5.1
Dachdurchführung zweiteilig,
mit 2 x Flanschplatte und 2 x Rohrstutzen für Flachdacheinbau, (bei Vorabsendung wird enthaltener Regenkragen mitgebracht), Hüllrohr-Ø ca. 245mm,
Abmessung DN 200.
Menge: 1,000 Stk

**02.03.49 Inspektions- und Wartungsöffnung**
Inspektions- und Wartungsdeckel,
mit Einbaurahmen und Dichtung,
für runde Luftleitungen, DN 100 bis DN 125,
als Deckel, oval,
aus verzinktem Stahl,
Abmessung 180 x 80 mm,
mit Schraubverschluss.
Menge: 2,000 Stk

**02.03.50 Inspektions- und Wartungsöffnung**
Leistung wie zuletzt in vollem Wortlaut beschrieben,
jedoch für Luftleitung DN 140 bis DN 200,
Abmessung 200 x 100 mm.
Menge: 2,000 Stk

**02.03.51 Tragkonstruktion aus Profilstahl**
Tragkonstruktion aus Profilstahl
(Montageschienen bzw. -konsolen),
für Stütz-, Hänge- und Tragkonstruktion,
feuerverzinkt, gelocht,
für die Halterung/Befestigung von Luftleitungen,
für vertikale und horizontale Installation,
zur Montage an der Wand, Decke,
Kantenlänge bis 500 mm,
einschl. zugelassenes Befestigungsmaterial, schallentkoppelt,
einschl. dem erforderlichen Kleinmaterial,
nach örtlichem Aufmaß und Anfertigung
entsprechend den Montagebedingungen,
bei Notwendigkeit ist für die Befestigungen eine statische Berechnung beizubringen,
einschl. Endkappen für Montageschienen.
Menge: 100,000 kg

**02.03.52 Fahrbare Arbeitsbühne (Rollgerüst) nach DIN EN 1004,**
Fahrbare Arbeitsbühne (Rollgerüst) nach DIN EN 1004,
für Montagearbeiten Abgasabsauganlage,
bestehend aus zwei Leiterrahmen mit Rollen, feststellbar,
mit einer Arbeitsplattform und vier Umwehrungen,
Raumhöhe: 4,10 m,
liefern, vorhalten und abbauen,
Preis für den ersten Einsatztag, einschließlich An- und Abfahrt.
Menge: 1,000 d

**02.03.53 Rollgerüst,**
Rollgerüst,
für den zweiten und die folgenden Einsatztage.
Menge: 4,000 d

**02.03.54 Inbetriebnahme der Abgasabsauganlage,**
Inbetriebnahme der Abgasabsauganlage,
durch Werkskundendienst,
direkt in Verbindung nach der Montage.
Menge: 1,000 Stk

**02.03.55 Standard-Dokumentation sind in Papierform, 2-fach,**
Standard-Dokumentation und Prüfbuch,
incl. der aktuellen gesetzlichen Vorschriften, Datenstammblatt und Prüfungsvordruck, Erfassung der Stammdaten,
sind in Papierform, 2-fach,
in Stehordner und 1-fach auf Datenträger (USB-Stick),
in deutscher Sprache 14 Tage vor der Abnahme dem Auftraggeber zur Prüfung zu übergeben,
für den o.g. Leistungsbereich.
Menge: 1,000 Stk

**02.03.56 Luftmengenmessung je Prüfstelle,**
Luftmengenmessung je Prüfstelle,
einschließlich Berechnung der Saugleistung und
Erfassung der Werte mit Protokollierung.
Menge: 2,000 Stk

#### Titel 02.04 FW+GZ - Kondensatableitung

**02.04.1 PVC-Schlauch**
PVC-Schlauch,
als Kondensat-Abflussschlauch,
Außendurchmesser: 18 mm, Wanddicke: 2 mm,
Verlegung in Gebäuden.
Menge: 5,000 m

**02.04.2 biegsame Abflussleitung,**
biegsame Abflussleitung,
Anschluss Ø 16 mm,
UV-beständig,
mit glatter Innenseite.
Menge: 5,000 m

**02.04.3 Kondensatleitung, DN 20**
Kondensatleitung, starr,
Rohrleitung aus PVC, mit Klebemuffe,
Abmessung DN 20,
DIN / EN 8061/62, PN 10 bei 20°C,
Verlegung in Gebäuden,
einschl. Klebe- und Dichtungsmaterial,
einschl. Rohrbefestigungen, körperschallgedämmt,
Verlegung vom Innengerät bis zum Ablaufübergabepunkt.
Menge: 5,000 m

**02.04.4 Kondensatleitung, DN 25**
Leistung wie zuletzt in vollem Wortlaut beschrieben,
jedoch Abmessung DN 25.
Menge: 5,000 m

**02.04.5 Kondensatleitung, DN 32**
Leistung wie zuletzt in vollem Wortlaut beschrieben,
jedoch Abmessung DN 32.
Menge: 5,000 m

**02.04.6 Kondensatleitung DN 50**
Leistung wie zuletzt in vollem Wortlaut beschrieben,
jedoch Abmessung DN 50.
Menge: 5,000 m

**02.04.7 Formteil Rohrbogen bis 90° DN 20**
Formteil für PVC-Rohrleitung,
als Rohrbogen bis 90°,
DN 20,
mit Klebemuffe.
Menge: 2,000 Stk

**02.04.8 Formteil Rohrbogen bis 90° DN 25**
Leistung wie zuletzt in vollem Wortlaut beschrieben,
jedoch DN 25.
Menge: 2,000 Stk

**02.04.9 Formteil Rohrbogen bis 90° DN 32**
Leistung wie zuletzt in vollem Wortlaut beschrieben,
jedoch DN 32.
Menge: 2,000 Stk

**02.04.10 Formteil T-Stück DN20**
Formteil für PVC-Rohrleitung,
als T-Stück,
größter Abgang DN 20,
mit Klebemuffe.
Menge: 1,000 Stk

**02.04.11 Formteil T-Stück DN25**
Leistung wie zuletzt in vollem Wortlaut beschrieben,
jedoch größter Abgang DN 25.
Menge: 1,000 Stk

**02.04.12 Formteil T-Stück DN32**
Leistung wie zuletzt in vollem Wortlaut beschrieben,
jedoch größter Abgang DN 32.
Menge: 1,000 Stk

**02.04.13 Verbinder zwischen starren und flexiblen**
Verbinder zwischen starren und flexiblen Kondensatleitungen,
Anschluss 14-16-18-20 / 20 mm.
Menge: 1,000 Stk

**02.04.14 Formteil 25/20**
Formteil für Kondensatleitung,
Reduzierer, aus PVC,
Abmessung 25 / 20 mm,
Verlegung in Gebäuden,
einschl. Klebe- und Dichtungsmaterial.
Menge: 1,000 Stk

**02.04.15 Formteil 32/25**
Leistung wie zuletzt in vollem Wortlaut beschrieben,
jedoch Abmessung 32 / 25 mm.
Menge: 1,000 Stk

**02.04.16 Formteil 50/32**
Leistung wie zuletzt in vollem Wortlaut beschrieben,
jedoch Abmessung 50 / 32 mm.
Menge: 1,000 Stk

**02.04.17 Anschluss herstellen**
Anschluss herstellen,
an Kondensatanschluss Lüftungsgerät,
aus PVC-Leitung,
einschl. Anschlussformstück,
einschl. Dichtungs- und Befestigungsmaterial.
Menge: 1,000 Stk

**02.04.18 Anschluss herstellen**
Anschluss herstellen,
an Schmutzwasserfallleitung DN 100,
aus Kunststoff (PP-C/PP-MD),
einschl. Trichter viereckig,
PP, DN 50,
145 x 145 mm, eckiger Rand,
einschl. Geruchsverschluss,
einschl. Dichtungs- und Befestigungsmaterial.
Menge: 1,000 Stk

**02.04.19 Rohrabschottung für brennbare Rohrleitungen**
Rohrabschottung für brennbare Rohrleitungen
(als Kondensatleitung),
Einbau in Massivwände, Bauteilstärke >= 150 mm,
Anforderung feuerhemmend (R30),
in Wänden, Abmessung: DN 32,
Einbau / Ringspaltverschluss gemäß Herstellervorgaben bzw. abZ,
einschl. Befestigung, Brandschutzmörtel und Kennzeichnungsschild.
Menge: 2,000 Stk

**02.04.20 Rohrabschottung für brennbare Rohrleitungen**
Leistung wie zuletzt in vollem Wortlaut beschrieben,
jedoch Abmessung: DN 50.
Menge: 2,000 Stk

**02.04.21 Siphon in transparenter Ausführung**
Siphon in transparenter Ausführung
saugseitig, selbstfüllend, mit eingelegter
Schwimmerkugel als Rückschlagventil, Schraubdeckel zu
Revisions- und Reinigungszwecken, variable
Ablaufanordnung durch zweiseitigen Gewindeanschluss und
veränderliche Einbauhöhe.
Geeignet für max. Unterdruck 3.000 Pa
max. Bauhöhe: 420 mm.
Menge: 1,000 Stk

**02.04.22 Tragkonstruktion aus Profilstahl**
Tragkonstruktion aus Profilstahl
(Montageschienen bzw. -konsolen),
für Stütz-, Hänge- und Tragkonstruktion,
feuerverzinkt, gelocht,
für die Halterung/Befestigung von PVC-Installationsrohr (Kondensatleitung),
für horizontale Installation, zur Montage an der Wand bzw. Decke,
Rohrleitung DN 20 bis DN 50,
einschl. zugelassenes Befestigungsmaterial, schallentkoppelt,
einschl. dem erforderlichen Kleinmaterial,
einschl. Endkappen für Montageschienen.
Menge: 25,000 kg

**02.04.23 Kondensatpumpe**
Kondensatpumpe,
mit Schwimmerschalter,
wird erforderlich bei nicht ausreichendem Niveau-Unterschied zwischen Kondensatwanne und dem örtlichen Wasserabfluss-System,
Fördermedium: Kondensat
Förderhöhe: 9 m
Anschlußspannung: 200 - 230 V, 50/60 Hz.
Menge: 1,000 Stk

**02.04.24 Anschließen von Kabel und Leitungen**
Anschlussarbeiten für bauseits verlegte Kabel oder Leitungen,
Zuleitung zur Kondensatpumpe,
Querschnitt bis 3 x 1,5 mm²,
einschl. Ablängen, Einführen, Abdichten, Absetzen, Anklemmen und Zugentlastung.
Menge: 1,000 Stk

#### Titel 02.05 FW+GZ - Dämmung

*Hinweis: Die Luftleitungen sind zu dämmen um Energieverluste*
Die Luftleitungen sind zu dämmen um Energieverluste beim Heizen oder Kühlen zu mindern,
Kondensatbildung um und in Luftleitungen zu mindern, die Regelfähigkeit der Anlage durch Beschränkung des Energiehaushaltes entlang der Wegstrecke sicherzustellen.

Eine Wärmedämmung erhalten:

Außenluftleitung bis zum Eintritt in das Zuluftgerät (dampfdicht)
Fortluftleitung bis zum Eintritt in das Abluftgerät (dampfdicht)
Zuluftleitung vom Lüftungsgerät bis zum Luftauslass
Abluftleitung vom Lufteinlass bis zum Lüftungsgerät.

Die Dämmung erfolgt auf der Außenfläche runder Luftleitungen.

**02.05.1 Dämmung Luftleitungen, rund**
Dämmung DIN 4140, an Luftleitungen (Zu- und Abluft),
auf der Außenfläche runder Luftleitungen,
Luftleitungen aus verzinktem Stahlblech,
in Gebäuden, im Zwischendeckenbereich unbeheizt
(Dach- / Unterhangdecke),
Oberkante Dämmung über Fußboden bis 5 m,
Dämmung aus nichtbrennbaren Stoffen,
Baustoffklasse A 2 DIN 4102-1,
Dämmung aus Mineralwolle, AS-Qualität, hydrophobiert,
Oberfläche: gitternetzverstärkte Aluminiumfolie,
mit verzinktem Bindedraht, mindestens 6 Windungen pro Meter Leitungslänge, befestigen.
alle Dämmstofffugen mit 100 mm breitem, selbstklebendem  Alufix Klebeband dicht verkleben,
als Matte, einlagig,
Wärmeleitfähigkeit für betriebstechnische Anlagen,
Umfang der fertigen Dämmung von 401 bis 800 mm,
Abmessung Luftleitung DN 100 bis 180,
Dämmschichtdicke: 40 mm,
Verarbeitung nach Herstellerangabe.
Menge: 40,000 m²

**02.05.2 Dämmung Luftleitungen, rund**
Leistung wie zuletzt in vollem Wortlaut beschrieben,
jedoch Umfang der fertigen Dämmung von 801 bis 1200 mm,
Abmessung Luftleitung DN 200 bis 250,
Dämmschichtdicke: 40 mm.
Menge: 14,500 m²

**02.05.3 Zulage zur Dämmung an Luftleitung, rund,**
Zulage zur Dämmung an Luftleitung, rund, (Zu- und Abluft),
Dämmung aus Mineralwolle, AS-Qualität, hydrophobiert,
als Matte, einlagig,
für Formteile (Bogen, T-Stück, Reduzierung, Übergangsstück),
in Gebäuden, im Zwischendeckenbereich unbeheizt
(Dach- / Unterhangdecke),
Oberkante Dämmung über Fußboden bis 5 m,
Umfang der fertigen Dämmung von 401 bis 800 mm,
Abmessung Luftleitung: DN 100 bis DN 180,
Dämmschichtdicke 40 mm.
Menge: 20,000 Stk

**02.05.4 Zulage zur Dämmung an Luftleitung, rund,**
Leistung wie zuletzt in vollem Wortlaut beschrieben,
jedoch Umfang der fertigen Dämmung von 801 bis 1200 mm,
Abmessung Luftleitung: DN 200 bis DN 250,
Dämmschichtdicke 40 mm.
Menge: 15,000 Stk

**02.05.5 Dämmung Luftleitungen, rund**
Dämmung DIN 4140, an Luftleitungen (Außenluft),
auf der Außenfläche runder Luftleitungen,
Luftleitungen aus verzinktem Stahlblech,
in Gebäuden,
Oberkante Dämmung über Fußboden bis 3,5 m,
Dämmung von Lüftungsleitungen als Außenluftansaugung mit temporärem Kältebetrieb bei Kanalinnentemperaturen = -16°C, mit nichtbrennbaren Steinwolledämmmatten mit einer engmaschigen glasfasergitternetzverstärkten Aluminiumfolie kaschiert sowie einer selbstklebenden Beschichtung auf der Wollseite,
Dämmung aus nichtbrennbaren Stoffen,
Baustoffklasse A2 DIN 4102-1,
Oberfläche: Aluminiumfolie mit engmaschiger Glasfasergitternetzverstärkung,
mit verzinktem Bindedraht, mindestens 6 Windungen pro Meter Leitungslänge, befestigen.
alle Dämmstofffugen mit 100 mm breitem, selbstklebendem  Aluftape dicht verkleben,
als Matte, einlagig,
Wärmeleitfähigkeit für betriebstechnische Anlagen,
Umfang der fertigen Dämmung von 801 bis 1200 mm,
Abmessung Luftleitung DN 250,
Dämmschichtdicke: 50 mm,
Verarbeitung nach Herstellerangabe.

Fabrikat: Rockwool
Typ: Teclit LM Cold EF / Teclit Alutape

oder gleichwertiger Art,

angebotenes Fabrikat: '.....................................'

angebotener Typ: '.....................................'
vom Bieter einzutragen.
Menge: 2,500 m²

**02.05.6 Dämmung Luftleitungen, rund**
Leistung wie zuletzt in vollem Wortlaut beschrieben,
jedoch Abmessung Luftleitung DN 250, (Fortluft)
Dämmschichtdicke: 30 mm.
Menge: 5,000 m²

**02.05.7 Zulage zur Dämmung an Luftleitung, rund,**
Zulage zur Dämmung an Luftleitung, rund, (Fortluft)
Dämmung aus Steinwolledämmmatten,
als Matte, einlagig,
für Formteile (Bogen, T-Stück, Reduzierung, Übergangsstück),
in Gebäuden,
Oberkante Dämmung über Fußboden bis 3,5 m,
Umfang der fertigen Dämmung von 801 bis 1200 mm,
Abmessung Luftleitung: DN 250,
Dämmschichtdicke 30 mm.
Menge: 3,000 Stk

**02.05.8 Zulage zur Dämmung an Luftleitung, rund,**
Leistung wie zuletzt in vollem Wortlaut beschrieben,
jedoch Abmessung Luftleitung DN 250, (Außenluft)
Dämmschichtdicke: 50 mm.
Menge: 2,000 Stk

**02.05.9 Zulage zur Dämmung**
*** Pauschalposition
Zulage zur Dämmung für alle
vorgenannten Isolierpositionen
Dämmung aus Mineralwolle /  Steinwolledämmmatten,
für Abschlüsse, Verbindungen, Befestigungen,
Kreuzungspunkte, Endabschlüsse an Wand- und
Deckendurchführungen, Rohr- und Kanalenden.
Menge: 1,000 psch

**02.05.10 Zulage für Ausschnitte zur Dämmung**
Zulage für Ausschnitte zur Dämmung
für alle vorgenannten Isolierpositionen,
Dämmung aus Mineralwolle / Steinwolledämmmatten,
für Ausschnitte für Bedienelemente, elektrische Antriebe, Revisionsöffnungen.
Menge: 10,000 Stk

**02.05.11 brandschutztechnische Ausstopfung,**
brandschutztechnische Ausstopfung,
Restspaltverschluss mit Steinwolle,
Baustoffklasse: A1 nach DIN EN 13501-1,
Schmelzpunkt: > 1000 °C nach DIN 4102-17,
Wärmeleitfähigkeit: 0,040 W/(m K) nach EnEV,
einschl. Sicherung der Mineralwolle gegen Herausfallen mit nicht brennbarem Kleber.
Menge: 2,000 m²

#### Titel 02.06 FW+GZ - Bauleistungen

*Hinweis: Der AN hat die für die Durchführung von Leitungen*
Der AN hat die für die Durchführung von Lüftungleitungen notwendigen Kernbohrungen in den Wänden selbst herzustellen, sowie alle Einsetz- und Schlitzarbeiten.

Nach erfolgter Installation sind die Durchführungen entsprechend den Schall- und Brandschutzanforderungen der jeweiligen Wand/Decke fachgerecht zu verschließen.

Bohr-, Schlitz- und Stemmarbeiten sind mit geeignetem Werkzeug und unter Schonung des Bauwerkes auszuführen.
Gefährdungen und Beschädigungen sind absolut zu
vermeiden.

Staubentwicklung ist durch Schutzhauben, Absaugung
o.ä. zu verhindern.

Der anfallende Schutt wird Eigentum des Auftragnehmers
und ist laufend zu beseitigen.

*Hinweis: Sämtliche Stemm-, Bohr- und Fräsarbeiten für die*
Sämtliche Stemm-, Bohr- und Fräsarbeiten für die Befestigungen von Konsolen und Halterungen sind in die Einheitspreise mit einzurechnen.

**02.06.1 Kernbohrung 150-200mm/35-40cm**
Kernbohrung in der Wand aus Mauerwerk (Porenbeton-Planstein),
Erstellung der Kernbohrungen nur nach statischer Freigabe,
waagerecht, Bohrdurchmesser von 150 bis 200 mm,
Wandstärke über 35 bis 40 cm,
Bohrstellenhöhe über der Standebene, Höhe bis 3,5 m,
einschl. Lösen des Bohrkerns aus dem Gefüge und
Lagerung des anfallenden Kerns im Behälter des AN,
einschl. laden, transportieren, entsorgen,
die Entsorgungsgebühren werden vom AN übernommen,
einschl. aller erforderlichen Nebenarbeiten wie z.B.
Heranbringen und Absaugen von Betriebswasser,
Abdecken von Geräten, Aufstellen von Absperrungen unter der Bohrstelle.
Menge: 2,000 Stk

**02.06.2 Kernbohrung 300-350mm/35-40cm**
Leistung wie zuletzt in vollem Wortlaut beschrieben,
jedoch Bohrdurchmesser von 300 bis 450 mm,
Wandstärke über 35 bis 40 cm.
Menge: 4,000 Stk

**02.06.3 Kernbohrung 300-350/35-40cm**
Kernbohrung in der Wand aus Mauerwerk (Porenbeton-Planstein),
Erstellung der Kernbohrungen nur nach statischer Freigabe,
waagerecht, Bohrdurchmesser von 300 bis 350 mm,
Wandstärke über 35 bis 40 cm,
Bohrstellenhöhe über der Standebene, Höhe bis 5 m,
einschl. Lösen des Bohrkerns aus dem Gefüge und
Lagerung des anfallenden Kerns im Behälter des AN,
einschl. laden, transportieren, entsorgen,
die Entsorgungsgebühren werden vom AN übernommen,
einschl. aller erforderlichen Nebenarbeiten wie z.B.
Heranbringen und Absaugen von Betriebswasser,
Abdecken von Geräten, Aufstellen von Absperrungen unter der Bohrstelle.
Menge: 1,000 Stk

**02.06.4 Schließen der Restöffnung Kernbohrung**
Schließen der Restöffnung Kernbohrung,
nach erfolgter Installation, in Gebäuden,
Wand, Wandstärke von 35 bis 40 cm,
Höhe bis 3,5 m,
äusserer Umfang der Fuge von 401 bis 800 mm,
Restspalt bis 10 mm mit Mörtel der Gruppe II, IIa, III, IIIa DIN 1053-1, ggf. Beton schließen, Mörteltiefen müssen geforderte Feuerwiderstandsdauer erfüllen.
Menge: 2,000 Stk

**02.06.5 Schließen der Restöffnung Kernbohrung**
Leistung wie zuletzt in vollem Wortlaut beschrieben,
jedoch Wandstärke von 35 bis 40 cm,
äusserer Umfang der Fuge von 801 bis 1200 mm.
Menge: 2,000 Stk

**02.06.6 Schließen der Restöffnung Kernbohrung,**
Schließen der Restöffnung Kernbohrung,
nach erfolgter Installation, in Gebäuden,
Wand, Wandstärke von 35 bis 40 cm,
Höhe bis 5 m,
äusserer Umfang der Fuge von 801 bis 1200 mm,
Restspalt bis 10 mm mit Mörtel der Gruppe II, IIa, III, IIIa DIN 1053-1, ggf. Beton schließen, Mörteltiefen müssen geforderte Feuerwiderstandsdauer erfüllen.
Menge: 1,000 Stk

**02.06.7 Schließen Restspalt BSK**
Schließen der Restöffnung / umlaufender Spalt,
um Brandschutzklappen,
nach erfolgter Installation, in Gebäuden,
Wand / Decke, Stärke von 35 bis 40 cm,
äusserer Umfang der Fuge von 801 bis 1200 mm,
Restspalt: bis 50 mm,
Nasseinbau mit Mörtel der Klasse M2.5, M5 oder M10
nach EN 998-2, Gipsmörtel, ggf. Beton schließen,
Mörteltiefen müssen einer Wand- bzw. Deckendicke gemäß der geforderten Feuerwiderstandsdauer entsprechen,
eine maschinelle Verfüllung der konstruktiv umlaufend angelegten Spalte ist möglich.
Menge: 2,000 Stk

**02.06.8 Ausschnitt Trockenbauwand,**
Ausschnitt in Trockenbauwand herstellen,
mit Metallständer, beidseitig bekleidet,
Stützweite: < 1000 mm,
Wanddicke: < 200 mm,
für Luftleitungen,
Abmessungen: 150 x 150 mm oder Ø 150 mm,
einschl. fachgerechtes schließen nach Montage,
Höhe bis 3,5 m.
Menge: 10,000 Stk

**02.06.9 Ausschnitt in Unterhangdecke herstellen,**
Ausschnitt in Unterhangdecke herstellen,
Ausführung: Raster-Decke (625 x 625),
für Tellerventil,
Abmessungen: Ø 105 mm,
einschl. fachgerechtes schließen nach Montage,
Höhe bis 3,5 m.
Menge: 12,000 Stk

**02.06.10 Ausschnitt in Unterhangdecke herstellen,**
Leistung wie zuletzt in vollem Wortlaut beschrieben,
jedoch Abmessungen: Ø 130 mm.
Menge: 6,000 Stk

**02.06.11 Kernbohrung Wand herstellen,**
Kernbohrung in der Wand herstellen,
Erstellung der Kernbohrungen nur nach statischer Freigabe,
Ausführung aus Mauerwerk (Porotonstein-Planstein),
für Kabeldurchführungen,
waagerecht, Bohrtiefe über 35 bis 40 cm,
Bohrdurchmesser bis 15 mm,
einschl. Lösen des Bohrkerns aus dem Gefüge und
Lagerung des anfallenden Kerns im Behälter des AN,
Bohrstellenhöhe über der Standebene, Höhe bis 3,5 m.
Menge: 8,000 Stk

**02.06.12 Abschottung von Einzelkabeldurchführungen**
Abschottung von Einzelkabeldurchführungen durch klassifizierte Bauteile mit Brandschutzkitt und Silikon herstellen, Feuerwiderstandsdauer 90 Minuten,
in Wänden aus Mauerwerk und in Decken oder Wänden aus
Beton bzw. Stahlbeton.
Menge: 8,000 Stk

#### Titel 02.07 FW+GZ - Sonstige Leistungen

**02.07.1 Arbeitsbühne, fahrbar,**
Arbeitsbühne, fahrbar,
bis 5 m² Grundfläche,
auf- und abbauen, bereitstellen, vorhalten,
als Hilfsmittel für die Montage,
mittels Hubarbeitsbühne, Rollrüstung, Montagegerüst,
Aufstellen in Gebäuden,
Arbeitshöhenbereich bis 5,0 m,
Lichte Raumhöhe bis UK Leimholzbinder: 4,55 - 5,06 m
Höhe bis UK Dachschalung (Brettsperrholz): 5,10 - 5,99 m,
für die Ausführungszeit, während der Arbeitszeit,
Standzeit: 1 Woche (5 Werktage).
Menge: 1,000 Stk

**02.07.2 Standzeitverlängerung für Arbeitsbühne, fahrbar,**
Standzeitverlängerung für Arbeitsbühne, fahrbar,
Standzeitverlängerung: 1 Woche (5 Werktage).
Menge: 5,000 Stk

**02.07.3 Funktionsmessung für Lüftungsanlage durchführen,**
*** Pauschalposition
Funktionsmessung für Lüftungsgeräte, Lüftungsbauteile:
für gesamten Leistungsbereich in Teilabschnitten durchführen,
alle Messwerte werden dokumentiert und in einem Soll-Istvergleich zusammengestellt,
gemessen wird:
- der Luftvolumenstrom
- der Schallpegel
die zum Nachweis von Funktionen und Verteilung erforderlichen Hilfmitteln (z.B. Rauchproben) stellt der AN, die Messgeräte sind vom AN zur Verfügung zu stellen.
Menge: 1,000 psch

**02.07.4 Inbetriebnahme der Lüftungsanlagen,**
*** Pauschalposition
Inbetriebnahme der Lüftungsanlagen,
für den gesamten Leistungsbereich:
1 Stk. Anlage innenliegender Sanitärbereich
1 Stk. Anlage Küche
u.a. Überprüfung des ordnungsgemäßen Einbaus, sowie der elektrischen Anschlüsse der Feldgeräte und der elektrischen Anschlüsse am Schaltschrank/Regler,
Funktionsprüfung der im Lieferumfang enthaltenen Sensoren, Gebern und Stelleinrichtungen,
Installation der Regel-Programme, Konfiguration der Regler, Parameteranpassung an die Betriebsbedingungen der Anlage,
Einbaulage der Ventile und deren hydraulische Schaltung, Heizregister, Sicherheits-, Verriegelungs- sowie Klappenfunktionen überprüfen. Einstellen der Sollwerte, Ermittlung der Parameter, Todzeiten usw. Überprüfen des dynamischen Betriebsverhaltens, Funktionsprüfung der Regelgeräte, Funktionskontrolle der Regelkreise,
gegebenenfalls unter Einbezug Inbetriebnahme der Lüftungsgeräte durch Werkskundendienst des Herstellers
(Kalkulation in EP berücksichtigen),
Erstellung eines Protokolls über die verrichteten Arbeiten.
Menge: 1,000 psch

**02.07.5 Übergabe der Anlage an den Betreiber,**
*** Pauschalposition
Übergabe der Anlage an den Betreiber,
Einweisung von Personen (mind. 2 Personen)
in die Bedienung der Lüftungs- und Kälteanlagen,
für den gesamten Leistungsbereich.
Über die Einweisung ist ein Protokoll anzufertigen.
Das Protokoll ist vom AG zu unterschreiben und muss zur
Abnahme vorliegen.
Menge: 1,000 psch

**02.07.6 Teilnahme, Beistellung von Fachpersonal zur Abnahme**
Teilnahme, Beistellung von Fachpersonal zur Abnahme
der Lüftungsanlagen durch einen unabhängigen, zugelassenen Sachverständigen, Schornsteinfegermeister o.ä.,
die Beauftragung erfolgt durch den Auftraggeber.
Menge: 8,000 h

**02.07.7 Teilnahme, Beistellung von Fachpersonal Hygiene-Erstinspektion**
Teilnahme, Beistellung von Fachpersonal für die Hygiene-Erstinspektion der Lüftungsanlagen durch ein zugelassenes Unternehmen,
die Beauftragung erfolgt durch den Auftraggeber.
Menge: 4,000 h

**02.07.8 Teilnahme, Beistellung von Fachpersonal für SV-Abnahme**
Teilnahme, Beistellung von Fachpersonal für die SV-Abnahme der Lüftungsanlage durch ein zugelassenes Unternehmen,
die Beauftragung erfolgt durch den Auftraggeber.
Menge: 4,000 h

*Hinweis: Nach DIN 2403 sollen in Betrieben aller Art, die Rohrleitungen*
Nach DIN 2403 sollen in Betrieben aller Art, die Rohrleitungen nach dem Durchflussstoff durch farbige Schilder deutlich gekennzeichnet sein. Diese Rohrkennzeichnung trägt zur wirksamen Unfallverhütung, Vermeidung von Gesundheitsschäden und zur Brandbekämpfung bei. Die Schilder mit Pfeilen für die Durchflussrichtung enthalten die Bezeichnung der Durchflussstoffes oder ein hierfür festgelegtes Kennzeichen und wenn nötig die entsprechenden Gefahrensysmbole. Sie sollten an den Rohr- / Luftleitungen gut sichtbar angebracht werden. Sie ersetzen Bedienungsschilder nicht.

**02.07.9 Fliessrichtungspfeil Zuluft,**
Fliessrichtungspfeil Zuluft,
mit Standard-Stoffbezeichnungen,
Kennzeichnung für Durchflussstoff und Fließrichtung,
durch Schutzlaminat extrem UV-resistent, kratz- und abriebfest, beständig gegen Chemikalien, Temperatur- und Umwelteinflüsse,
für jede Fließrichtung einsetzbar, Pfeilspitzen in beide Richtungen,
Material: Polyesterfolie, laminiert,
Temperaturbereich: -40°C bis +120°C,
Farben: gemäß DIN EN 13779, 1 Behandlungsfunktion,
Kennfarbe: rot,
Abmessung: 26 x 200 mm.
Menge: 4,000 Stk

**02.07.10 Fliessrichtungspfeil Zuluft,**
Leistung wie zuletzt in vollem Wortlaut beschrieben,
jedoch für Zuluft, 2 oder 3 Behandlungsfunktionen,
Kennfarbe: blau.
Menge: 6,000 Stk

**02.07.11 Fliessrichtungspfeil Frischluft,**
Fliessrichtungspfeil Frischluft,
mit Standard-Stoffbezeichnungen,
Kennzeichnung für Durchflussstoff und Fließrichtung,
durch Schutzlaminat extrem UV-resistent, kratz- und abriebfest, beständig gegen Chemikalien, Temperatur- und Umwelteinflüsse,
für jede Fließrichtung einsetzbar, Pfeilspitzen in beide Richtungen,
Material: Polyesterfolie, laminiert,
Temperaturbereich: -40°C bis +120°C,
Farben: gemäß DIN EN 13779, 1 Behandlungsfunktion,
Kennfarbe: grün,
Abmessung: 26 x 200 mm.
Menge: 4,000 Stk

**02.07.12 Fliessrichtungspfeil Abluft,**
Leistung wie zuletzt in vollem Wortlaut beschrieben,
jedoch für Abluft, Kennfarbe: gelb.
Menge: 6,000 Stk

**02.07.13 Fliessrichtungspfeil Fortluft,**
Leistung wie zuletzt in vollem Wortlaut beschrieben,
jedoch für Fortuft, Kennfarbe: braun.
Menge: 4,000 Stk

**02.07.14 Bezeichnungsschild aus Kunststoff Beschriftung nach Angabe AG zweizeilig**
Bezeichnungsschild aus Kunststoff, Größe 100 x 50 mm,
mit dauerhafter Beschriftung,
Farbe und Beschriftung nach Angaben des Auftraggebers, einschl. Befestigung,
Beschriftung zweizeilig.
Menge: 10,000 Stk

### 03 Sanitär

#### Titel 03.01 Montageelemente

*Hinweis: Vorbeschrieb Elemente für den Trockenbau*
Vorbeschrieb Elemente für den Trockenbau

Elemente für den Trockenbau sind variabel einsetzbar für die Installationstrennwand (Metall-oder Holzständerwände) und Vorwandinstallation (Vorsatzschale) zur Aufnahme von Sanitärausstattungsgegenständen.
Installationstrennwände sind nach DIN 18 183 "
Montagewände aus Gipskartonplatten" auszuführen. Die Montage der Trockenbaumontageelemente erfolgt über zwei Befestigungspunkte am Boden sowie durch jeweils 3-fache seitliche Verschraubung mit Selbstbohrschrauben am Ständerwerk.
Bei der Vorwandinstallation sind die Elemente vor einer gemauerten/betonierten Wand oder Ständerwand nach DIN 18 183 mit dem Bausatz für Vorwandmontage zu montieren.
Die Montage der Trockenbaumontageelemente erfolgt über zwei Befestigungspunkte am Boden und zwei Befestigungspunkte zur Rückwand.
Für die barrierefreie Badraumgestaltung sind die dafür vorgesehenen Elemente zu verwenden.

Alternativ sind die Elemente in einem baurechtlich geprüftem Schacht- und Vorwandkomplettsystem als variables Anlagensystem in Trockenbauweise für Sanitär-, Heizungs-, Lüftungs- und Elektroinstallation einsetzbar, das die bauordnungsrechtlichen Anforderungen an den baulichen Brand-, Schall- und Feuchteschutz und die Statik nach Bauregelliste A Teil 3 erfüllt.

Die Elemente erfüllen die Standard-Anforderungen des Schallschutzes nach DIN 4109 sowie die erhöhten Anforderungen nach DIN 4109, Beiblatt 2.

Die Beplankung muss mindestens 18 mm einlagig oder 2 x 12,5 mm zweilagig direkt auf den Elementen erfolgen und muss vollflächig auf dem Element aufliegen. Die Beplankung erfolgt bauseits.

Die Verarbeitung und Montage ist nach den herstellerspezifischen Vorschriften, den anerkannten Regeln der Technik sowie unter Einhaltung einschlägiger DIN Normen durchzuführen.

angebotener Hersteller/Typ: ". . . . . . . . . . . . . . . . . . . . . . . . ."

**03.01.1 Element für WT, 112 cm**
Element für Waschtisch, 112 cm, Standarmatur
Verwendungszwecke:
- für Metall- und Holzständerwände
- für Systemwände

Eigenschaften:
- mit Auszugsblech für seitliche Befestigung über dem Element
  an Metall- oder Holzprofilen oder an Systemständern
- alternative Befestigungsposition für Wandanker
- Traverse Armatur höhen- und tiefenverstellbar
- Befestigungsabstand Waschtisch 538 cm
- Befestigung für Anschlussbogen höhenverstellbar und
  schallgedämmt

Technische Eigenschaften:
- Werkstoff:  Stahl
- Nettogewicht: 9,850 kg
- Höhenverstellbar: Ja
- Breite:  500 mm
- Höhe:  1120 mm
- Tiefe:  75 mm

Lieferumfang:
- 2 Anschlusswinkel Rp 1/2" / R 1/2", MF-fähig
- 2 Schalldämmunterlagen
- 2 Dämmhülsen
- Anschlussbogen aus PE-HD, ø 50 mm
- Dichtung ø 44 / 32 mm
- Befestigungsmaterial,
liefern und montieren.
Menge: 4,000 Stk

**03.01.2 Element für WT, 112 cm, bf**
Element für Waschtisch, 112 cm, Standarmatur, mit UP-
Geruchsverschluss
Verwendungszwecke:
- für Metall- und Holzständerwände
- für Systemwände

Eigenschaften:
- mit Auszugsblech für seitliche Befestigung über dem Element
  an Metall- oder Holzprofilen oder an Systemständern
- alternative Befestigungsposition für Wandanker
- Befestigungsabstand Waschtisch 538 cm
- bei Befestigungsabstand 18 oder 28 cm Gewindestangen
  tiefenverstellbar
- UP-Geruchsverschluss bei Fertigmontage +/- 3 cm
  höhenverstellbar

Technische Eigenschaften:
- Werkstoff:  Stahl
- Nettogewicht: 10,500 kg
- Höhenverstellbar: Ja
- Breite:  500 mm
- Höhe:  1120 mm
- Tiefe:  75 mm

Lieferumfang:
- 2 Anschlusswinkel Rp 1/2" / R 1/2", MF-fähig
- 2 Schalldämmunterlagen
- 2 Dämmhülsen
- Bauschutz
- Befestigungsmaterial,
liefern und montieren.
Menge: 1,000 Stk

**03.01.3 Fertigbauset für WT mit UP-Geruchsverschluss**
Fertigbauset für Waschtisch, mit UP-Geruchsverschluss
Verwendungszwecke:
- für Montageelemente für Waschtische, mit
  UP-Geruchsverschluss

Eigenschaften:
- Abdeckplatte bei Fertigmontage +/- 3 cm höhenverstellbar

Technische Eigenschaften:
- Farbe:  weiß-alpin
- Werkstoffbezeichnung: Kunststoff
- Nettogewicht: 0,201 kg
- Rohrgewinde: 1 1/4 "

Lieferumfang:
- Abdeckplatte
- Flachdichtung
- Anschlussbogen ø 32 mm
- Dichtung ø 40 / 32 mm,
liefern und montieren.
Menge: 1,000 Stk

**03.01.4 Element für WC, 112 cm**
Element für Wand-WC, 112 cm,
mit Sigma UP-Spülkasten 12 cm
Verwendungszwecke:
- für Metall- und Holzständerwände
- für Systemwände
- 50 Jahre Ersatzteilsicherheit
- UP-Spülkasten einteilig mit geschweißtem Spülrohr

Eigenschaften:
- Rahmen für Wand-WCs mit Anschlussmassen nach EN 33
  und Ausladung bis 70 cm
- mit Auszugsblech für seitliche Befestigung über dem Element
  an Metall- oder Holzprofilen oder an Systemständern
- alternative Befestigungsposition für Wandanker
- Montage- und Instandhaltungsarbeiten am UP-Spülkasten
  werkzeuglos
- mit Leerrohr für Wasserzuleitung für AquaClean Dusch-WCs
  und für Anschlusskabel
- Befestigungsmöglichkeit für Elektroanschluss sowie Power &
  Connect Box

Technische Eigenschaften:
- Werkstoff: Stahl
- Nettogewicht: 12,628 kg
- Höhenverstellbar: Nein
- Breite: 500 mm
- Höhe: 1120 mm
- Tiefe: 120 mm

Lieferumfang:
- Wasseranschluss R 1/2", MasterFix- und MeplaFix-fähig, mit
  integriertem Eckventil und Handrad
- Bauschutz für Serviceöffnung
- Anschlussset für WC, ø 90 mm
- Anschlussbogen 90° aus PE-HD, ø 90 mm
- Übergangsmuffe aus PE-HD, ø 90 / 110 mm
- Befestigungs- und Schutzmaterial,
liefern und montieren.
Menge: 6,000 Stk
Produkt:
  Artikel:
    Artikelnummer: 111.300.00.5
    Artikelkurztext: Element für WC, 112 cm

**03.01.5 Element für WC, 112 cm, bf**
Element für Wand-WC, 112 cm, mit Sigma UP-Spülkasten 12 cm, barrierefrei, für Stütz- und Haltegriffe
Verwendungszwecke:
- für Metall- und Holzständerwände
- für Systemwände
- für barrierefreies Bauen geeignet
- 50 Jahre Ersatzteilsicherheit
- UP-Spülkasten einteilig mit geschweißtem Spülrohr

Eigenschaften:
- Rahmen für Wand-WCs mit Anschlussmassen nach EN 33
  und Ausladung bis 70 cm
- mit Auszugsblech für seitliche Befestigung über dem Element
  an Metall- oder Holzprofilen oder an Systemständern
- Montage- und Instandhaltungsarbeiten am UP-Spülkasten
  werkzeuglos
- mit Leerrohr für Wasserzuleitung für AquaClean Dusch-WCs
  oder für Anschlusskabel
- Befestigungsmöglichkeit für Elektroanschluss sowie Power &
  Connect Box

Technische Eigenschaften:
- Werkstoff:  Stahl
- Nettogewicht: 29,199 kg
- Höhenverstellbar: Ja
- Breite:  880 mm
- Höhe:  1120 mm
- Tiefe:  170 mm

Lieferumfang:
- Wasseranschluss R 1/2", MasterFix- und MeplaFix-fähig, mit
  integriertem Eckventil und Handrad
- Bauschutz für Serviceöffnung
- 4 Wandanker
- Anschlussset für WC, ø 90 mm
- Anschlussbogen 90° aus PE-HD, ø 90 mm
- Übergangsmuffe aus PE-HD, ø 90 / 110 mm
- Befestigungs- und Schutzmaterial,
liefern und montieren.
Menge: 1,000 Stk
Produkt:
  Artikel:
    Artikelnummer: 111.375.00.5
    Artikelkurztext: Element für WC, 112 cm, bf

**03.01.6 WC-Steuerung**
WC-Steuerung elektronisch, Netzbetrieb, für Sigma UP-Spülkasten 12 cm, mit Sigma10 Betätigungsplatte, rund,
für Stützklappgriff, Funk
Verwendungszwecke:
- für Sigma UP-Spülkästen 12 cm
- zur manuellen Fernauslösung von Sigma UP-Spülkästen
  12 cm über Stützklappgriffe mit Funktaster
- für 1-Mengen-Spülung

Eigenschaften:
- 1-Mengen-Spülung über Betätigungsplatte auslösbar
- Spülauslösung über Stützklappgriff, drahtlos, Funk
- mit Connect kompatibel
- Drahtgebunden vernetzbar mit Gateway via GEBUS Konverter
- Drahtlos vernetzbar mit Gateway via Bluetooth®
- mit Control App kompatibel

Technische Eigenschaften:
- Werkstoffbezeichnung: Edelstahl
- Farbe / Oberfläche: Platte, Taste: gebürstet,
  easy-to-clean-beschichtet Designring: poliert
- Breite: 24,6 cm
- Höhe: 16,4 cm
- Tiefe: 1,5 cm
- Betrieb:  Elektronisch, Netzbetrieb
- Betriebsspannung: 12 V DC
- Funkfrequenz:  868,4 MHz
- Funkreichweite: 10 m
- Intervallspülung Einstellbereich: 1-168 h
- Intervallspülzeit Einstellbereich: 1-200 s
- Leistungsaufnahme Stand-by: 0,15 W
- Nennspannung:  85-240 V AC
- Netzfrequenz:  50-60 Hz
- Schutzart:  IP45
- Leistungsaufnahme:  <= 4 W
- Nettogewicht:  1,383 kg

Lieferumfang:
- Sigma10 Betätigungsplatte
- Befestigungsrahmen
- Schutzplatte
- Drückerstange
- Lagerbock mit Servomotor und Hebevorrichtung, vormontiert
- Steuerelektronik mit Funkempfänger
- Befestigungsmaterial,
liefern und montieren.
Menge: 1,000 Stk

**03.01.7 Rohbauset für WC-Steuerungen**
Rohbauset mit Netzteil, für WC-Steuerungen mit
elektronischer Spülauslösung, 12 V
Verwendungszwecke:
- zur UP-Montage

Technische Eigenschaften:
- Ausgangsleistung: 12 W
- Ausgangsspannung: 12 V DC
- Nennspannung: 90-260 V AC
- Netzfrequenz:  50-60 Hz
- Schutzart:  IP45
- Nettogewicht:  0,365 kg

Lieferumfang:
- Deckel für UP-Dose
- UP-Dose für Bohrloch  ø 76 mm
- Rohreinführung
- Netzteil
- Anschlusskabel Länge 1,8 m
- Leerrohr Länge 1,5 m,
liefern und montieren.
Menge: 1,000 Stk

**03.01.8 Element für Urinal, 112-130 cm, universell**
Element für Urinal, 112-130 cm, universell
Verwendungszwecke:
- für Metall- und Holzständerwände
- für Systemwände

Eigenschaften:
- mit Auszugsblech für seitliche Befestigung über dem Element
  an Metall- oder Holzprofilen oder an Systemständern
- alternative Befestigungsposition für Wandanker
- Elementhöhe auf Urinal anpassbar, 112-130 cm
- Urinalbefestigungen M8, breiten- und höhenverstellbar
- Befestigung für Anschlussbogen höhenverstellbar und
  schallgedämmt
- Befestigung für Zulauf ø 32 mm höhenverstellbar

Technische Eigenschaften:
- Werkstoff:  Stahl
- Nettogewicht: 13,352 kg
- Höhenverstellbar: Ja
- Breite:  500 mm
- Tiefe:  75 mm

Lieferumfang:
- Anschlusswinkel R 1/2"
- Bauschutz mit Deckel
- Verbindungsrohr zwischen Zulauf ø 32 mm und Urinal, mit
  Dichtung auf Urinal
- Anschlussbogen aus PE-HD, ø 63 / 50 mm
- Dichtung ø 57 / 50 mm
- Urinalgeruchsverschluss ø 50 mm, mit Dichtung auf
  Urinal
- Befestigungs- und Schutzmaterial,
liefern und montieren.
Menge: 3,000 Stk

**03.01.9 Urinalsteuerung mit elektronischer Spülauslösung**
Urinalsteuerung mit elektronischer Spülauslösung, Netzbetrieb, Typ 40 Abdeckplatte, Square
Verwendungszwecke:
- zur automatischen Spülauslösung von Urinalen
- für Montageelemente für Urinal mit  Betätigung von vorne

Eigenschaften:
- mit Control App kompatibel
- mit Connect kompatibel
- Wassersparender Hybridmodus einstellbar
- Intervallspülung einstellbar
- dynamische Spülzeitanpassung
- Ventilschliessfunktion bei Netzausfall
- Funktionen mit Service-Handy einstellbar und abfragbar
- Spülzeit einstellbar

Technische Eigenschaften:
- Farbe:  weiß matt
- Oberfläche:  easy-to-clean-beschichtet
- Werkstoffbezeichnung: Edelstahl
- Nettogewicht:  0,525 kg
- Betriebsspannung:  4,5 V DC
- Schutzart:  IP45
- Tastenform:  eckig

Lieferumfang:
- Typ 40 Abdeckplatte, IR-Fenster eckig
- Befestigungsrahmen
- Infrarotsteuerung, vormontiert auf Befestigungsrahmen
- Magnetventil
- Netzteil
- Befestigungsmaterial,
liefern und montieren.
Menge: 3,000 Stk

**03.01.10 Element für Dusche und Badewanne, 98-112 cm**
Element für Dusche und Badewanne, 98-112 cm,
Wandarmatur Unterputz
Verwendungszwecke:
- für Metall- und Holzständerwände
- für Systemwände

Eigenschaften:
- mit Auszugsblech für seitliche Befestigung über dem Element
  an Metall- oder Holzprofilen oder an Systemständern
- Traverse Armatur höhen- und tiefenverstellbar
- alternative Befestigungsposition für Wandanker
- Fußplatten drehbar, passend zum Einbau in U-Profile UW 50
  und UW 75
- Fußplatten werkzeuglos in Systemschiene montierbar, ohne
  Zusatzkomponenten
- Fußstützen verzinkt korrosionsgeschützt, mit Rutschhemmung
- Montageplatte höhen- und tiefenverstellbar
- Montageplatte aus Furnierholz, wasserfest verleimt
- Baustoffklasse B2 nach DIN 4102-1, bzw. Klasse D-s2,
  d0 nach EN 13501-3
- Formaldehydabgabe Klasse A nach EN 1084, bzw. Klasse E 1
  entsprechend nach EN 13936

Technische Eigenschaften:
- Werkstoff: Stahl
- Nettogewicht: 10,714 kg
- Höhenverstellbar: Ja
- Breite: 500 mm
- Tiefe: 110 mm

Lieferumfang:
- Anschlusswinkel Rp 1/2" / R 1/2", MF-fähig
- Anschlusswinkel Rp 3/4" / R 1/2", MF-fähig
- 2 Schalldämmunterlagen
- 2 Dämmhülsen
- Befestigungsmaterial,
liefern und montieren.
Menge: 1,000 Stk

**03.01.11 Traverse für AP-Armatur**
Traverse für Wandarmatur Aufputz, variable Armaturenposition
Verwendungszwecke:
- für Trockenbau

Eigenschaften:
- Traverse in der Breite anpassbar
- Wasseranschlüsse horizontal, stufenlos verstellbar

Technische Eigenschaften:
- Werkstoff: Stahl
- Breite: 50 cm
- Höhe: 20 cm
- Tiefe: 7,5 cm
- Nettogewicht: 2,623 kg

Lieferumfang:
- 2 Anschlusswinkel Rp 1/2" / R 1/2", MF-fähig
- 2 Schalldämmunterlagen
- 2 Dämmhülsen
- Befestigungsmaterial,
liefern und montieren.
Menge: 1,000 Stk

**03.01.12 Montageplatte aus Holz**
Montageplatte universell
Verwendungszwecke:
- für Trockenbau
- für barrierefreies Bauen geeignet
- zum Befestigen von Urinaltrennwänden,
 Duschtrennwänden und Wandschränken

Eigenschaften:
- Montageplatte aus Furnierholz, wasserfest verleimt

Technische Eigenschaften:
- Werkstoff: Holz
- Breite: 35 cm
- Höhe: 50 cm
- Nettogewicht: 3,275 kg

Lieferumfang:
- 8 Befestigungswinkel
- Befestigungsmaterial,
liefern und montieren.
Menge: 1,000 Stk

**03.01.13 Wandanker für Einzelmontage**
Wandanker für Einzelmontage
Verwendungszwecke:
- zum Befestigen von Montageelementen vor Trockenbau- und
  Massivwänden
- zum Auflegen und Befestigen der Beplankung bei teilhohen
  Vorwandinstallationen

Eigenschaften:
- von vorne stufenlos tiefenverstellbar, mit Schnelleinstellung
- Wandanker 360° drehbar
- Gewindestange M10, verzinkt

Technische Eigenschaften:
- Werkstoff: Zinkdruckguss / Stahl / Kunststoff
- Nettogewicht: 0,600 kg

Lieferumfang:
- Set à 2 Stück,
- Befestigungsmaterial,
liefern und montieren.
Menge: 5,000 Stk

#### Titel 03.02 Bewässerung

*Hinweis: Vorbeschrieb Metallverbundrohr für Trinkwasser*
Vorbeschrieb Metallverbundrohr für Trinkwasser
Versorgungssystem aus mehrschichtigem Metallverbundrohr mit Systemprüfzeichen des DVGW- Baumusterprüfzertifikat DW-8801CP0060, für die Trinkwasserinstallation nach DIN EN 806, DIN 1988, geprüft nach DVGW Arbeitsblatt W 534 mit dem Nachweis "undicht im unverpresstem Zustand",

Rohre, Fittinge und Dichtungen sind zugelassen für die Desinfektion von Trinkwasser lt. § 11 Trinkwasserverordnung 2001, gemäß der Liste der Aufbereitungsstoffe und Desinfektionsverfahren nach § 11 der Trinkwasserverordnung 2001
Systemkomponenten:
- Systemrohr ML, besteht aus Polyethylen erhöhter Temperaturbeständigkeit (PE-RT II), einem stumpf verschweißtem Tragrohr aus Aluminium und einer äußeren Schutzschicht aus Polyethylen erhöhter Temperaturbeständigkeit (PE-RT II), UV-stabilisiert, längskraftschlüssige Verbindung durch direktes Verpressen des Rohres auf das Fitting ohne Hülse, Rohrenden hygienisch verschlossen,

- Fittinge aus Polyvinylidenfluorid (PVDF) bzw. aus Rotguss (CuSn5Zn5Pb2-C) bei Fittings mit Gewindeanschluss, mit hygieneunterstützender Verschlusskappe. Die Systemkomponenten entsprechen den aktuellen Bewertungsgrundlagen des Umweltbundesamtes.

Die Rohre, Fittings und Dichtungen sind zugelassenfür die Desinfektion von Trinkwasser, gemäß der Listeder Aufbereitungsstoffe und Desinfektionsverfahren lt. Trinkwasserverordnung - TrinkwV.

Für das ausgeschriebene Produkt liegt eine Haftungsübernahmevereinbarung zwischen dem Hersteller und dem ZVSHK bzw. dem BTGA vor.

Verlegung in Gebäuden,
einschließlich körperschallgedämmter Rohrbefestigungen mit
zugelassenen Dübeln.
Montagehöhe über Gelände/Fussboden: bis 3,00 m,
Rohrleitung liefern und komplett montieren.

angebotener Hersteller/Typ: ". . . . . . . . . . . . . . . . . . . . . . . . ."

**03.02.1 MVR d 16 x 2,25; DN 12**
Metallverbundrohr DN 12, wie oben beschrieben, jedoch
Außendurchmesser: 16,0 mm
Wanddicke:  2,25 mm.
Menge: 7,000 m

**03.02.2 MVR d 20 x 2,5; DN 15**
Metallverbundrohr DN 15, wie oben beschrieben, jedoch
Außendurchmesser: 20,0 mm
Wanddicke:  2,5 mm.
Menge: 41,000 m

**03.02.3 MVR d 26 x 3,0; DN 20**
Metallverbundrohr DN 20, wie oben beschrieben, jedoch
Außendurchmesser: 26,0 mm
Wanddicke:  3,0 mm.
Menge: 17,000 m

**03.02.4 MVR d 32 x 3,0; DN 25**
Metallverbundrohr DN 25, wie oben beschrieben, jedoch
Außendurchmesser: 32,0 mm
Wanddicke:  3,0 mm.
Menge: 24,000 m

**03.02.5 MVR d 40 x 3,5; DN 32**
Metallverbundrohr DN 32, wie oben beschrieben, jedoch
Außendurchmesser: 40,0 mm
Wanddicke:  3,5 mm.
Menge: 38,000 m

**03.02.6 Winkel (PVDF) DN 12**
Winkel (PVDF) DN 12
Werkstoff: PVDF
liefern und montieren.
Menge: 11,000 Stk

**03.02.7 Winkel (PVDF) DN 15**
Winkel (PVDF) DN 15
Werkstoff: PVDF
liefern und montieren.
Menge: 27,000 Stk

**03.02.8 Winkel (PVDF) DN 20**
Winkel (PVDF) DN 20
Werkstoff: PVDF
liefern und montieren.
Menge: 8,000 Stk

**03.02.9 Winkel (PVDF) DN 25**
Winkel (PVDF) DN 25
Werkstoff: PVDF
liefern und montieren.
Menge: 11,000 Stk

**03.02.10 Winkel (PVDF) DN 32**
Winkel (PVDF) DN 32
Werkstoff: PVDF
liefern und montieren.
Menge: 19,000 Stk

**03.02.11 T-Stück (PVDF) DN 15**
T-Stück (PVDF) DN 15
Werkstoff: PVDF
einschließlich reduzierte Kombinationen
liefern und montieren.
Menge: 1,000 Stk

**03.02.12 T-Stück (PVDF) DN 20**
T-Stück (PVDF) DN 20
Werkstoff: PVDF
einschließlich reduzierte Kombinationen
liefern und montieren.
Menge: 8,000 Stk

**03.02.13 T-Stück (PVDF) DN 25**
T-Stück (PVDF) DN 25
Werkstoff: PVDF
einschließlich reduzierte Kombinationen
liefern und montieren.
Menge: 7,000 Stk

**03.02.14 T-Stück (PVDF) DN 32**
T-Stück (PVDF) DN 32
Werkstoff: PVDF
einschließlich reduzierte Kombinationen
liefern und montieren.
Menge: 5,000 Stk

**03.02.15 Reduktion (PVDF) DN 15x12**
Reduktion (PVDF) DN 15x12
Werkstoff: PVDF
liefern und montieren.
Menge: 8,000 Stk

**03.02.16 Reduktion (PVDF) DN 20x12/15**
Reduktion (PVDF) DN 20x12/15
Werkstoff: PVDF
liefern und montieren.
Menge: 8,000 Stk

**03.02.17 Reduktion (PVDF) DN 25x15/20**
Reduktion (PVDF) DN 25x15/20
Werkstoff: PVDF
liefern und montieren.
Menge: 9,000 Stk

**03.02.18 Reduktion (PVDF) DN 32x15/20/25**
Reduktion (PVDF) DN 32x15/20/25
Werkstoff: PVDF
liefern und montieren.
Menge: 5,000 Stk

**03.02.19 Kupplung DN 12**
Kupplung (PVDF) DN 12
Werkstoff: PVDF
liefern und montieren.
Menge: 3,000 Stk

**03.02.20 Kupplung DN 15**
Kupplung (PVDF) DN 15
Werkstoff: PVDF
liefern und montieren.
Menge: 20,000 Stk

**03.02.21 Kupplung DN 20**
Kupplung (PVDF) DN 20
Werkstoff: PVDF
liefern und montieren.
Menge: 10,000 Stk

**03.02.22 Kupplung DN 25**
Kupplung (PVDF) DN 25
Werkstoff: PVDF
liefern und montieren.
Menge: 8,000 Stk

**03.02.23 Kupplung DN 32**
Kupplung (PVDF) DN 32
Werkstoff: PVDF
liefern und montieren.
Menge: 20,000 Stk

**03.02.24 Übergang DN 12 x 1/2"; 3/4"; 1"**
Übergang mit Überwurfmutter, Rotguss
Innengewinde
Verschraubung, flach dichtend
Dimension: DN 12 x 1/2"; 3/4"; 1"
liefern und montieren.
Menge: 17,000 Stk

**03.02.25 Übergang DN 15 x 1/2"; 3/4"; 1"; 1 1/4", 1 1/2"**
Übergang mit Überwurfmutter, Rotguss
Innengewinde
Verschraubung, flach dichtend
Dimension: DN 15 x 1/2"; 3/4"; 1"; 1 1/4", 1 1/2"
liefern und montieren.
Menge: 8,000 Stk

**03.02.26 Übergang DN 20 x 1/2"; 3/4"; 1"; 1 1/4", 1 1/2"**
Übergang mit Überwurfmutter, Rotguss
Innengewinde
Verschraubung, flach dichtend
Dimension: DN 20 x 1/2"; 3/4"; 1"; 1 1/4", 1 1/2"
liefern und montieren.
Menge: 2,000 Stk

**03.02.27 Übergang DN 25 x 3/4"; 1"; 1 1/4"; 1 1/2"**
Übergang mit Überwurfmutter, Rotguss
Innengewinde
Verschraubung, flach dichtend
Dimension: DN 25 x 3/4"; 1"; 1 1/4"; 1 1/2"
liefern und montieren.
Menge: 2,000 Stk

**03.02.28 Übergang DN 32 x 1 1/4", 1 1/2", 2", 2 1/4"**
Übergang mit Überwurfmutter, Rotguss
Innengewinde
Verschraubung, flach dichtend
Dimension: DN 32 x 1 1/4", 1 1/2", 2", 2 1/4"
liefern und montieren.
Menge: 4,000 Stk

**03.02.29 Anschlusswinkel 90°, DN 12**
Anschlusswinkel 90°
Werkstoff: Rotguss
Dimension: DN 12, d 16x 1/2"
liefern und montieren.
Menge: 1,000 Stk

**03.02.30 Anschlusswinkel 90°, DN 15**
Anschlusswinkel 90°
Werkstoff: Rotguss
Dimension: DN 15, d 20x 1/2"
liefern und montieren.
Menge: 2,000 Stk

**03.02.31 Schalldämmset für Anschlusswinkel 90° einfach**
Schalldämmset für Anschlusswinkel 90° einfach, schwarz,
Werkstoff: EPDM
Lieferumfang: Schalldämmkappe, Schalldämmunterlage
liefern und montieren.
Menge: 3,000 Stk

**03.02.32 RH DN 12 und DN 15**
Rohrhalterung DN 12 und DN 15
Rohrhalterung bestehend aus einteiliger, verzinkter
Rohrschelle mit Schallschutzeinlage nach DIN 4109,
einschließlich Befestigungsmaterial wie Schrauben,
bauaufsichtlich zugelassene Dübel, Gewindestab M8 in
erforderlicher Länge sowie Bohrarbeiten,
Befestigungsuntergrund Holz, Mauerwerk, Beton,
Profilschienen,
für Rohrleitung aus Metallverbundrohr DN12 und DN 15,
liefern und montieren.
Menge: 50,000 Stk

**03.02.33 RH DN 20**
Leistung wie zuletzt in vollem Wortlaut beschrieben, jedoch
für Rohrleitung aus Metallverbundrohr DN 20.
Menge: 20,000 Stk

**03.02.34 RH DN 25**
Leistung wie zuletzt in vollem Wortlaut beschrieben, jedoch
für Rohrleitung aus Metallverbundrohr DN 25.
Menge: 30,000 Stk

**03.02.35 RH DN 32**
Leistung wie zuletzt in vollem Wortlaut beschrieben, jedoch
für Rohrleitung aus Metallverbundrohr DN 32.
Menge: 45,000 Stk

**03.02.36 Freistrom-Absperrventil DN 15**
Freistrom-Absperrventil,
mit universellem Verschraubungsanschluss,
komplett aus Rotguss, beständig gegen aggresives Wasser, aus Rotguss in den medienberührten Bereichen, verschleißfester Edelstahl-Sitzring bis DN 50, totraumfrei, mit selbstfettender EPDM-Lippendichtung als wartungsfreie und unter Druck austauschbare Spindelabdichtung, EPDM_WN21-Sitzdichtung mit drehbar gelagertem, gegen Druckschläge gesichertem Kegel, Spindelgewinde außerhalb des Mediums, nach DIN EN 1213, mit DVGW- und Schallschutzzulassung,
Nenndruck PN 16,
DN 15, beidseitig mit Aussengewinde G 3/4,
liefern und montieren.
Menge: 2,000 Stk

**03.02.37 Freistrom-Absperrventil DN 32 EL**
Freistrom-Absperrventil,
mit universellem Verschraubungsanschluss,
komplett aus Rotguss, beständig gegen aggresives Wasser, aus Rotguss in den medienberührten Bereichen, verschleißfester Edelstahl-Sitzring bis DN 50, totraumfrei, mit selbstfettender EPDM-Lippendichtung als wartungsfreie und unter Druck austauschbare Spindelabdichtung, EPDM_WN21-Sitzdichtung mit drehbar gelagertem, gegen Druckschläge gesichertem Kegel, Spindelgewinde außerhalb des Mediums, nach DIN EN 1213, mit DVGW- und Schallschutzzulassung,
Nenndruck PN 16,
DN 32, beidseitig mit Aussengewinde G 1 1/2, mit
Entleerventil mit drehbarem Schlauchanschluss 3/4" und
Verschlusskappe, stirnseitig am Ventilgehäuse,
liefern und montieren.
Menge: 1,000 Stk

**03.02.38 Freistrom-Kombi-Rückflussverhinderer DN 32 EL**
Freistrom-Kombi-Rückflussverhinderer, absperrbar,
mit universellem Verschraubungsanschluss,
komplett aus Rotguss, beständig gegen aggresives
Wasser, aus Rotguss in den medienberührten
Bereichen, verschleißfester Edelstahl-Sitzring bis DN
50, totraumfrei, RV mit POM-Strömungskörper und
geringem Öffnungsdruck >= 10 mbar, mit Prüfeinrichtung,
separate Absperrung, mit selbstfettender
EPDM-Lippendichtung als wartungsfreie und unter Druck
austauschbare Spindelabdichtung, EPDM_WN21-Sitzdichtung
mit drehbar gelagertem, gegen Druckschläge gesichertem
Kegel, Spindelgewinde außerhalb des Mediums, nach DIN
EN 1213, mit DVGW- und Schallschutzzulassung,
Nenndruck PN 16,
DN 32, beidseitig mit Aussengewinde G 1 1/2, mit
Entleerventil mit drehbarem Schlauchanschluss 3/4" und
Verschlusskappe, stirnseitig am Ventilgehäuse
liefern und montieren.
Menge: 1,000 Stk

**03.02.39 Probenahmeventil**
Probenahmeventil aus Rotguss, zur Probenahme von
Trinkwasser,
Bestimmung mikrobiologischer Parameter nach TrinkwV,
mediumberührte Metallteile aus entzinkungsfreiem und
korrosionsbeständigem Rotguss,
beständig gegen aggressives Wasser,
abflammbarer und drehbarer Edelstahl-Auslaufbogen,
Dreikant-Bedienschlüssel gegen unbefugte Wasserentnahme,
Ventilkörper 360° drehbar, PTFE-Sitzdichtung,
passend für alle Armaturen und Verschraubungen mit
Entleerungsbohrung,
absperrbar mit Dreikantschlüssel, totraumfrei,
für waagerechten und senkrechten Einbau geeignet,
DVGW-Zulassung, Kunststoffteile mit KTW- und W 270-Zulassung,
nach UBA-Bewertungsgrundlage,
Druckstufe PN 16, max. Betriebstemperatur 90 °C,
liefern und montieren.
Menge: 1,000 Stk

**03.02.40 Dämmschale DN 15 (AV)**
Dämmschale für Freistrom-Absperrventile DN 15,
Schrägsitzventile,
geschlossenzellig geschäumtes Polyethylen,
schalldämmend,
einfache Montage durch Verschlussclipse oder mit handelsüblichen Klebern diffusionsdicht verschließbar,
Entleerungsventilöffnung vorgeformt,
min. Betriebstemperatur -40 °C,
max. Betriebstemperatur 90 °C,
Baustoffklasse B1 nach DIN 4102,
zur Einhaltung der Anforderung gemäß GEG 2020, CE-
Kennzeichnung,
inklusive Verschlussclipse,
liefern und montieren.
Menge: 2,000 Stk

**03.02.41 DS DN 32**
Leistung wie zuletzt in vollem Wortlaut beschrieben, jedoch
DN 32.
Menge: 2,000 Stk

**03.02.42 Heizungsbefüllkombination BA**
Heizungsbefüllkombination BA, zur Absicherung von Trinkwasser gegen Nichttrinkwasser bis einschließlich Flüssigkeitskategorie 4 nach DIN EN 1717 / DIN 1988-100, für Heizungswasser mit Inhibitoren, mediumberührte Metallteile aus entzinkungsfreiem und korrosionsbeständigem Rotguss, beständig gegen aggressives Wasser, bestehend aus Absperrung, Druckminderer, Systemtrenner BA und Manometer, integrierter eingangsseitiger Edelstahl-Schmutzfänger, integrierte differenzdruckgesteuerte und wartungsfreundliche Sicherungskartusche inklusive RV, mit kontrollierbarer Mitteldruckkammer, Außengewinde für flachdichtende Verschraubungen, Ablaufanschluss aus Kunststoff/Rotguss nach DIN EN 1717, eingangs- und ausgangsseitiger Rückflussverhinderer, totraumfrei, Einbaulage waagerecht, Ablaufventil unten, inkl. Manometer für Hinterdruck, inklusive Dämmschalen mit fester Außenhaut, zur automatischen Befüllung von geschlossenen Heizungsanlagen, DVGW-Zulassung, BELGAQUA-Zulassung, Kunststoffteile mit KTW- und W 270-Zulassung, nach DVGW-Arbeitsblatt W 570, nach UBA-Bewertungsgrundlage, Baustoffklasse B1 nach DIN 4102, DIN EN 1213/DIN EN 1717, ÜA-Reg.-Nr. R-15.2.3-21-17048, WIEN-ZERT,
Druckstufe PN 10,
max. Eingangstemperatur 30 °C,
min. Vordruck 0,15 MPa,
min. Ausgangsdruck 0,1 MPa, max. Ausgangsdruck 0,4 MPa, werksseitige Voreinstellung 0,15 MPa,
Hinweis: die Anforderung zur Wartung gem. DIN EN 806-5 ist einzuhalten,
Außengewinde für flachdichtende Verschraubungen, DN 20
liefern und montieren.
Menge: 1,000 Stk

**03.02.43 Hauswasser-Station**
Hauswasser-Station HS10S,
mit Double Spin Technologie, besonders wartungsarm,
bestehend aus:
Druckminderer, rück- und ausspülbarem Feinfilter, Rückflussverhinderer, ausgangsseitiges Absperrventil, Vor- und Hinterdruckmanometer,
Ablaufanschluss AA76-1/2A, mit Belüftungsöffnungen nach DIN 1988, Teil 4.
Mit Doppelringschlüssel für Federhaube und Filtertasse. Gehäuse und Verschraubungen aus Messing, Federhaube und Innenteile aus hochwertigen Kunststoffen, Feinfilter aus nichtrostendem Stahl. Mit Memoryring als Hinweis auf die nächstfällige manuelle Rückspülung. (Rückspülvorgang automatisierbar mit Rückspülautomatik Z11S).
DIN/DVGW-geprüft.
Medium: Trinkwasser
Ausführung: mit Gewindetüllen
Nennweite: 3/4"
Werkstoff des Gehäuses: entzinkungsbeständiges Messing
Reduzierter Druck:  1,5 bar - 6 bar
Druckstufe Artikel:  PN 16
Anschlüsse:  Außengewinde konisch (BSPT)
Werkstoff Filtertasse: Polyamid (PA)
Filterfeinheit:  100 my
Kvs-Wert:  3,2
Mediumtemperatur: 2 °C - 30 °C,
liefern und montieren.
Menge: 1,000 Stk

**03.02.44 Systemtrenner BA**
Systemtrenner BA,
zur Absicherung von Trinkwasser gegen Nichttrinkwasser bis einschließlich Flüssigkeitskategorie 4 nach DIN EN 1717 / DIN 1988-100, mediumberührte Metallteile aus entzinkungsfreiem und korrosionsbeständigem Rotguss, beständig gegen aggressives Wasser, integrierter eingangsseitiger Edelstahl-Schmutzfänger, integrierte differenzdruckgesteuerte und wartungsfreundliche Sicherungskartusche inklusive RV, mit kontrollierbarer Mitteldruckkammer, Außengewinde für flachdichtende Verschraubungen, inklusive drei Prüfventile, Ablaufanschluss aus Kunststoff/Rotguss nach DIN EN 1717, eingangs- und ausgangsseitiger Rückflussverhinderer, totraumfrei, Hauptachse horizontal, DVGW-Zulassung, ÖVGW-Zulassung, SVGW-Zulassung bis DN 40, KIWA-Zulassung, BELGAQUA-Zulassung, VA-Zulassung, Kunststoffteile mit KTW- und W 270-Zulassung, nach UBA-Bewertungsgrundlage, bis DN 20 Schallschutzzulassung nach DIN EN ISO 3822 Klasse 1 (DN 25 und DN 32 Klasse 2), DIN EN 12729 (DN 50 mit Durchflusswerten nach DVGW W 570)/DIN EN 1717, ÜA-Reg.-Nr. R-15.2.3-21-17048, WIEN-ZERT,
Druckstufe PN 10,
max. Betriebstemperatur 60 °C,
kurzfristige Spitzentemperatur 65 °C,
Hinweis: die Anforderung zur Wartung gem. DIN EN 806-5 ist einzuhalten,
Außengewinde für flachdichtende Verschraubungen, DN 20,
liefern und montieren.
Menge: 1,000 Stk

**03.02.45 Messkapsel-Anschlussstück mit Übertrömkappe**
Messkapsel-Anschlussstück mit Übertrömkappe,
zur Montage von Messkapsel Wasserzählern.
Nenndurchfluss: 1,5 m³/h
Nenntemperatur: bis 90°C
Nenndruck:  10 bar
Anschlussgewinde: 3/4"
Baulänge:  110 mm,
Fabrikat in Abstimmung mit dem AG,
liefern und montieren.
Menge: 1,000 Stk

**03.02.46 Funk Messkapsel Wasserzähler**
Funk Messkapsel Wasserzähler
für Kaltwasser bis 30°C oder Warmwasser bis 90°C geeignet,
hohe Messgenauigkeit und -stabilität durch Mehrstrahl Koaxialprinzip,
mit Funkschnittstelle und Durchflussrichtungserkennung
zugelassen nach der Europäischen Messgeräterichtlinie (MID)
Technische Daten:
Dauerdurchfluss Q3: 2.500 l/h
Max. Durchfluss Q4: 3.125 l/h
Min. Durchfluss Q1: 62,5 l/h
Anlauf-Durchfluss: horizontal ca. 15 l/h
  vertikal ca. 22 l/h
Druckverlustklasse: 0,63 bar
Nenndruck PN:  10 bar
Genauigkeitsklasse: R40, H/R40V
Einbaulagen:  horizontal, vertikal, überkopf
Datenübertragung: Funk
Service-Schnittstellen: optisch
Schutzklasse:  IP65
Anzeigenbereich:  0,1 l - 9.999 m³

Technische Daten Funk:
Funkmodus:  unidirektional; Standard: Mode C1 nach OMS V4
Funkdatenübertragung:
- Standard:
- Jahresstichtagswert (als OMS-Datenpunkt)
- Verbrauchsdaten von 12 Monatsmitten-und Monatsendwerten
- Statusinformationen
Betriebsfrequenz: 868,95 MHz
Sendeleistung:  0,003 - 0,015 W
Sendedauer:  0,008 - 0,014 sec
CE-Konformität:  nach Richtlinie 2014/53/EU (RED)
Datensicherheit:  Verschlüsselung nach OMS-Standard;
  anerkannt durch BSI TR-03109
Zukunftssicherheit:  vorbereitet für die EED (Richtlinie
  2012/27/EU),
Fabrikat in Abstimmung mit dem AG,
liefern und montieren.
Menge: 1,000 Stk

**03.02.47 AV 15, f**
Frostsichere Außenarmatur, mit Bediengriff, Bausatzausführung,
geeignet für die Rohbauinstallation und für die nachträgliche Installation bei bereits fertiggestellter Außenwand,
im geschlossenen Zustand mediumberührte Metallteile aus entzinkungsfreiem und korrosionsbeständigem Rotguss, beständig gegen aggressives Wasser,
universelle Baulänge für alle gängigen Einbautiefen, Innenoberteil für schnellen Öffnungsvorgang (zwei Umdrehungen), Kegel mit innenliegender RV-Feder, EPDM-Sitzdichtung,
verlängerbar durch optional erhältliches Verlängerungsset, integrierter RV und Rohrbelüfter als Sicherungskombination HD,
Eingang Rohraußengewinde, totraumfrei,
inklusive Schlauchkupplung für gängige Stecksysteme,
hohe Auslaufleistung bis zu 45 l / min (1 bar),
mit diebstahlgeschütztem Funktionsbelüfter zur automatischen Entleerung,
matt verchromter Bediengriff mit Überdrehschutz,
inklusive fixiertem Verdrehschutz,
inklusive zweiteiliger Wandscheibe für wandbündigen Abschluss, Auslaufgehäuse mit Montageflächen, DVGW-Zulassung nach DIN EN 17821, ÖVGW-Zulassung, BELGAQUA-Zulassung, VA-Zulassung, Kunststoffteile mit KTW- und W 270-Zulassung, nach UBA-Bewertungsgrundlage, Schallschutzzulassung nach DIN EN ISO 3822 Klasse 1, DIN EN 1717,
min. Einbautiefe 150 mm,
max. Einbautiefe 415 mm,
Druckstufe PN 16,
max. Betriebstemperatur 65 °C
Eingang Rohraußengewinde, DN 15 (R 1/2),
liefern und montieren.
Menge: 1,000 Stk
Produkt:
  Artikel:
    Artikelnummer: 5740001500
    Artikelkurztext: AV 15, f

**03.02.48 Bediengriff, abschließbar**
Bediengriff abschließbar, zur Sicherung der Zapfstelle,
zum nachträglichen Anbau auf das Auslaufgehäuse der zuvor beschriebenen frostsicheren Außenarmaturen, bestehend aus glanzverchromtem Bediengriff mit Schloss und zwei Bartschlüsseln, passend für alle Nennweiten,
liefern und montieren.
Menge: 1,000 Stk

*Hinweis: Vorbeschrieb und technische Daten Hygienespülung*
Vorbeschrieb und technische Daten Hygienespülung
Hygienespülung, mit DVGW Konformitätsbescheinigung nach DVGW Arbeitsblatt W 540 AS-0605CQ0214. Bestimmungsmäßiger Wasserwechsel wird durch eine automatische Spülung sichergestellt.
Verhinderung von Stagnation. Über die integrierte
Steuereinheit werden feste Spülintervalle oder feste
Spülzeitpunkte definiert. Über vorgelagerte Sensorik -
Temperatursensor oder Volumenstromsensor mit
Temperatursensor - können Spülungen temperaturgeführt
ausgelöst werden.

Technische Daten:
Trinkwasseranschluss: R 1/2" MF-fähig
Abwasseranschluss: DN50
Betriebsdruck:  max. 1,0 MPa (10 bar)
Betriebstemperatur: 0°C - 70°C
Mindestfließdruck:  500 hPa (500 mbar)
Durchflussmenge:  10 l/min; optional: 4,0 l/min
Nennspannung:  230 V
Netzfrequenz:  50 Hz
Betriebsspannung:  12 V DC

Für das ausgeschriebene Produkt liegt eine Haftungsübernahmevereinbarung zwischen dem
Hersteller und dem ZVSHK bzw. dem BTGA vor.

Die Montage- und Einbauvorgaben des Herstellers sind einzuhalten.
Einstellen von automatischen Spülauslösungen gemäß den technischen Regeln der Trinkwasserinstallation (TRWI) ist der
bestimmungsgemäße Betrieb der Trinkwasseranlage sicher zu stellen. Daher sind die vorher ausgeschriebenen automatischen Spülauslösungen auf die entsprechenden Nutzungshäufigkeiten und die Entnahmemengen einzustellen.

Die eingestellten Parameter (nach Raumbuch) sind der Bauleitung spätestens bei der Nutzungsübergabe, an den
Betreiber, schriftlich vorzulegen.

*Hinweis: Vorbeschrieb Betriebsart*
Vorbeschrieb Betriebsart

Betriebsart der Hygienespülung: Zeit
Auslösen des Spülvorgangs nach individuell festgelegtem Spülzeitpunkt und individuell festgelegter Spüldauer.
Die Parametrisierung wird mit Hilfe einer App für Smartphone oder Tablet vorgenommen. Mit der Bluetooth- Verbindung werden die Einstellwerte und die Führungsgrößen an die Steuereinheit der Hygienespülung übertragen. Die Hygienespülung speichert die Daten der Spülvorgänge. Spülbeginn und Spülende werden auf der Steuereinheit gespeichert und über die Bluetooth-Verbindung mit Smartphone oder Tablet ausgelesen.

**03.02.49 Hygienespülung mit 1 Wasseranschluss**
Hygienespülung mit 1 Wasseranschluss
Verwendungszweck:
- zum Verhindern von Stagnation in Trinkwasserleitungen
- zur AP-Montage
- zur UP-Montage
- für Duofix und GIS Vorwandinstallationen

Eigenschaften:
- Zulassung nach (DIN) EN 1717 / (DIN) EN 13077
- mit Überlaufschutzsensor
- Drahtgebunden vernetzbar mit Gateway via Bus
- Schnittstelle Digital I/O (zentrale Spülauslösung, potentialfreie
  Störungsanzeige, Ansteuerung externes Magnetventil)
- Magnetventil stromlos geschlossen
- Armaturengruppe I nach EN ISO 3822-1
- Schallschutz nach DIN 4109
- Brandschutz nach I 30 bis I 90 und F 30 bis F 90
  (nur in Verbindung mit Quattro)

Technische Eigenschaften:
- Höhe: 48,5 cm
- Tiefe: 8,7 cm
- Betriebsspannung:  12 V DC
- Betriebstemperatur - min. bis max.: 0-70 °C
- Fließdruck - min. bis max.:  50-1000 kPa
- Leistungsaufnahme Stand-by:  1 W
- Nennspannung: 230 V AC
- Netzfrequenz: 50 Hz
- Schutzart:  IP45
- Spülleistung pro Magnetventil: 10 l/min
- Außendurchmesser:  50 mm
- DN / Nennweite:  50
- Leistungsaufnahme:  7,2 W
- kegeliges Außengewinde: 1/2 "
- Nettogewicht:  2,920 kg

Lieferumfang:
- Magnetventileinheit mit Sicherungsstift und
  Durchflussbegrenzer
- Kupplungsstück
- Netzteil 230 V / 12 V / 50 Hz mit Ausgangskabel
  Länge 5 m
- Steuereinheit
- Rohbauset
- Bauschutz ablängbar
- Befestigungsmaterial,
liefern und montieren.
Menge: 1,000 Stk

**03.02.50 Abdeckplatte für Hygienespülung**
Abdeckplatte für Hygienespülung
Verwendungszwecke:
- zum Abdecken der Serviceöffnung von Hygienespülungen

Technische Eigenschaften:
- Werkstoffbezeichnung: Kunststoff
- Farbe / Oberfläche: weiß-alpin
- Nettogewicht: 0,268 kg
- Maße: 24,6 x 16,4 cm

Lieferumfang:
- Befestigungsrahmen
- Befestigungsmaterial,
liefern und montieren.
Menge: 1,000 Stk

*Hinweis: Vorbemerkungen Brandschutz*
Vorbemerkungen
Brandschutz-Rohrabschottung um brennbare Rohre,
Einbau in Massivwänden/Massivdecken
Anforderung:
feuerbeständig (R 90 nach DIN 4102-11)
Rohre: brennbare Versorgungsrohre bis Da = 110 mm

Einbau in:
Wände aus Mauerwerk, Beton bzw. Stahlbeton oder Porenbeton mit Bauteilstärke = 100 mm und
Decken aus Beton bzw. Stahlbeton oder Porenbeton mit Bauteilstärke = 150 mm

Werkstoff:  Steinwolle
Baustoffklasse: A2 nach DIN 4102-1 bzw. A2L s1 d0 nach EN
  13501-1
Schmelzpunkt: > 1000 °C nach DIN 4102-17
Rohdichte:  150 kg/m³
Oberfläche:  gitternetzverstärkte, farblich markierte
  Aluminiumfolie
Anwendbarkeitsnachweis: abP Nr. P-3726/4140-MPA BS

Einbau/Ringspaltverschluss:
Formschlüssig in passende Kernbohrung ohne zusätzlichen Ringspaltverschluss.
Der verbleibende Zwischenraum Decke/Wand/Schale ist mit mineralischem Mörtel oder Beton auszufüllen.
Parallele Installationen:
Einbau ohne Mindestabstand zu anderen Rohrabschottungen, Kabelabschottungen und Absperrvorrichtungen gegen Feuer und Rauch in Lüftungsleitungen entsprechend DIN 18017-3 gemäß Anwendbarkeitsnachweis zulässig.

Die ordnungsgemäße Ausführung ist vom Ersteller der Abschottung nach Abschluss der Arbeiten durch eine Übereinstimmungserklärung zu bescheinigen.
Ein Kennzeichnungsschild ist ausgefüllt und unterschrieben neben der Abschottung dauerhaft zu befestigen,
liefern und montieren.

angebotener Hersteller/Typ: ". . . . . . . . . . . . . . . ."

**03.02.51 Rohrdurchführung DN 32, MVR 40x3,5**
Leistung wie zuletzt in vollem Wortlaut beschrieben jedoch:
Rohrbezeichnung: Metallverbundrohr DN 32, 40x3,5
Außendurchmesser der Rohre: 40 mm
Bekleidungsdicke:  40 mm.
Menge: 3,000 m

**03.02.52 WDS, DN 12**
Dämmung der Trinkwasserleitungen (kalt, warm), 100%
im Bereich der Vorwand und unter Putz (WDS)
bestehend aus:
- Schläuche aus flexiblem geschlossenzelligem
  Weichschaum,
einschl. der Formstücke für Bögen und Abzweige, allem
Zubehör für eine fachgerechte Montage nach Herstellerangaben liefern und montieren,
für Metallverbundrohr DN 12.
Menge: 7,000 m

**03.02.53 WDS, DN 15**
Leistung wie zuletzt in vollem Wortlaut beschrieben, jedoch:
für Metallverbundrohr DN 15.
Menge: 6,000 m

**03.02.54 WDS, DN 20**
Leistung wie zuletzt in vollem Wortlaut beschrieben, jedoch:
für Metallverbundrohr DN 20.
Menge: 17,000 m

**03.02.55 WDS, DN 25**
Leistung wie zuletzt in vollem Wortlaut beschrieben, jedoch:
für Metallverbundrohr DN 25.
Menge: 12,000 m

**03.02.56 WDS, DN 32**
Leistung wie zuletzt in vollem Wortlaut beschrieben, jedoch:
für Metallverbundrohr DN 32.
Menge: 2,000 m

*Hinweis: Vorbemerkungen*
Vorbemerkungen
Steinwolleschalen mit Alu-Gitterfolie 100% nach EnEV.
Wärmedämmung aus vorgeformten, einseitig aufgeschlitzten Schalen aus Steinwolle, nicht brennbar nach DIN 4102, mindestens Brandklasse A2,
beständig für die in der Leistungsbeschreibung angegebenen Anlagentemperatur.
Schalen fugendicht auf das Rohr aufbringen und mit nicht brennbarem Spezialkleber verkleben bzw. mit verzinktem Bindedraht fest auf dem Rohr befestigen.
Schwefelfrei und fäulnisfest ohne korrosionsfördernden Stoffe, alukaschiert, als Diffusionssperre fugendicht auf das Rohr aufbringen,
Querstöße mit selbstklebendem Alu-Band diffusionsdicht verklebt,
Rechenwert der Wärmeleitfähigkeit = 0,035 W/(mK) hydrophybiert.
Schmelzpunkt > 1000 °C
Die Kosten für Bogen, Abzweige, Manschetten, Befestigungsmaterial sind in die Einheitspreise mit einzukalkulieren.
An den wesentlichen Stellen sind Farbkennzeichnungsringe nach DIN 2404 anzubringen (Farben nach DIN 5381), Festlegung gemeinsam mit der Bauleitung,
einschließlich allem Zubehör für eine fachgerechte Montage,
Dämmung für Kaltwasserleitungen aus Metallverbundrohr, im Bereich von Unterhangdecken, Schächten, (WDM)
liefern und montieren.

**03.02.57 MIWO_WDM, DN 15**
Leistung wie zuletzt in vollem Wortlaut beschrieben, jedoch:
für Metallverbundrohr DN 15.
Menge: 35,000 m

**03.02.58 MIWO_WDM, DN 25**
Leistung wie zuletzt in vollem Wortlaut beschrieben, jedoch
für Metallverbundrohr DN 25.
Menge: 12,000 m

**03.02.59 MIWO_WDM, DN 32**
Leistung wie zuletzt in vollem Wortlaut beschrieben, jedoch
für Metallverbundrohr DN 32.
Menge: 36,000 m

**03.02.60 Zulage Blech-Mantel DN 15**
Ummantelung aus Blechmantel (WDB)
als Zulage für Metallverbundrohrleitungen DN 15 mit
Mineralwolledämmung,
einschließlich Ausschnitte Rohrhalterungen und Zubehör für
eine fachgerechte Montage,
liefern und anbringen.
Menge: 5,000 m

**03.02.61 Zulage Blech-Mantel DN 32**
Leistung wie zuletzt in vollem Wortlaut beschrieben,
jedoch für Metallverbundrohr DN 32.
Menge: 8,000 m

**03.02.62 Zulage Bogen DN 32, WDB**
Bogen DN 32, bis 90°, Radius bis 1,5 f. D.
Rohraußendurchmesser 40 mm, Dämmung 100%,
als Zulage zur Dämmung und Blechmantel an
Metallverbundrohrleitungen DN 32,
einschließlich Zubehör für eine fachgerechte Montage,
liefern und montieren.
Menge: 2,000 Stk

**03.02.63 Zulage PVC-Mantel DN 15**
Ummantelung aus PVC-Folie (WDP), schlagzäh, grau,
0,35 mm stark, schwerentflammbar DIN 4102 Teil 1, B1,
Nähte quellverschweißt.
als Zulage für Plastmantel an
Metallverbundrohrleitungen DN 15 mit Mineralwolledämmung,
einschließlich Ausschnitte Rohrhalterungen und Zubehör für
eine fachgerechte Montage,
liefern und anbringen.
Menge: 30,000 m

**03.02.64 Zulage PVC-Mantel DN 25**
Leistung wie zuletzt in vollem Wortlaut beschrieben, jedoch
für Metallverbundrohr DN 25.
Menge: 12,000 m

**03.02.65 Zulage PVC-Mantel DN 32**
Leistung wie zuletzt in vollem Wortlaut beschrieben, jedoch
für Metallverbundrohr DN 32.
Menge: 28,000 m

**03.02.66 Zulage Bogen DN 15, WDP**
Bogen bis 90°, Radius bis 1,5 f. D.
Rohraußendurchmesser 20 mm, Dämmung 100%,
als Zulage für Plastmantel an
Metallverbundrohrleitungen DN 15 mit Mineralwolledämmung,
einschließlich Zubehör für eine fachgerechte Montage,
liefern und montieren.
Menge: 12,000 Stk

**03.02.67 Zulage Bogen DN 32, WDP**
Leistung wie zuletzt in vollem Wortlaut beschrieben, jedoch
Bogen DN 32.
Menge: 17,000 Stk

**03.02.68 Zulage T-Stück DN 15, WDP**
T-Stück DN 15, einschl. reduzierter Kombinationen,
Rohraußendurchmesser 20 mm, Dämmung 100%,
als Zulage für Plastmantel an
Metallverbundrohrleitungen DN 15,
einschließlich Zubehör für eine fachgerechte Montage,
liefern und montieren.
Menge: 2,000 Stk

**03.02.69 Zulage T-Stück DN 32, WDP**
Leistung wie zuletzt in vollem Wortlaut beschrieben, jedoch
T-Stück DN 32, einschließlich reduzierter Kombinationen.
Menge: 2,000 Stk

**03.02.70 Anschluss an vorh. TW-Hauseinspeisung**
Anschluss an vorhandene Trinkwasserhauseinspeisung DN 32,
einschließlich Übergangs- und Anschlussstück für
Metallverbundrohr herstellen.
Menge: 1,000 Stk

**03.02.71 Dichtungseinsatz**
Dichtungseinsatz Curaflex Nova® Uno/T mit ITL-System zur Abdichtung von Durchdringungen mit Rohren und Kabel. Aufklappbar, für bereits verlegte Leitungen.
Dicht gegen drückendes und nichtdrückendes Wasser.
Einsatz in bauseitiges Futterrohr oder Kernbohrung (Weiße Wanne).
Dichtungseinsatz Curaflex Nova® Uno/T mit ITL als geteilte Dichtung,
aufklappbar, für bereits verlegte Leitungen,
mit Gestellringen aus Hochleistungskunststoff,
mit integrierter Drehmomentkontrolle durch selbstabscherende Spezialmuttern,
mit Elastomer-Dichtung, Dichtbreite 40 mm, aus EPDM,
Dichtigkeit gegen drückendes und nichtdrückendes Wasser, gasdicht, mit geprüfter Radondichtigkeit,
erfüllt Anforderungen nach FHRK-Standard 40,
geprüft nach FHRK Prüfgrundlage GE 101,
mit FHRK-Qualitätssiegel ausgezeichnet,
mit Umwelt-Produktdeklaration (EPD),
wartungsfreie Ausführung (kein Nachspannen erforderlich),
mit 25 Jahre Garantie,
einschließlich Kernbohrungsversiegelung bei Einsatz in Kernbohrungen,
Außendurchmesser der Medienleitung: 40 mm
Futterrohr-/Kernbohrungsinnendurchmesser: ca. 110 mm,
liefern und nach Einbauanleitung des Herstellers montieren.
Menge: 1,000 Stk

**03.02.72 Druckprüfung**
Druckprüfung
Das fertiggestellte Leitungssystem für Trinkwasser ist
entsprechend den Vorschriften der DIN EN 804-4, DIN
1988 in der z. Zeit geltenden Fassung zu spülen und
einer Dichtheitsprüfung zu unterziehen.
Die Druckprüfung ist mit filtriertem Wasser
vorzunehmen, wobei darauf zu achten ist, dass das
TW-Netz vollständig gefüllt und entlüftet ist.
Die Art des Prüfverfahrens ist in Abhängigkeit des
Werkstoffes der Installation und der Einstufung der
hygienischen Anforderungen des Gebäudes zu wählen.
Die Prüfung erfolgt durch eine Dichtheitsprüfung vor
der Belastungsprüfung.
Die Dichtheitsprüfung wird mit einem Prüfdruck von 150 hPa durchgeführt. Nach Aufbringen des Prüfdruckes muss die Prüfzeit bis zu einem Leitungsvolumen von 100 Litern mindestens 120 Minuten betragen. Je weiteren 100 Litern Leitungsvolumen muss die Prüfzeit um jeweils weitere 20 Minuten erhöht werden.
Die Belastungsprüfung wird mit einem max. Prüfdruck von
0,3 MPa durchgeführt und wird kombiniert mit einer Sichtprüfung aller Rohrverbindungen.
Die Belastungsprüfung soll bei Nennweite bis DN 50 max. 0,3
MPa und bei Nennweiter über DN 50-100 max. 0,1 MPa
betragen.
Nach Aufbringen des Prüfdruckes beträgt die Prüfzeit 10
Minuten.
Während der Prüfzeit darf kein Druckabfall erkennbar sein.
Kanalverlegte Leitungen sind mit einem erhöhten Prüfdruck von 15 bar abzudrücken.
Die Dichtigkeit ist mittels schreibender Überwachung nachzuweisen, einschließlich folgender Nebenleistungen:
Einschrauben von Stopfen an den Entnahmestellen bis zur
restlosen Fertigmontage,
Stellen einer Wasserdruckpumpe, wenn der Wasseranschluss noch nicht vorhanden ist.
Wiederentleeren des Leitungsnetzes bei Einfriergefahr.
Mit Zustimmung der Bauleitung kann das Rohrnetz in mehreren Abschnitten strangweise abgedrückt werden.
Liefern aller für das Abdrücken der Anlage erforderlichen Kleinmaterialien.
Menge: 1,000 Stk

**03.02.73 Spülen der Trinkwasserleitung**
*** Pauschalposition
Spülen der gesamten Trinkwasser-Installation,
nach erfolgter Druckprüfung, vor Inbetriebnahme,
nach DIN EN 806-4, DIN 1988
Filterprüfung auf DIN / DVGW-gerechte Ausführung
ggf. Filter-Wechsel,
Verbindung der Rohrleitung mit dem Spülgerät über
flexible Anschlussleitungen,
Bereitstellung öl- und keimfreier Druckluft in
ausreichender Menge, spülen mit einem Luft-
Wassergemisch unter Druck,
mittels eines Wasserzählers muss das Spülen
nachgewiesen werden, Mindestfließgeschwindigkeit von
0,5 m/s nicht unterschreiten,
Spülwasser muss filtriert sein, nach Erlaubnis der
Bauleitung darf das Spülen auch abschnittsweise
erfolgen, wobei der Spülvorgang von unten nach oben
vorgenommen werden muss.
Die Spüldauer pro Zapfstelle soll mind. 2 Min.
betragen, pro lfd. m Rohrnetz mind. 15 Sek.
Sämtliche Entnahmestellen werden geöffnet und nach
einer Spüldauer von 2 Min. pro Zapfstelle in
umgekehrter Reihenfolge geschlossen.
Armaturen und Geräte, die durch Feststoffe durch den
Spülgang Schaden erleiden können, sind auszubauen,
durch Passrohre zu ersetzen und nach dem Spülen wieder
einzubauen.
Bestätigung der DIN-gerechten Spülung an Auftraggeber
durch Übergabe eines Spül-Zertifikats.
Lieferung sämtlicher Materialien, Betriebsstoffe,
Medien und Geräte, die für die Spülung erforderlich
sind.
Menge: 1,000 psch

**03.02.74 Protokollierte Nutzungsübergabe**
*** Pauschalposition
Protokollierte Nutzungsübergabe an den Betreiber mit
Einweisung und Hinweis auf seine Pflichten zum
bestimmungsgemäßen Betrieb/Wartung der
Trinkwasseranlage.
Menge: 1,000 psch

**03.02.75 Bakteriologische Untersuchung**
Bakteriologische Untersuchung des Trinkwassers
Eine Hygieneuntersuchung ist von einer behördlich oder
gleichzusetzenden Stelle auf Einhaltung der Trinkwasserqualität nach der Trinkwasserverordnung,
einschließlich Entnahme der Wasserprobe in Gegenwart
der örtlichen Bauleitung und eines Vertreters des
Auftraggebers nachzuweisen, dazu zählen folgende
Parameter:
- Koloniezahl bei 22°C nach TrinkwV §15, Abs. 1c
- Koloniezahl bei 36°C nach TrinkwV §15, Abs. 1c
- Coliforme Bakterien nach DIN EN ISO 9308-1 (K12)
- Escherichia coli nach DIN EN ISO 9308-1 (K12)
- Enterokokken nach DIN EN ISO 7899-2 (K15).
Menge: 2,000 Stk

**03.02.76 Hinweisschilder für Armaturen, Rohrleitungen**
Hinweisschilder für Armaturen, Rohrleitungen,
beschriftet, zur Montage am Rohr oder an der Wand.
Bezeichnungsschild mit mehrzeiliger Beschriftung,
Schild aus mehrschichtigem Kunststoff, gedruckt,
Höhe : 70 mm
Breite: 210 mm.
Menge: 5,000 Stk

**03.02.77 Rohr-Kennzeichnungsband**
*** Pauschalposition
Rohr-Kennzeichnungsband
zur Kennzeichnung von Versorgungsleitungen nach DIN
2403 mit Durchflußmedium und Fließrichtung.
Aus Kunststoff auf Silikonpapierträger zum direktem
Ablösen auf die Rohrleitung
Rollenbreite 90 mm, witterungsbeständig,
wisch- und kratzfest, lösungsmittelbeständig,
Temperaturbeständig von -40°C bis + 150°C
Größe 2 für Rohrleitungen DN 10-80
Beschriftung:
1 Rolle Trinkwasser, kalt (blau).
Menge: 1,000 psch

#### Titel 03.03 Sanitärobjekte

**03.03.1 Waschtisch aus Sanitärporzellan, weiß**
Waschtisch aus Sanitärporzellan, weiß
Breite 550 mm, Tiefe 450 mm,
nach DIN 1386, DIN EN 32, DIN EN 111
Hahnloch mittig offen,
mit rundem Überlauf,
sowie aller erforderlichen Dichtungs-, Befestigungs-
und Kleinmaterialien,
liefern und montieren.
Menge: 4,000 Stk

**03.03.2 Waschtisch barrierefrei**
Waschtisch barrierefrei
Verwendungszwecke:
- zur Nutzung durch Rollstuhlfahrer geeignet
Eigenschaften:
- ergonomisch geformte Vorderseite
- Becken flach
- entspricht der DIN 18040
- 10 Jahre Nachkaufgarantie

Technische Eigenschaften:
- Farbe: weiß
- Werkstoff: Sanitärkeramik
- Nettogewicht: 17,200 kg
- Breite: 600 mm
- Höhe: 160 mm
- Tiefe: 550 mm
- Hahnloch: mittig
- Überlauf: sichtbar
- Abstand der Schraubenlöcher: 280 mm,
sowie aller erforderlichen Dichtungs-, Befestigungs-
und Kleinmaterialien,
liefern und montieren.
Menge: 1,000 Stk

**03.03.3 DE 6,5kW**
E-Kleindurchlauferhitzer elektronisch geregelt,
druckfeste Bauart, mit effektivem und wartungsfreundlichem Blankdraht-Heizsystem IES®, Sensortaste und drei unterschiedlich farbige LED zur Bestimmung der maximalen Auslauftemperatur in drei Stufen (35 °C, 38 °C und 45 °C), auswechselbare Heizkartusche,
abnehmbare Blende für den Zugang zur Haubenschraube, geeignet zur Nacherwärmung von vorerwärmtem Wasser (z.B. Solaranlage),
optisch integrierter Wandhalter für einfache Aufsteckinstallation, Strahlregler, T-Stück 3/8" und Druckschlauch 3/8" × 50 cm zur einfachen Installation mit üblicher Sanitärarmatur im Lieferumfang enthalten, Netzanschlussleitung, 3/8" Anschlüsse, IP25.

Leistung/Spannung: 6,5 kW / 400 V
Absicherung:  2 x 16 A
Anschluss:  Festanschlussdose
Nennquerschnitt:  2,5 mm²
Warmwasserleistung: 3,5 l/min ca.40°C
Einschaltwassermenge: 1,5 l/min
Einsatz Handwaschbecken mit Temperaturbegrenzung
Gewicht:  Gerät 1,5 kg mit Wasser
Maße Gerät (HxBxT): 135 x 186 x 87 mm,
liefern und betriebsbereit montieren.
Menge: 5,000 Stk

**03.03.4 Einhand-Waschtischbatterie**
Einhand- Einloch Waschtischbatterie, DN 15, verchromt
Produkteigenschaften:
- Strahlreglertyp: PCA® konstante Durchflussleistung unabhängig vom Fließdruck
- Verbindung: Anschluss über flexible Druckschläuche
- Montage: 1-Loch
- Hebel/Bediengrifftyp: Einhandbedienhebel/Griff, Hebel mit W+K-Kennzeichnung
- Auslaufart: Feststehender Auslauf
- Temperatureinstellungen: Temperaturbegrenzer
- Mechanische Teile: ø 3.5 classic Steuerpatrone mit keramischen Dichtscheiben zur Wassermengen- und Temperatureinstellung
- Spezielle Eigenschaften: Rapid-Montagesystem
- Durchfluss bei 300 kPa (Durchflussbegrenzer): 4,80 l/min

Bestimmungen / Vorschriften:
- EN Standard: EN 817
- Geräuschklasse: I (ISO 3822)

Zulassungen:
- DVGW: DW-6506DO0165
- ABP: PA-IX 10072/IO
- Konformitätserklärung: DoC

Technische Eigenschaften:
- DN-Größe: DN15
- Ausladung: 101 mm
- Material: Messing
- Heißwasserversorgung: max. +70°C
- Arbeitsdruck: 50 - 1000 kPa
- Anschlussgröße: G3/8
- Sicherungseinrichtung (EN1717): AA,
liefern und montieren.
Menge: 4,000 Stk

**03.03.5 Einhand-Waschtischbatterie, langer Bedienhebel**
Einhand-Einloch Waschtischbatterie, DN 15, verchromt,
langer Bedienhebel
Produkteigenschaften:
- Strahlreglertyp: CASCADE® Strahlregler, PCA® konstante Durchflussleistung unabhängig vom Fließdruck
- Verbindung: Anschluss über flexible Druckschläuche
- Montage: 1-Loch
- Hebel/Bediengrifftyp: Einhandbedienhebel/Griff, Bedienungshebel lang, Hebel mit W+K-Kennzeichnung
- Auslaufart: Feststehender Auslauf
- Temperatureinstellungen: Temperaturbegrenzer, Heißwassersperre einstellbar (im Lieferumfang enthalten)
- Mechanische Teile: ø 4.0 Steuerpatrone mit keramischen Dichtscheiben zur Wassermengen- und Temperatureinstellung
- Spezielle Eigenschaften: Armaturenkörper aus entzinkungsbeständigem Messing (DZR), Hansa 3S-Installation: System für sichere und schnelle Montage
- Durchfluss bei 300 kPa (Durchflussbegrenzer): 6,00 l/min

Bestimmungen / Vorschriften:
- EN Standard: EN 817
- Geräuschklasse: I (ISO 3822)

Zulassungen:
- DVGW: DW-6506CS0581
- ABP: PA-IX 38882/IO
- Konformitätserklärung: DoC

Technische Eigenschaften:
- DN-Größe: DN15
- Ausladung: 114 mm
- Material: Messing
- Heißwasserversorgung: max. +70°C
- Arbeitsdruck: 50 - 1000 kPa
- Anschlussgröße: G3/8
- Sicherungseinrichtung (EN1717): AA,
liefern und montieren.
Menge: 1,000 Stk

**03.03.6 Röhrengeruchverschluß 1 1/4"**
Röhrengeruchverschluss 1 1/4"
mit Abgangsrohr 220 mm, mit Schubrosette,
Verstellrohr 120 mm, verchromt
liefern und montieren.
Menge: 4,000 Stk

**03.03.7 Ablaufarmatur für Waschtisch**
Ablaufarmatur für Waschtisch, als Schaftventil 11/4" mit Überlauf, Messing Platte 60 mm, mit Profildichtung,
Oberfläche verchromt,
liefern und montieren.
Menge: 4,000 Stk

**03.03.8 Eckventil**
Eckventil,
mit Prüfzeichen,
aus Messing, verchromt,
DN 15,
Oberteil DN 10,
als Absperr- und Anschlussventil,
Geräuschverhalten entsprechend DIN 4109 Gruppe I,
liefern und montieren.
Menge: 7,000 Stk

**03.03.9 Eckventil regulierbar, Filter**
Eckventil mit Regulierfunktion Comfort mit Filter
Mit Comfort-Griff. Zum Schutz hochwertiger Armaturen,
z.B. elektronisch gesteuerte Armaturen, gemäß DIN 3227.
Lieferumfang:
- Eckventil
- Comfort-Griff
- Filter (Maschenweite: 250 mym)
- ASAG easy (Selbstdichtendes Anschlussgewinde)
- Langer Schubschaft
- Zugfeste Messing-Konus-Quetschverschraubung mit
  Längenausgleich
- Schubrosette d: 54 mm
Technische Daten:
- Werkstoff: Messing konform TrinkwV
- Oberfläche: chrom
- Anschluss: DN 15 G 1/2 AG mit ASAG easy
- Abgang: DN 10 G 3/8 AG
- Zertifikate: P-IX 198/IA, ACS
- Geräuschklasse: I
- Durchflussklasse: A,
liefern und montieren.
Menge: 1,000 Stk

**03.03.10 Kombi-Eckventil 15/10**
Kombi-Eckventil,
mit Prüfzeichen,
aus Messing, verchromt,
DN 15,
Oberteil DN 10,
als Absperr- und Anschlussventil,
mit absperrbarem Schlauchanschluß,
Geräuschverhalten entspr. DIN 4109 Gruppe I,
liefern und montieren.
Menge: 1,000 Stk

**03.03.11 Tiefspül-WC, wandhängend**
Tiefspül-WC, wandhängend
Verwendungszwecke:
- für Druckspüler
- für UP-Spülkästen

Eigenschaften:
- Tiefspül-WC
- wandhängend
- mit Spülrand
- Typ 1, Vollmenge 6 / 5 l, nach EN 997
- spült mit 4,5 l
- 10 Jahre Nachkaufgarantie

Technische Eigenschaften:
- Farbe:  weiß
- Werkstoff:  Sanitärkeramik
- Nettogewicht: 18,350 kg
- Breite:  355 mm
- Höhe:  340 mm
- Tiefe:  540 mm
- Befestigung WC-Sitz: von oben oder von unten
- Befestigungsabstand: 180 mm
- Bodenfreiheit: 80 mm
- Höhenverstellbar: Nein
- Spültechnik: Konventionell
- Wandbündig: Ja
sowie aller erforderlichen Dichtungs-, Befestigungs- und
Kleinmaterialien,
liefern und montieren.
Menge: 6,000 Stk

**03.03.12 WC-Sitz**
WC-Sitz, Befestigung von oben mit Absenkautomatik
Eigenschaften:
- WC-Deckel überlappend

Technische Eigenschaften:
- Farbe:  weiß
- Oberfläche:  glänzend
- Werkstoff:  Duroplast
- Scharnierwerkstoff:  Messing verchromt
- Nettogewicht:  2,960 kg
- Breite: 365 mm
- Höhe: 60 mm
- Tiefe: 455 mm
- Befestigungsabstand:  155 mm
- Absenkautomatik:  ja
- Befestigung:  von oben,
liefern und montieren.
Menge: 6,000 Stk

**03.03.13 Schallschutz-Set für Wand-WC**
Schallschutz-Set für Wand-WC
Zur Trennung zwischen schallharter Keramik
und der schallharten, in der Regel gefließten Wand.
Bestehend aus:
selbstklebender Schallschutz-Matte,
mit Ausschnitten für Ablauf, Zulauf und Befestigung,
mit 2 Schallschutzhülsen für die Befestigungsschrauben,
liefern und montieren.
Menge: 7,000 Stk

**03.03.14 Betätigungsplatte WC**
Betätigungsplatte Sigma 40, eckig, 2-Mengen-Spülung
Verwendungszwecke:
- Zur Spülauslösung bei Sigma UP-Spülkästen

Eigenschaften:
- Betätigung von vorne
- Drückerstangen schallgedämmt, werkzeuglose
 Schnelleinstellung

Technische Eigenschaften:
- Werkstoffbezeichnung: Edelstahl
- Farbe / Oberfläche: Platte, Taste: weiß matt /
  easy-to-clean-beschichtet
- Breite:  24,6 cm
- Höhe:  15,2 cm
- Tiefe:  0,4 cm
- Nettogewicht: 0,807 kg

Lieferumfang:
- Befestigungsrahmen
- 2 Distanzbolzen
- 2 Drückerstangen,
liefern und montieren.
Menge: 6,000 Stk

**03.03.15 Tiefspül-WC barrierefrei**
Tiefspül-WC, wandhängend, verlängerte Ausladung, barrierefrei
Verwendungszwecke:
- für Druckspüler
- für UP-Spülkästen

Eigenschaften:
- Tiefspül-WC
- barrierefrei
- wandhängend
- verlängerte Ausladung
- mit Spülrand
- Typ 1, Vollmenge 6 l, nach EN 997
- besonders für die Nutzung durch Rollstuhlfahrer geeignet
- entspricht der DIN 18040
- 10 Jahre Nachkaufgarantie

Technische Eigenschaften:
- Farbe:  weiß
- Werkstoff:  Sanitärkeramik
- Nettogewicht: 19,700 kg
- Breite: 355 mm
- Höhe: 340 mm
- Tiefe: 700 mm
- Befestigung WC-Sitz:  von oben oder von unten
- Befestigungsabstand:  180 mm
- Bodenfreiheit:  Ja
- Höhenverstellbar:  Nein
- Spültechnik:  konventionell
- TurboFlush-Spültechnik: Nein
- Wandbündig:  Ja
- Spülrohr verlängert,
einschl. Befestigungsmaterial und Dichtungsmanschette
liefern und montieren.
Menge: 1,000 Stk

**03.03.16 WC-Sitzring barrierefrei**
WC-Sitzring,
Eigenschaften:
- mit Scharnierwelle
- antibakteriell
- die max. Belastung des WC-Sitzes liegt mit 300 kg weit
  oberhalb der geforderten Werte nach DIN 19516

Technische Eigenschaften:
- Farbe:  weiß
- Werkstoff:  Duroplast
- Scharnierwerkstoff: Edelstahl
- Nettogewicht:  1,190 kg
- Breite: 360 mm
- Höhe: 40 mm
- Tiefe: 450 mm
- Befestigungsabstand: 155 mm
- Absenkautomatik: nein
- Befestigung:  von unten
- WC-Sitzring,
liefern und montieren.
Menge: 1,000 Stk

**03.03.17 Stützklappgriff drehbar, L= 850 mm**
Stützklappgriff, drehbar
- zwei parallele, übereinander angeordnete, durch einen
  Verbindungsbogen zusammengefügte Stangen
- dient zum Festhalten und Abstützen- mit durchgehendem,
  korrosionsgeschütztem Stahlkern und Wandplatte aus
  Polyamid mit integriertem Stahlkern
- kann nach oben und gebremst nach unten geklappt und in
  hochgeklappter Stellung nach links oder rechts zur Wand
  gedreht werden
- Montage an der Wand mit wandspezifischem
  Befestigungsmaterial
- Dichtband zur Abdichtung der Befestigungspunkte ist im
  Lieferumfang enthalten
- verdeckte Befestigung
- getestet bis 150 kg bei Verwendung mit Befestigungsmaterial
- empfohlenes maximales Gewicht des Anwenders: 150 kg
- Ausladung 850 mm, 259 mm hoch und 78 mm breit,
  Stangendurchmesser 33 mm
- aus hochglänzendem Polyamid in allen Hersteller Farben
- WC-Papierhalter, WC-Spülauslösung (Funk) und
  Bodenstützen nachrüstbar
- wird gemäß CE- und UKCA-Verordnung (EU) 2017/745 über
  Medizinprodukte produziert
- erfüllt die Anforderungen nach DIN 18040,
  ÖNORM B1600/1601 und SIA 500,
einschließlich erforderlichem Befestigungsmaterial,
liefern und montieren.
Menge: 2,000 Stk

**03.03.18 Aufrüstsatz WC-Spülauslösung (Funk)**
Aufrüstsatz WC-Spülauslösung (Funk)
- zum Aufrüsten an Stützklappgriffe
- zur einfachen Montage
- 50 mm breit, 68 mm hoch, 105 mm lang
- aus hochwertigem Polyamid nach Farbtabelle
- Sendefrequenz 868,4 MHz
- passend zu Funk WC-Spülsystemen von Geberit, Mepa,
  Viega, Sanit, Friatec, TECE und Grohe
- CE- und UKCA-Kennzeichnung nach EMV 2014/30/EU,
liefern und betriebsfertig montieren.
Menge: 1,000 Stk

**03.03.19 Aufrüstsatz WC-Papierhalter**
Aufrüstsatz WC-Papierhalter
- rechtwinklig angeordneter Aufsatzrollenhalter
- dient zur Nachrüstung am Stangensystem Durchmesser 33 mm sowie an Stützklappgriffen
- leichte Montage
- mit integrierter weicher, flexibler Rollenbremse
- 39 mm breit, 143 mm hoch, 139 mm tief
- aus hochwertigem Polyamid nach Farbtabelle,
liefern und montieren.
Menge: 1,000 Stk

**03.03.20 Rückenstütze**
Rückenstütze
- gepolsterte Lehne mit beidseitig angebrachten, rechtwinklig gebogenen Stangen und Befestigungsrosetten
- dient zum Abstützen des Rückens auf dem WC
- mit durchgehendem, korrosionsgeschütztem Stahlkern
- Montage an der Wand mit Rosetten
- 670 bis 730 mm breit, 220 mm hoch und 150 mm tief, Rückenstütze 350 mm breit, Stangendurchmesser 33 mm, Rosettendurchmesser 70 mm
- Rückenpolster aus schwarzem PUR
- Stangen aus hochwertigem Polyamid, mit antimikrobiell wirksamen Mikrosilber
- erfüllt die Anforderungen nach DIN 18040 und ÖNORM B1600/1601,
liefern und montieren.
Menge: 1,000 Stk

**03.03.21 Urinalbecken**
Urinalbecken, absaugend für Sifon im Urinal
mit Prüfzeichen, aus Sanitärkeramik,
wandhängend, Wasserzu- und Ablauf von hinten,
Ausladung 385 mm,
Breite 355 mm,
Höhe 620 mm,
Farbton weiss,
mit Absaugsifon,
Befestigung an Traggerüst,
liefern und montieren.

angebotenes Fabrikat/Typ: '.......................'
Menge: 3,000 Stk

**03.03.22 DE 13,5kW**
E-Kompaktdurchlauferhitzer elektronisch geregelt für konstante Warmwassertemperaturen, Untertischgerät, druckfeste Bauart, gradgenaue Temperaturen zwischen 20°C und 60°C dank Twin Temperature Control TTC®, Sensortastenbedienfeld mit LED-Anzeige, zwei programmierbare Festwerttasten, strömungsoptimiertes Blankdraht-Heizsystem IES®, doppeltes Sicherheitssystem, geeignet zur Nacherwärmung von vorerwärmtem Wasser bis 60°C (z.B. Solaranlage), Multiple Power System MPS® für Einstellung der maximalen Leistungsaufnahme bei der Installation, außen liegende 3/8" Wasseranschlüsse, T-Stück 3/8" und Druckschlauch 3/8" × 50cm im Lieferumfang enthalten, Netzanschlussleitung, druckfeste oder drucklose Installation direkt an die Armatur,
IP 24.

Leistung/Spannung: 13,5kW / 400 V
Absicherung:  3x16 A
Anschluss:  Festanschluss
Nennquerschnitt:  1,5 mm²
Warmwasserleistung: 4,8 l/min ca.45°C
Einschaltwassermenge: 2,0 l/min
Einsatz Küche, Teeküche
Gewicht Gerät:  2,2 kg mit Wasser
Maße Gerät (HxBxT): 294 x 180 x 110 mm,
liefern und betriebsbereit montieren.
Menge: 1,000 Stk

**03.03.23 Unterputz Masterbox**
Unterputz-Masterbox WBD-E-T Mischwasser, ThermoProtect-Thermostat,
Für Unterputz-Duscharmaturen Linus /Linus US Basic D-C-T. Elektronische Auslösung. Mit abgedichteten Gehäusedurchführungen und innenliegender Vorabsperrung.
Zusätzliche Aufnahme eines Magnetventils zur thermischen
Desinfektion möglich.
Lieferumfang:
- Masterbox
- Rohbaugehäuse
- Unterputz-Duscharmatur mit 2 Vorabsperrungen
- Magnetventil 6 V
- ThermoProtect Thermostat nach EN 1111, Verbrühungsschutz
  bei Ausfall der Kaltwasserversorgung
- 2 Vorfilter
- 2 Rückflussverhinderer RV (EN 1717: EB)
- Spülstutzen
- Putzdeckel
Technische Daten:
- Durchfluss bei 3 bar: 15 l/min
- Fließdruck: 1,0 - 5,0 bar
- Max. Ruhedruck: 8 bar
- Max. Betriebstemperatur: 70 °C
(für thermische Desinfektion 80 °C max. 10 min./Tag)
- Werkstoff: Gehäuse Kunststoff,
Wasserstrecke entzinkungsbeständiges Messing konform TrinkwV
- Abmessungen: B 125 mm x H 246 mm x T 158 mm
- Einbautiefe: 88 - 112 mm
- Anschluss:  2x G 1/2 IG
- Abgang:  G 1/2 IG
- Zertifikate:  P-IX 18001/IA, Belgaqua
- Geräuschklasse: I
- Durchflussklasse: A
Montagehinweis:
- Stromversorgung entsprechend der jeweiligen Dusch-Elektronik vorsehen,
liefern und betriebsbereit montieren.
Menge: 1,000 Stk

**03.03.24 Unterputz Dusche**
Unterputz-Dusche Linus D-C-T
Mischwasser, ThermoProtect-Thermostat
Für Unterputz-Masterbox WBD-E-T.
Auslösung per CVD-Touch-Elektronik mit automatischem Schließvorgang.
Optionaler Batterie- oder Netzbetrieb.
Geeignet zur Vernetzung mit Wassermanagement-System SWS.
Parametrierbar über Schell Single Control SSC.

Lieferumfang:
- Frontplatte
- Betätigungsknopf für Thermostat mit Überschubhülse,
  entriegelbare/arretierbare Temperatursperre 38 °C
- CVD-Touch-Elektronik, programmierbar, spritz- und
  strahlwassergeschützt IP65
- Montagerahmen
- Befestigungsmaterial

Technische Daten:
- Einstellmöglichkeiten über SWS/SSC
- Betätigungskraft (leicht / mittel /schwer)
- Manuelle Programmierung (Aus / Ein)
- Max. Laufzeit (1 - 950 s)
- Stagnationsspülung (Aus / 1 - 1000 s, alle 1 - 250 h nach
  letzter Spülung / alle 1 - 250 h)
- Betätigungssperrzeit (Aus / 1 - 255 s, Timeout 1 - 2000 min)
- Einstellmöglichkeiten über manuelle Programmierung
- Max. Laufzeit (4 - 120 s, 10 Programmstufen)
- Stagnationsspülung (Aus / 20 s, alle 24 h)
- Werkstoff: Betätigung Messing, Frontplatte Edelstahl
- Oberfläche: Betätigung chrom, Frontplatte Edelstahl gebürstet
- Abmessungen Frontplatte: B 173 mm x H 281 mm x T 11,5 mm
- Schutzart: IP65 (CVD-Touch-Elektronik),
liefern und betriebsbereit montieren.
Menge: 1,000 Stk

**03.03.25 UP-Netzteil**
UP-Netzteil für 1-12 CVD-Touch/IR Sensor Elektronik
Unterputz-Netzteil 9 VDC, 100 - 240 VAC, 50 - 60 Hz
Zur Spannungsversorgung von 1 - 12 CVD-Touch- und/oder Infrarot-Sensor Elektroniken. Geeignet für alle SSC- und SWS-fähigen Armaturen.
Lieferumfang:
- UP-Netzteil
- Adapterkabel
Technische Daten:
- Input: 100 - 240 VAC, 50 - 60 Hz
- Output: 9 VDC, 0,66 A,
liefern und montieren.
Menge: 1,000 Stk

**03.03.26 Anschlusskabel universal, Stecker 3-polig**
Universal-Anschlusskabel
Zur Verbindung zwischen Netzteil und
elektronischer Armatur. Geeignet für
alle SSC- und SWS-fähigen Armaturen.
Technische Daten
- Länge: 5 m
- Stecker 3-polig,
liefern und montieren.
Menge: 1,000 Stk

**03.03.27 Duschkopf, Neigungswinkel 12-32 °**
Duschkopf Comfort Flex, chrom
Neigungswinkel 12-32 ° verstellbar,
Vandalengeschützter Duschkopf mit Softstrahl und Antikalknoppen.
Abgewinkelte Bauform minimiert die Suizidwahrscheinlichkeit.
Lieferumfang:
- Duschkopf
Technische Daten:
- Durchfluss: max. 9 l/min druckunabhängig
- Werkstoff: Gehäuse Messing konform TrinkwV
- Oberfläche: chrom
- Neigungswinkel: 12 - 32 °
- Anschluss: DN 15 G 1/2 AG
- Zertifikate: P-IX 29941/IZ, DIN-DVGW, ACS, WRAS
- Geräuschklasse: I
- Durchflussklasse: Z
Hinweis:
- Strahlbild 12 °: a 260 mm, b 430 mm, c 690 mm
- Strahlbild 32 °: a 730 mm, b 480 mm, c 1210 mm,
liefern und montieren.
Menge: 1,000 Stk

**03.03.28 Grundkörper mit Pressflansch, DN 50, Auslauf senkrecht**
Grundkörper mit Pressflansch, DN 50, Auslauf senkrecht
Der Grundkörper Practicus aus Kunststoff dient in Kombination mit einem Aufsatzstück der Punktentwässerung und ist mit einem herausnehmbaren Geruchsverschluss und einer Bauzeitschutzabdeckung ausgestattet. Der Ablauf erfüllt besondere Schallschutzanforderungen gemäß den Messungen des Fraunhofer Instituts Stuttgart.
- Ausführung
System: 125
Abdichtung am Aufsatzstück: zu verklebende beiliegende Dichtmanschette (bd) nach DIN 18534
Abdichtung am Grundkörper: Pressdichtungsflansch (geeignet zur Ausbildung von wasserdichten Abdichtungen)
Sperrwasserhöhe: 50 mm
- Allgemeine Merkmale
Nennweite (DN): 50
Außendurchmesser (DA): 50 mm
Zulassung: Z-19.53-2414,Z-19.17-1719
- Abmessungen
Gewicht netto: 1,77 kg
Gewicht brutto: 2,06 kg
Durchmesser: 273 mm
Höhe: 207 mm
Behälter/Grundkörper:
Auslauf Anzahl: 1
Material Grundkörper: PP
Stutzen Ausführung: senkrecht
- Abdeckungsmerkmale
Geruchsverschluss: inklusive,
liefern und betriebsfertig montieren.
Menge: 1,000 Stk

**03.03.29 Aufsatzstück Designrost mit Dichtung**
Aufsatzstück Designrost, V4A, Lock&Lift, L 15
Das Aufsatzstück Variofix ist zur Kombination mit Objekt- und Badabläufen geeignet und ist höhen- und seitenverstellbar zur Anpassung an den Bodenbelag.
- Ausführung
System: 125
Dichtung: Lippendichtung
Abdichtung am Aufsatzstück: zu verklebende beiliegende Dichtmanschette (bd) nach DIN 18534
Wassereinwirkungsklasse nach DIN 18534-1 (bis einschließlich): W3-I
- Abmessungen
Höhenverstellbarkeit: 10 - 23 mm
Gewicht netto: 1,5 kg
Gewicht brutto: 1,77 kg
Durchmesser: 312 mm
Art der Höhenverstellbarkeit: teleskopisches Aufsatzstück
Höhe: 120 mm
- Abdeckungsmerkmale
Abdeckungsart: Designrost
Abdeckung Material: Edelstahl 1.4404 (V4A)
Abdeckung Farbe: silber
Rahmen Material: Edelstahl 1.4404 (V4A)
Verriegelung: Lock & Lift
Belastungsklasse: L 15 (EN 1253-1)
Rost Design: Kessel
Rutschhemmklasse: R9 nach DIN 51130; C nach DIN 51097
Rahmen Breite: 132 mm
Rahmen Länge: 132 mm
Aufsatzstück: dreidimensional verstellbar
Form Aufsatzstück: eckig
Aufsatzstück Material: ABS,
liefern und montieren.
Menge: 1,000 Stk

**03.03.30 Aufsatzstück Designrost**
Aufsatzstück Designrost, V4A, Lock & Lift, L15
Das Aufsatzstück ist in Kombination mit einem Grundkörper des modularen KESSEL-Baukastensystems zur Punktentwässerung im Innenbereich geeignet.
- Ausführung
System: 125
- Abmessungen
Gewicht netto: 0,18 kg
Gewicht brutto: 0,3 kg
Höhe: 90 mm
- Abdeckungsmerkmale
Abdeckungsart: Designrost
Abdeckung Material: Edelstahl 1.4404 (V4A)
Abdeckung Farbe: silber
Abdeckung Höhe: 16 mm
Rahmen Material: Edelstahl 1.4404 (V4A)
Verriegelung: Lock & Lift
Belastungsklasse: L 15 (EN 1253-1)
Rost Design: Kessel
Rutschhemmklasse: R9 nach DIN 51130; C nach DIN 51097
Rahmen Breite: 132 mm
Rahmen Länge: 132 mm
Form Aufsatzstück: eckig
Aufsatzstück Material: ABS,
liefern und montieren.
Menge: 1,000 Stk

**03.03.31 Verlängerungsstück H: 140 mm, mit Klebeflansch**
Verlängerungsstück H: 140 mm, mit Klebeflansch
Verlängerungsstück mit Klebeflansch und Gegenflansch zum Einklemmen von Kunststoff- und Elastomer-Dichtungsbahnen bis 3 mm. Für Kaltbitumenabdichtungen oder Abdichtungen im Verbund.
- Ausführung
Dichtung: Lippendichtung
- Allgemeine Merkmale
Farbe: grau
Material: Kunststoff
- Abmessungen
Gewicht netto: 1,05 kg
Gewicht brutto: 1,27 kg
Durchmesser: 348 mm
Lichte Weite (LW): 125 mm,
liefern und montieren.
Menge: 1,000 Stk

**03.03.32 Haarsieb**
Haarsieb Kunststoff, für Badabläufe System 125,
zum Einlegen in Aufsatzstücke System 125
Material: Kunststoff
Höhe:  14 mm,
liefern und montieren.
Menge: 1,000 Stk

**03.03.33 Druckfeste, automatische Einhebel-Spültischarmatur**
Druckfeste, automatische Einhebel-Spültischarmatur mit seitlichem Bedienhebel und Sensorelektronik,
Temperatur stufenlos über seitlichen Bedienhebel regelbar, aktivierbare Hygienespülung (automatische Spülung alle 12 oder 24 Stunden), einstellbare Wassernachlaufzeit,
Auslauf 21 cm,
liefern und montieren.
Menge: 1,000 Stk

**03.03.34 Steckernetzgerät 230 V / 6 V**
Steckernetzgerät 230 V / 6 V,
Leitungslänge ca. 70 cm
für zuvor beschriebene berührungslose Armatur,
liefern und montieren.
Menge: 1,000 Stk

**03.03.35 Kristallspiegel, rechteckig 1000x600mm**
Kristallspiegel mit geschliffenen Kanten,
rechteckig: ca. 1000 x 600 mm
einschließlich verdeckter Befestigung,
liefern und montieren.
Menge: 1,000 Stk

**03.03.36 Kristallspiegel, rechteckig 800x600mm**
Kristallspiegel mit geschliffenen Kanten,
rechteckig: ca. 800 x 600 mm
einschließlich verdeckter Befestigung,
liefern und montieren.
Menge: 4,000 Stk

**03.03.37 Seifenspender**
Flüssigseifenspender
Material: rostfreier Edelstahl fein matt poliert,
Maße (BxHxT): 80x248x120 mm,
Füllmenge: 700 ml
Gewicht: 1 kg,
Der Flüssigseifenspender ist abschließbar und enthält eine Füllstandsanzeige.
Die großzügige stabile Drückerplatte ermöglicht eine einfache Entnahme durch Drücken. Die Spendereinheit mit Vorratsbehälter ist für Direkt Befüllung geeignet.
inklusive Befestigungsmaterial,
einschließlich Erstbefüllung,
liefern und montieren.
Menge: 5,000 Stk

**03.03.38 Handtuchspender**
Papierhandtuchspender mit Sichtfenster
Material: rostfreier Edelstahl fein matt poliert,
Maße (HxBxT): 466x278x135 mm,
Füllmenge: 700-800 Blatt
inklusive Befestigungsmaterial,
einschließlich Erstbefüllung,
liefern und montieren.
Menge: 3,000 Stk

**03.03.39 Abfallbehälter**
Abfallbehälter
Material: rostfreier Edelstahl gebürstet,
Maße (HxBxT): 460x353x155 mm,
Fassungsvermögen: 25 l
Gewicht: 3,7 kg,
inklusive Befestigungsmaterial,
liefern und montieren.
Menge: 3,000 Stk

**03.03.40 WC-Bürstengarnitur**
WC-Bürstengarnitur
- Bürstengriff mit auswechselbarem schwarzem Bürstenkopf
  aus Polyamid
- Bürstentopf mit gewölbtem Boden und sphärenförmigem,
  teilweise offenem Oberteil in ringförmigem Halter
- Oberteil stufenlos drehbar
- der Behälter ist herausnehmbar, kann aber auch
  diebstahlgeschützt montiert werden
- einfaches Auswechseln des Bürstenkopfs durch
  Bajonettverschluss
- diebstahlgeschützt durch verdeckte Verschraubung
- 141 mm breit, 470 mm hoch und 140 mm tief
- aus hochwertigem Polyamid
Farbe nach Farbtabelle,
einschließlich Befestigungsmaterial,
liefern und montieren.
Menge: 7,000 Stk

**03.03.41 WC-Papierhalter**
WC-Papierhalter
- rechtwinklig gebogener, U-förmiger Halter
- mit Diebstahlschutz für die Papierrolle
- diebstahlgeschützt durch verdeckte Verschraubung
- 160 mm breit, 120 mm hoch,
- Stange 21 mm im Durchmesser
- inklusiv Dornschlüssel zur Entriegelung des Diebstahlschutzes
- aus hochwertigem Polyamid,
- Farbe nach Farbtabelle,
einschließlich Befestigungsmaterial,
liefern und montieren.
Menge: 6,000 Stk

**03.03.42 Abfallbehälter 6 l**
Abfallbehälter
- zylindrisch geformter Behälter mit Klappdeckel
- der Abfallbehälter ist abnehmbar
- der Deckel kann durch leichten Druck mit dem Knie gegen den
  Behälter oder mit der Hand geöffnet werden
- integriertes Fach für handelsübliche Hygienetüten
- mit Haftetikett zur Erläuterung der Bedienung per Knie
- nur zur Wandmontage geeignet
- Inhalt ca. 6 Liter
- 330 mm hoch und 210 mm tief und 180 mm im Durchmesser
- aus hochwertigem Polyamid nach Farbtabelle,
einschließlich Befestigungsmaterial,
liefern und montieren.
Menge: 5,000 Stk

**03.03.43 Einzelhaken**
Einzelhaken
- rechtwinklig gebogener, zylindrischer Haken mit
  Befestigungsrosette
- der Haken dient zum Aufhängen von Wäschestücken und
  anderen Utensilien
- diebstahlgeschützt durch verdeckte Verschraubung
- 46 mm tief,
- Rosettendurchmesser 50 mm
- aus hochwertigem Polyamid
- Farbe nach Farbtabelle
einschließlich Befestigungsmaterial,
liefern und montieren.
Menge: 9,000 Stk

**03.03.44 Ablageschale**
Ablageschale
- längliche Schale mit flachem Boden und zwei Ablauflöchern
- Montage an der Wand mit Wandhalter
- abnehmbar
- 250 mm breit, 35 mm hoch und 115 mm tief
- aus hochglänzendem Polyamid Farbe nach Wahl des AG,
einschließlich Befestigungsmaterial,
liefern und montieren.
Menge: 1,000 Stk

**03.03.45 Stiefelwaschanlage**
Edelstahl Aufbau-Stiefelwaschanlage
STW 334-1 mit Stützbügel und Spritzschutz.
Anlage bestehend aus:
- Edelstahlwanne für übererdige Aufstellung
- Wasserablauf DN 50 waagerechte ablaufend
- Schlammsieb und Geruchverschluss aus Edelstahl
- höhenverstellbare Stellfüße aus Edelstahl
- Edelstahl-Haltebügel mit Pulverbeschichtung in RAL 1018
- Edelstahl Spritzschutzblech
- automatische Wassersteuerung mit Auslösung im Haltebügel
- Systemtrenner CA nach DIN 1717
- 12 Stück Sohlenreinigungsbürsten
- 2 Stück seitliche Reinigungsbürsten
- 1 Stück wasserführende Handbürste STW-HB
- Edelstahlgitterosten (abnehmbar)
- Betriebsdruck:  2 bis 6 bar
- Volumenstrom:  ca. 7 l/min
- Tritthöhe:  215 - 240 mm einstellbar
- Höhe inclusive Haltebügel: 1195mm Ausführung
- Maße:  1106 x 848 mm (l x b),
liefern und montieren.
Menge: 1,000 Stk

**03.03.46 Grundkörper mit Klebeflansch DN 100, Auslauf senkrecht**
Grundkörper Ecoguss Klebeflansch, DN 100, Auslauf senkrecht
Der Grundkörper Ecoguss dient in Kombination mit einem Aufsatzstück der Punktentwässerung und ist mit einem herausnehmbaren Geruchsverschluss sowie einer Bauzeitschutzabdeckung ausgestattet.

Der recyclingfähige Verbundwerkstoff Ecoguss erfüllt höchste Schallschutzanforderungen, ist beständig gegenüber aggressiven Medien, temperaturbeständig und besitzt eine dauerhaft korrosionsfreie Oberfläche. Er ist kurzfristig beflammbar von 100 bis zu 400 Grad Celsius.

Der Klebeflansch mit einer Flanschbreite von 50 mm ist geeignet zur Anbindung von Abdichtungen im Verbund, gemäß DIN 18534, für alle Wassereinwirkungsklassen. Der Losflansch dient dem Einklemmen von Kunststoff- und Elastomer-Dichtungsbahnen sowie Kaltbitumenabdichtungen und ist damit nur für den Einsatz bei Feuchtigkeitssperren geeignet.
Der Auslaufstutzen ist für den Anschluss an SML-Rohre geeignet. Mit Anschlussmöglichkeit für Potentialausgleich.
- Ausführung
System: 125
Abdichtung am Grundkörper: Klebeflansch (geeignet für Feuchtigkeitssperren)
Sperrwasserhöhe: 50 mm
- Allgemeine Merkmale
Norm:  EN 1253-1
Nennweite (DN): 100
Außendurchmesser (DA):110 mm
Zulassung: Z-19.53-2414,Z-19.53-2414_V,Z-19.17-1719,Z-19.17-1719_V
Geruchsverschluss: inklusive
- Abmessungen
Gewicht netto: 1,46 kg
Gewicht brutto: 2,1 kg
Durchmesser: 348 mm
Höhe:  215 mm
Behälter/Grundkörper
Auslauf Anzahl: 1
Material Grundkörper: Ecoguss resistant
Stutzen Ausführung: senkrecht,
liefern und montieren.
Menge: 1,000 Stk

**03.03.47 Verlängerungsstück H: 136 mm, ohne Zulauf**
Verlängerungsstück H: 136 mm, ohne Zulauf
Verlängerungsstück passend für Bodenabläufe
- Ausführung
Dichtung: Lippendichtung
- Allgemeine Merkmale
Farbe: grau
Material: PP
- Abmessungen
Gewicht netto: 0,3 kg
Gewicht brutto: 0,41 kg
Durchmesser: 150 mm
Lichte Weite (LW): 125 mm,
liefern und montieren.
Menge: 1,000 Stk

**03.03.48 Verlängerungsstück mit Klebeflansch**
Verlängerungsstück mit Klebeflansch und Gegenflansch zum Einklemmen von Kunststoff- und Elastomer-Dichtungsbahnen bis 3 mm. Für Kaltbitumenabdichtungen oder Abdichtungen im Verbund.
- Ausführung
Dichtung: Lippendichtung
H: 140 mm
- Allgemeine Merkmale
Farbe: grau
Material: Kunststoff
- Abmessungen
Gewicht netto: 1,05 kg
Gewicht brutto: 1,27 kg
Durchmesser: 348 mm
Lichte Weite (LW): 125 mm,
liefern und montieren.
Menge: 1,000 Stk

**03.03.49 Geruchsverschluss Multistop, System 125**
Geruchsverschluss Multistop als Ungezieferschutz, Schaumsperre und idealer Geruchsverschluss für häufig austrocknende Abläufe. Nachrüstbar in bereits eingebaute Aufsatzstücke System 125.
- Ausführung
System: 125
- Allgemeine Merkmale
Material: Kunststoff
Geruchsverschluss: Multistop
- Abmessungen
Gewicht netto: 0,1 kg
Gewicht brutto: 0,1 kg
Höhe:  39 mm,
liefern und montieren.
Menge: 1,000 Stk

**03.03.50 Aufsatzstück Designrost Kessel, V2A, L 15**
Aufsatzstück Designrost Kessel, V2A, L 15
Das Aufsatzstück ist in Kombination mit einem Grundkörper des modularen Baukastensystems zur Punktentwässerung im Innenbereich geeignet.
- Ausführung
System: 125
- Allgemeine Merkmale
Nachhaltig: durch Einsatz von Rezyklat-Material
- Abmessungen
Länge: 132 mm
Breite: 132 mm
Höhe:  90 mm
- Abdeckungsmerkmale
Abdeckungsart:  Designrost
Abdeckung Material: Edelstahl 1.4301 (V2A)
Abdeckung Farbe:  silber
Abdeckung Breite:  120 mm
Abdeckung Höhe:  9 mm
Abdeckung Länge:  120 mm
Verriegelung:  unverriegelt
Belastungsklasse:  L 15 (EN 1253-1)
Rost Design:  Kessel
Rutschhemmklasse: R9 nach DIN 51130; C nach DIN 51097
Aufsatzstück Material: ABS,
liefern und montieren.
Menge: 1,000 Stk

**03.03.51 Wasser- und abwasserseitigen Anschluss Spüle**
Wasser- und abwasserseitigen Anschluss bauseits
gelieferter Küchenspüle,
einschließlich Geruchverschluss herstellen.
Menge: 1,000 Stk

**03.03.52 Elektroarbeiten Sanitär**
*** Pauschalposition
Elektroarbeiten für alle elektrisch betriebenen Teile
der Sanitäranlage sind hier anzubieten.
Falls der Bieter keinen konzessionierten eigenen
Elektriker beschäftigt, hat er die Leistungen in
eigener Verantwortlichkeit an eine entsprechende
Fachfirma zu vergeben.
Unabhängig davon, ob die Elektroarbeiten mit beauftragt
werden oder nicht, hat die Sanitärfirma alle
Elektroangaben dem betreffenden Elektriker zu machen
und soweit nötig Schaltpläne, Kabellisten und
Beipackzettel der Geräte an ihn zu liefern.
Da die Abnahme und Übergabe der Sanitäranlage die
Funktion aller Teile voraussetzt, hat der Gesamt-AN in
jedem Fall den ordnungsgemäßen Abschluß der
Elektroarbeiten vor der Abnahme unaufgefordert zu
kontrollieren und die elektrischen Teile in Betrieb zu
nehmen.
Diese Leistungen sind in den Einzelpreisen der
betreffenden vorhergehenden Positionen enthalten.
Elektroarbeiten, soweit sie zum Betrieb der
Sanitäranlage erforderlich sind, wie z.B.:
Einführen, Abisolieren und Anklemmen der bezeichneten
und verlegten elektrischen Kabel an allen
betreffenden Geräten der vorhergehenden Positionen,
Lieferung und Montage der hierfür notwendigen
Kleinteile, z.B. Verschraubungen,
Klemmen, Schellen usw.;
Messen der Ströme, Prüfen der Drehrichtungen,
Einregulierungen der Geräte,
Dokumentieren technischer Daten (soweit erforderlich).
Menge: 1,000 psch

**03.03.53 Revisionstür 30x30 cm**
Revisionstür mit Rahmen
aus Stahl, weiß lackiert
für Unterputz liegende Absperr- und Regelorgane,
mit Reiberverschluß und Schlüssel,
ca. 300x300 mm,
einschließlich Ausschnitt in Trockenbauverkleidung herstellen,
liefern und montieren.
Menge: 1,000 Stk

**03.03.54 Revisionstür 40x40 cm**
Revisionstür mit Rahmen
aus Stahl, weiß lackiert
für Unterputz liegende Absperr- und Regelorgane,
mit Reiberverschluß und Schlüssel,
ca. 400x400 mm,
einschließlich Ausschnitt in Trockenbauverkleidung herstellen,
liefern und montieren.
Menge: 1,000 Stk

**03.03.55 Dauerelastische Anschlussfugen**
*** Pauschalposition
Dauerelastische Anschlussfugen zwischen sanitären Einrichtungsgegenständen und Wand und Bodenbelägen mit
elastischen Stoffen verfüllen.
Material:
Sanitär- Spezial- Silikon, Pilzhemmend, geruchsarm,
dauerelastisch,
hohe UV-Beständigkeit, witterungs- und
alterungsbetändig, essigsäurefrei,
Farbe nach Wahl des AG.
Anzahl Einrichtungsgegenstände:
5 St. Waschtische
7 St. Wand-WC
3 St. Urinal.
Menge: 1,000 psch

#### Titel 03.04 Entwässerung

*Hinweis: Vorbeschrieb Entwässerungsrohr*
Vorbeschrieb Entwässerungsrohr
Schalloptimiertes Entwässerungssystem zum Stecken mit
geprüften Schallwerten (LAFmax,n) von
20 dB(A) bis 30 dB(A), abhängig von der Bauaufgabe,
entsprechend der DIN 4109 im diagonal darunterliegenden
Raum.
Für Entwässerungsanlagen von Gebäuden nach DIN EN 12056
in Verbindung mit DIN 1986-100. Rohre und Formstücke
sind für die Anwendung innerhalb von Gebäuden (
Anwendungskennzeichen B- Building) in Anlehnung an DIN
EN 1451 - 1 geprüft und zugelassen. (Zulassung Nr. Z-
42.1-432)
Glattwandige Rohre DN 30 bis DN 150 mit Muffen und
werkseitig vormontierter Lippendichtung aus EPDM
bestehen aus einem schalloptimierten 3-Schicht-Rohr.

Die Formstücke DN 30 bis DN 150 mit Muffen und
werkseitig vormontierter Lippendichtung aus EPDM
bestehen aus PP, mit angeformten Rippen zur leichteren
Verarbeitung, mit visueller Einstecktiefenkontrolle,
sowie Markierungen für einfache Montageausrichtung.

Verlegung nach Herstellerrichtlinien unter Einhaltung
der DIN EN 12056 und DIN 1986-100.

Werkstoff: Polypropylen-Copolymer, mineralverstärkt,
halogenfrei
Längenausdehnung: 0,08 mm/m*K
Temperaturbeständig: kurzzeitig 100°C
Baustoffklasse: DIN 4102-1-B2,
normal entflammbar, nicht brennend abtropfend, Klasse E
nach DIN EN 13501-1,
Ringsteifigkeit: 4 kN/m²
Farbe: schwarz, matt
Das Rohr ist innen weiß, zur besseren Inspizierbarkeit
bei einer Kanalfernsehuntersuchung.

Mit Haftungsübernahmevereinbarung zwischen dem
Hersteller und dem ZVSHK bzw. dem BTGA.
Das Entwässerungssystem ist gemäß DIN 4109 gegen
Körperschallübertragung vom Baukörper zu trennen.
Die Verarbeitung und Verlegung sind nach den
herstellerspezifischen Vorschriften, sowie unter
Einhaltung einschlägiger Normen durchzuführen.
Alles zur fachgerechten Rohrverlegung Notwendige wie
Anfertigen von Passstücken, Verschnitt, Befestigungs-
und Kleinmaterialien, Gummidichtringe und Gleitmittel
sind in die Einheitspreise einzukalkulieren.
Montagehöhe über Fussboden: bis 3,50 m
liefern und verlegen.

angebotener Hersteller/Typ: ". . . . . . . . . . . . . . . . . . . . . . . . ."

**03.04.1 Schalloptimiertes PP-Rohr, DN 50**
Schalloptimiertes PP-Rohr, DN 50
Leistung wie zuletzt in vollem Wortlaut beschrieben, jedoch Dimension: DN 50.
Menge: 11,000 m

**03.04.2 Schalloptimiertes PP-Rohr, DN 70**
Schalloptimiertes PP-Rohr, DN 70
Leistung wie zuletzt in vollem Wortlaut beschrieben, jedoch
Dimension: DN 70.
Menge: 5,000 m

**03.04.3 Schalloptimiertes PP-Rohr, DN 100**
Schalloptimiertes PP-Rohr, DN 100
Leistung wie zuletzt in vollem Wortlaut beschrieben, jedoch
Dimension: DN 100.
Menge: 25,000 m

**03.04.4 Bogen DN 50**
Formstück für schalloptimiertes PP-Rohr,
als Bogen aller Winkelgrade,
Dimension: DN 50.
Menge: 35,000 Stk

**03.04.5 Bogen DN 70**
Formstück für schalloptimiertes PP-Rohr,
als Bogen aller Winkelgrade,
Dimension: DN 70.
Menge: 5,000 Stk

**03.04.6 Bogen DN 100**
Formstück für schalloptimiertes PP-Rohr,
als Bogen aller Winkelgrade,
Dimension: DN 100.
Menge: 36,000 Stk

**03.04.7 Abzweig DN 50**
Formstück für schalloptimiertes PP-Rohr,
als Abzweig verschiedener Abgänge/Ausführungen, 45°-87,5°
DN 50.
Menge: 1,000 Stk

**03.04.8 Abzweig DN 70**
Formstück für schalloptimiertes PP-Rohr,
als Abzweig verschiedener Abgänge/Ausführungen, 45°-87,5°
DN 70.
Menge: 4,000 Stk

**03.04.9 Abzweig DN 100**
Formstück für schalloptimiertes PP-Rohr,
als Abzweig verschiedener Abgänge/Ausführungen, 45°-87,5°
DN 100.
Menge: 8,000 Stk

**03.04.10 Bogenabzweig DN 100**
Formstück für schalloptimiertes PP-Rohr,
als Bogenabzweig verschiedener Abgänge 87,5°, zweifach,
DN 100.
Menge: 2,000 Stk

**03.04.11 Muffenstopfen DN 100**
Formstück für schalloptimiertes PP-Rohr,
als Muffenstopfen
DN 100.
Menge: 2,000 Stk

**03.04.12 Reduktion, exzentrisch, DN 70/50**
Formstück für schalloptimiertes PP-Rohr,
als Reduktion, exzentrisch,
DN 70/50.
Menge: 5,000 Stk

**03.04.13 Reduktion, exzentrisch, DN 100/50**
Formstück für schalloptimiertes PP-Rohr,
als Reduktion, exzentrisch,
DN 100/50.
Menge: 5,000 Stk

**03.04.14 Reduktion, exzentrisch, DN 100/70**
Formstück für schalloptimiertes PP-Rohr,
als Reduktion, exzentrisch,
DN 100/70.
Menge: 1,000 Stk

**03.04.15 Reinigungsstück DN 100**
Reinigungsstück 90° mit runder Serviceöffnung,
Formstück für schalloptimiertes PP-Rohr,
als Reinigungsstück 90° mit runder Serviceöffnung,
Verschlussstück rohrbündig abschließend,
Dichtung aus EPDM,
DN 100.
Menge: 2,000 Stk

**03.04.16 Doppelsteckmuffe DN 50**
Formstück für schalloptimiertes PP-Rohr,
als Doppelsteckmuffe, Dichtung aus EPDM,
DN 50.
Menge: 8,000 Stk

**03.04.17 Doppelsteckmuffe DN 70**
Formstück für schalloptimiertes PP-Rohr,
als Doppelsteckmuffe, Dichtung aus EPDM,
DN 70.
Menge: 3,000 Stk

**03.04.18 Doppelsteckmuffe DN 100**
Formstück für schalloptimiertes PP-Rohr,
als Doppelsteckmuffe, Dichtung aus EPDM,
DN 100.
Menge: 12,000 Stk

**03.04.19 RH DN 50**
Rohrhalterung bestehend aus zweiteiliger, verzinkter
Rohrschelle mit Schallschutzeinlage nach DIN 4109,
einschließlich Befestigungsmaterial wie Schrauben,
bauaufsichtlich zugelassene Dübel, Gewindestab M10 in
erforderlicher Länge sowie Bohrarbeiten,
Befestigungsuntergrund Holz, Mauerwerk, Beton,
Profilschienen,
für schalloptimiertes PP-Rohr DN 50,
liefern und montieren.
Menge: 18,000 Stk

**03.04.20 RH DN 70**
Leistung wie zuletzt in vollem Wortlaut beschrieben, jedoch
für schalloptimiertes PP-Rohr DN 70.
Menge: 7,000 Stk

**03.04.21 RH DN 100**
Leistung wie zuletzt in vollem Wortlaut beschrieben, jedoch
für schalloptimiertes PP-Rohr DN 100.
Menge: 38,000 Stk

*Hinweis: Vorbemerkungen Brandschutzmanschette*
Vorbemerkungen Brandschutzmanschette
Brandschutz-Rohrabschottung um brennbare Entwässerungsleitungen zum Einbau in Massivdecken

Anwendbarkeitsnachweis: aBG Nr. Z-19.53-2378

Rohre:
brennbare Entwässerungsrohre da ≤ 160 mm, Rohrwerkstoff und Abmessungen müssen der aBG Z-19.53-2378 entsprechen.
Einbau in Decken aus Beton bzw. Stahlbeton oder Porenbeton mit Bauteilstärke ≥ 150 mm

Bauteildurchführung:
Brandschutzmanschette gem. abZ Nr. Z-19.17-2124

Einbau/Ringspaltverschluss:
Zur Deckenunterseite eine Brandschutzmanschette im Bereich der Bauteildurchführung gemäß den Vorgaben der aBG um die Rohrleitung montieren und am Bauteil befestigen.
Einbau in Kernbohrung mit maximal 15 mm breiter Restfuge. Verschluss der Restfuge hohlraumfüllend dicht mit nichtbrennbarer Steinwolle (Schmelzpunkt >1000°C nach DIN 4102-17).

Parallele Installationen:
Der Einbau ohne Mindestabstand zu anderen Rohrabschottungen, Kabelabschottungen und Absperrvorrichtungen gegen Feuer und Rauch in Lüftungsleitungen entsprechend DIN 18017-3 ist gemäß Anwendbarkeitsnachweis zulässig.
Die ordnungsgemäße Ausführung ist vom Ersteller der Abschottung nach Abschluss der Arbeiten durch eine Übereinstimmungserklärung zu bescheinigen.
Das Kennzeichnungsschild ist ausgefüllt und unterschrieben neben der Abschottung dauerhaft zu befestigen.
Besondere Hinweise:
Die Mindestrohrabstände gem. DIN 4140 sind eingehalten.

angebotener Hersteller/Typ: ". . . . . . . . . . . . . . . . . . . . . . . . ."

**03.04.22 Brandschutzmanschette 110mm, R30**
Brandschutzmanschette 110mm
für brennbare Entwässerungsleitung DN 100
Anforderung:
feuerhemmend (R 30 nach DIN 4102-11)
Abmessungen:
- Manschettengröße: 110 mm
- Bauhöhe: 27,3 mm
- Außendurchmesser: 157 mm
- Innendurchmesser: 116 mm
liefern und komplett montieren.
Menge: 1,000 Stk

**03.04.23 Anschluss Grundleitungsstutzen**
Anschluss verschiedener Dimensionen an Grundleitungsstutzen aus Fremdwerkstoff DN 100 herstellen.
Menge: 8,000 Stk

**03.04.24 Einbau Grundkörper**
Einbau des Grundkörpers Fußbodeneinlauf Dusche in vorhandene Aussparung (ca. 40x40 cm) in 30 cm dicker Bodenplatte, einschließlich erforderlicher Form-, Verbindungs-, Anschluss-, Übergangsstücke auf Fremdwerkstoff, sowie Verschluss der verbleibenden Hohlräume/Aussparung bis Oberkante Bodenplatte mit Beton.
Menge: 2,000 Stk

**03.04.25 Trichtersiphon mit vergrößertem Einlaufbereich**
Trichtersiphon mit vergrößertem Einlaufbereich
temperaturbeständig bis 95°C,
mit Dichtungen und 4 Rohranschlussmöglichkeiten,
für Muffe DN 50, DN 110, DN 125, Spitzende DN 110,
keine Befestigung nötig,
zum Einstecken,
nach Entfernen des Innenteils als Reinigungsöffnung verwendbar,
geprüft vom MPA NRW gemäß EN 274,
Ablaufleistung 54l/min bei DN 50,
Brandverhalten geprüft nach DIN 4102-B2, EN 13501-1E, EN 11925-2,
mit normgerechter Sperrwasserhöhe 50 mm,
Abmessung Einlaufbereich 123x147 mm, Höhe 198 mm,
liefern und montieren.
Menge: 1,000 Stk

**03.04.26 Flexibler Anschluss für Dunstrohr**
Flexibler Anschluss für Dunstrohr DN 100
mit Passstück DN100 / 70
zur Be- und Entlüftung von Abwasserleitungen,
mit Befestigungsschelle,
liefern und montieren.
Menge: 1,000 Stk

*Hinweis: Dämmung von Kunststoff-Abwasserleitungen*
Dämmung von Kunststoff-Abwasserleitungen
Dämmschichtdicke 30 mm,
Steinwollematten Breite 500 mm,
mit gitternetzverstärkter reißfester Alufolie kaschiert nicht brennbar nach DIN 4102,
Brandklasse A2,
Schmelztemperatur >1000°C,
Rechenwert der Wärmeleitfähigkeit = 0,040 W/(mK) Matten mit verzinktem Bindedraht, 8 Wicklungen pro Meter auf dem Rohr befestigen,
liefern und montieren.

**03.04.27 Rohrdämmung Abwasser, DN 100**
Rohrdämmung Abwasser, DN 100
Leistung wie zuletzt in vollem Wortlaut beschrieben, jedoch
Dämmung von Kunststoff - Abwasserleitungen DN 100.
Menge: 1,000 m²

#### Titel 03.05 Sonstige Leistungen

**03.05.1 KB Decke DN 100**
Kernbohrung für Schmutzwasserleitungen DN 100
gedämmt durch Decke herstellen,
einschl. Staubbindung, Schuttbeseitigung und
fachgerechtem Verschließen der verbleibenden Öffnung
mit Betonmörtel.
Durchmesser: ca. 170 mm
Deckenstärke: ca. 250 mm.
Menge: 1,000 Stk

**03.05.2 KB Wand 24 DA 20**
Kernbohrung für Rohrleitungen DA 20
gedämmt durch Wand herstellen,
einschl. Staubbindung, Schuttbeseitigung und
fachgerechtem Verschließen der verbleibenden Öffnung
mit Betonmörtel.
Durchmesser: ca. 60 mm
Wandstärke:  ca. 240 mm.
Menge: 4,000 Stk

**03.05.3 KB Wand 24 DA 40**
Kernbohrung für Rohrleitungen DA 40
gedämmt durch Wand herstellen,
einschl. Staubbindung, Schuttbeseitigung und
fachgerechtem Verschließen der verbleibenden Öffnung
mit Betonmörtel.
Durchmesser: ca. 120 mm
Wandstärke: ca. 240 mm.
Menge: 3,000 Stk

**03.05.4 KB Wand 40 DA 40**
Kernbohrung für Rohrleitungen DA 40
gedämmt durch Wand herstellen,
einschl. Staubbindung, Schuttbeseitigung und
fachgerechtem Verschließen der verbleibenden Öffnung
mit Betonmörtel.
Durchmesser: ca. 120 mm
Wandstärke: ca. 400 mm.
Menge: 2,000 Stk

**03.05.5 KB A-Wand 40 AV15, f**
Kernbohrung für Rohrleitung frostsichere Aussenarmatur DN 15
durch Außen-Wand herstellen,
einschl. Staubbindung, Schuttbeseitigung und
fachgerechtem Verschließen der verbleibenden Öffnung
mit Betonmörtel.
Durchmesser: mindestens 35 mm
Wandstärke: ca. 400 mm.
Menge: 1,000 Stk

**03.05.6 Befestigung in TB-Wänden**
Befestigung in Trockenbauwänden, bestehend aus:
Montageplatte aus mehrschichtigem Funierholz,
wasserfest verleimt,
Abmessungen: L = 60 cm, B = 30 cm, Dicke 2,5 cm
einschließlich erforderlicher Zuschneidearbeiten zur
Anpassung an die Trockenbauständer,
und erforderlichem Befestigungsmaterial,
liefern und montieren.
Menge: 4,000 Stk

**03.05.7 Profilstahl für Konsolen und Traversen**
Profilstahl für Konsolen und Traversen aus verzinktem
Stahlblech für Befestigungskonstruktionen der
Rohrleitungen, einschließlich aller notwendigen
Hilfsmaterialien wie Winkel, Schrauben, Muttern,
Unterlegscheiben, Dübel, Bohrungen u.a.
Alle Befestigungspunkte sind schallentkoppelt
auszuführen,
liefern und montieren.
Menge: 5,000 kg

### 04 Sonstige Leistungen

**04.1 Baustelleneinrichtung, -räumung,**
*** Pauschalposition
Einrichten und Räumen der Baustelle,
Vorhalten der Baustelleneinrichtung für sämtliche in der Leistungsbeschreibung aufgeführten Leistungen.
Der AN übernimmt auf eigene Kosten in Absprache mit dem AG die Organisation und Beschaffung von erforderlichem Gelände, Lagerräumen u. -plätzen, Sanitäreinrichtungen und Arbeitsräumen.
Nach Beenden der Baumaßnahme ist der frühere Zustand wieder herzurichten.
Für die Einleitung von Abwasser, die Bereitstellung von Bauwasser und Elektroenergie sowie anderer erforderlicher Medien hat der AN in eigener Verantwortung in Abstimmung mit dem AG die technischen Voraussetzungen zu schaffen.
Die Kosten dafür einschließlich der Entnahmen der Medien trägt der AN.
Die erforderlichen Zähleinrichtungen sind durch den AN vorzusehen.
Menge: 1,000 psch

**04.2 Erstellen von Revisionszeichnungen**
*** Pauschalposition
Revisionsunterlagen sind in 2-facher Form
(1-fach auf elektronischen Datenträger (USB-Stick),
2 x auf Papier) in A4 Ordner,
zu erstellen und bei Abnahme dem Auftraggeber
zu übergeben.
(Baumusterzulassungen, sonst. Prüf- und Zulassungsbescheinigungen, Werksabnahmezeugnisse, Eignungs-
und Gütenachweise udgl.)

Sie beinhalten u.a.:
- Revisions- und Montagezeichnungen im Maßstab 1:50,
  mit allen während der Bauzeit durchgeführten
  Änderungen Kennzeichnung als Revisionszeichnung
- Bedienungs- und Wartungsanleitungen
- Unterlagen der eingesetzten Aggregate und Materialien
- Zusammenstellung der wichtigsten technischen Daten
- Protokolle über die Dichtheitsprüfungen
- Messprotokolle
- Druck- und Spülprotokolle der haustechnischen Anlagen
- Protokoll Trinkwasseruntersuchung
- Protokoll über die Einweisung des Wartungs- und Bedienpersonals
- Abnahmebescheinigungen
- Fachunternehmererklärungen
- Übereinstimmungserklärungen
- Übereinstimmungsbestätigungen
- Erstellen einer Bestandsliste, der wartungsbedürftigen
  Anlagenteile mit Wartungsintervallen.
Menge: 1,000 psch

### 05 Regiestunden

*Hinweis: Verrechnungssatz für Arbeitskraft*
Für eventuell erforderliche Arbeiten, die nicht im
Leistungsverzeichnis erfasst sind und gegen Nachweis zur Ausführung kommen, werden wie folgt berechnet:
Sämtliche Aufwendungen für die jeweilige Arbeitskraft,
wie der tatsächliche Lohn mit allen Zuschlägen für
Gemeinkosten. Lohn- und Gehaltskosten sowie Überstundenzuschläge sind einzurechnen.
Gesondert verrechnet werden tarifliche Festlegungen wie
Nacht-, Sonntags- und Feiertagsarbeiten.

Eine solche Lohnarbeit bedarf vor Ausführung der
ausdrücklichen Zustimmung der Bauleitung/Bauherrn.

Es kommen zur Abrechnung für:

**05.1 Stundenlohn Meister**
*** Stundenlohnarbeiten
Stundenlohn Meister wie oben beschrieben
Menge: 3,000 h

**05.2 Stundenlohn Vorarbeiter**
*** Stundenlohnarbeiten
Stundenlohn Vorarbeiter wie oben beschrieben
Menge: 4,000 h

**05.3 Stundenlohn Facharbeiter**
*** Stundenlohnarbeiten
Stundenlohn Facharbeiter wie oben beschrieben
Menge: 4,000 h

**05.4 Stundenlohn Helfer**
*** Stundenlohnarbeiten
Stundenlohn Helfer wie oben beschrieben
Menge: 5,000 h

### 06 Wartung

**06.1 Wartung der Heizungsanlage**
*** Bedarfsposition ohne GB
Jährliche Wartungsleistung während der Garantie-/Gewährleistungszeit
Wartung / Jahr der Heizungsanlage (der im LV angebotenen Anlagenteile) über den Zeitraum der Gewährleistung.
Wartungsintervalle richten sich nach gültigen Normen bzw. Herstellervorgaben.

Wartungsintervall ist anzugeben:

.....  jährlich

.....  4 x jährlich

.....  ..................

vom Bieter einzutragen

Für die Wartung wird ein gesonderter Vertrag geschlossen.
Vertragsbeginn ist das Datum der Abnahme.
Menge: 1,000 Jahr

**06.2 Wartung der Sanitäranlage**
*** Bedarfsposition ohne GB
Jährliche Wartungsleistung während der Garantie-/Gewährleistungszeit
Wartung / Jahr der Sanitäranlage (im LV angebotenen Anlagenteile) über den Zeitraum der Gewährleistung.
Wartungsintervalle richten sich nach gültigen Normen bzw. Herstellervorgaben.

Wartungsintervall ist anzugeben:

.....  jährlich

.....  4 x jährlich

.....  ..................

vom Bieter einzutragen

Für die Wartung wird ein gesonderter Vertrag geschlossen.
Vertragsbeginn ist das Datum der Abnahme.
Menge: 1,000 Jahr

**06.3 Wartung der Lüftungsanlagen**
*** Bedarfsposition ohne GB
Jährliche Wartungsleistung während der Garantie-/Gewährleistungszeit
Wartung / Jahr der Lüftungsanlagen (im LV angebotenen Anlagenteile) über den Zeitraum der Gewährleistung.
Wartungsintervalle richten sich nach gültigen Normen bzw. Herstellervorgaben.

Wartungsintervall ist anzugeben:

.....  jährlich

.....  4 x jährlich

.....  ..................

vom Bieter einzutragen

Für die Wartung wird ein gesonderter Vertrag geschlossen.
Vertragsbeginn ist das Datum der Abnahme.
Menge: 1,000 Jahr

**06.4 Wartung Abgasabsauganlage**
*** Bedarfsposition ohne GB
Jährliche Wartungsleistung während der Garantie-/Gewährleistungszeit
Wartung / Jahr der Abgasabsauganlage nach VOB inkl. der UVV-Pflichtprüfung,
mit Prüfbuchauszug und Siegel nach $4 der ArbStättV, sowie der BG/BIA/ASA-Empfehlung,
über den Zeitraum der Gewährleistung.
Wartungsintervalle richten sich nach gültigen Normen bzw. Herstellervorgaben.

Wartungsintervall ist anzugeben:

.....  jährlich

.....  4 x jährlich

.....  ..................

vom Bieter einzutragen

Für die Wartung wird ein gesonderter Vertrag geschlossen.
Vertragsbeginn ist das Datum der Abnahme.
Menge: 1,000 Jahr
